# Tuttlingen, EBS, Sanierungsgebiet 8
Angebotsaufforderung (GAEB 90, DA83)
DV-Nummer: 08629
Währung: EUR
Auftraggeber: Stadt Tuttlingen EBS und SWT, vertreten durch EBS-Tuttlingen

## Tief- und Straßenbauarbeiten
Datum: 30.09.26

### Titel 01 ALLGEMEINES

#### Untertitel 01.01 HINWEISTEXT: Titel - Allgemeines

*Hinweis*
Die Gesamtbaumaßnahme umfasst 3 Einzelbaumaßnahmen.
Die Positionen im "Titel 01 Allgemeines" gelten für
alle Einzelbaustellen und deren Bauabschnitte, sowie
alle Untertitel und Positionen in diesem
Leistungsverzeichnis.

Bei der Abrechnung sind die Pauschalpositionen
prozentual auf die jeweiligen Einzelrechnungen /
Kostenträger aufzuteilen. Der hierfür erforderliche
Faktor wird anhand der jeweiligen festgestellten Kosten
in der Schlussrechnung ermittelt.
Die Kosten hierfür sind einzurechnen und werden nicht
separat vergütet.

*Hinweis*
Die Gesamtbaumaßnahme umfasst 3 Einzelbaumaßnahmen.
Die Auftraggeber hat für jede Einzelmaßnahme den
Bauablauf mit der notwendigen Verkehrssicherung und
-regelung vorab mit der Verkehrsbehörde abgestimmt und
festgelegt. Die Einzelbaumaßnahmen sind demnach jeweils
in einzelne Bauabschnitte unterteilt auszuführen.

Jeder einzelne Bauabschnitt einer Einzelbaumaßnahme
beinhaltet die komplette Fertigstellung aller Sparten
(Kanal, Wasser, Kabel, usw.) einschließlich
Wiederherstellung der Asphaltschichten in der Fahrbahn.
Die Einzelbaumaßnahmen mit derenn Bauabschnitten sind
in den Verkehrszeichenplänen der Stadt Tuttlingen
dargestllt. Diese liegen der Ausschreibung im
pdf-Format bei.

#### Untertitel 01.02 BAUSTELLENEINRICHTUNG

*Hinweis*
Hinweis für die Nutzung von Lagerflächen im
öffentlichen Raum abseits des Baufeldes.
Die Verkehrsbehörde der Stadt Tuttlingen berechnet dem
AN für die Nutzung von öffentlichen Flächen eine
Nutzungsgebühr von 0,10 EUR pro m² und Tag.
Die Gebühren werden vom AG nicht erstattet und sind
Sache des AN.

**Ausführungsbeschreibung 0001 Einrichten der Baustelle für nachfolgende Bauabschnitte**
*Einrichten der Baustelle für nachfolgende Bauabschnitte...*
Dazu gehört das Anfahren, Aufstellen und Einrichten
aller zur Durchführung der Arbeiten erforderlichen
Maschinen, Hilfsbrücken, Beförderungsanlagen,
Verkehrszeichen, Gerüste, Geräte und Werkzeuge,
Tagesunterkünfte, Schlafräume, Bauhütten,
Lagerschuppen, Silos, Kraft- und Beleuchtungsanlagen
einschl. Zuleitungen, Wasserversorgungsanlagen,
Prüfräume, Laborwagen, Baustellenbeschilderung und
dgl., ferner das Anfahren und Bereithalten der zur
Wasserhaltung notwendigen Pumpen und entsprechender
Reserveaggregate. Mit dieser Pauschale sind abgegolten:
Die Kosten für das Herrichten der Arbeits-, Bau- und
Lagerplätze sowie auch spezieller Arbeitsebenen zum
Aufstellen von Baugeräten einschl. der außerhalb der
planmäßigen Auf-  und Abtragsprofile anfallenden
Erdarbeiten; die Kosten für das Herrichten der
Zufahrtswege einschl. Pacht, Entschädigungen,
Nutzungsgebühren und dgl. für das hierzu erforderliche
Gelände. Anfallendes Holz und unbrauchbares Material
verbleiben dem Auftragnehmer und sind von der Baustelle
abzufahren. Brauchbare Materialien sind seitlich zu
lagern.

Die Absteckung (u.a. Hauptachspunkte, Leitungstrasse
etc) erfolgt örtlich gemeinsam mit der Bauleitung und
mit mindestens einem Vertreter der ausführenden Firma
(Bauleiter, Polier). Das hierzu benötigte
Absteckmaterial (Pflöcke, Eisennadeln, Farbe etc) ist
in ausreichender Menge von der Firma bereitzustellen
und anzubringen.
Notwendige Versicherungen der Hauptabsteckpunkte sind
von der Firma anschließend auf eigene Verantwortung
vorzunehmen.

Von dem Pauschalbetrag sind bis zu 75 % nach Einrichten
der Baustelle, jedoch max. 10 % der Höhe des momentanen
Leistungsstands gem. Abschlagszahlungen fällig.

**01.02.01 ... Bst einrichten: In Mattsteig**
Baustelle einrichten gemäß vorstehender
Ausführungsbeschreibung (Langtext).

Für Einzelbaumaßnahme / Bauabschnitt:
In Mattsteig
Menge: 1,000 psch

**01.02.02 ... Bst einrichten: Schubertstraße**
Baustelle einrichten gemäß vorstehender
Ausführungsbeschreibung (Langtext).

Für Einzelbaumaßnahme / Bauabschnitt:
Schubertstraße
Menge: 1,000 psch

**01.02.03 ... Bst einrichten: Schillerstraße**
Baustelle einrichten gemäß vorstehender
Ausführungsbeschreibung (Langtext).

Für Einzelbaumaßnahme / Bauabschnitt:
Schillerstraße
Menge: 1,000 psch

**Ausführungsbeschreibung 0002 Räumen der Baustelle für nachfolgende Bauabschnitte...**
*Räumen der Baustelle für nachfolgende Bauabschnitte...*
Baustelle von allen Geräten, Anlagen, Einrichtungen und
dgl. räumen.
Benutzte Flächen und Wege entsprechend dem
ursprünglichem Zustand unter Wahrung der
lanschaftspflegerischen Belange ordnungsgemäß
herrichten. verunreinigungen beseitigen.
Soweit nicht für bestimmte Leistungen( z.B.
Bedarfsleistungen) für das Räumen der Baustelle
gesondete Positionen im Leistungsverzeichnis enthalten
sind gilt diese Pauschale für alle Leistungen.
Entsprechend der Teilrechnungen ist die Räumung der
Baustelle aufzusplittten.

**01.02.04 ... Bst räumen: In Mattsteig**
Baustelle räumen gemäß vorstehender
Ausführungsbeschreibung (Langtext).

Für Einzelbaumaßnahme / Bauabschnitt:
In Mattsteig
Menge: 1,000 psch

**01.02.05 ... Bst räumen: Schuberstraße**
Baustelle räumen gemäß vorstehender
Ausführungsbeschreibung (Langtext).

Für Einzelbaumaßnahme / Bauabschnitt:
Schuberstraße
Menge: 1,000 psch

**01.02.06 ... Bst räumen: Schillerstraße**
Baustelle räumen gemäß vorstehender
Ausführungsbeschreibung (Langtext).

Für Einzelbaumaßnahme / Bauabschnitt:
Schillerstraße
Menge: 1,000 psch

**01.02.07 Koordinierung am Bau Beteiligter+Anlieger**
Pauschale Vergütung für die Koordination der gesamten
Maßnahme und der damit verbundenen Gewerke sowie
sämtlicher am Bau Beteiligter - auch für die
Koordination der Vermessung (Absteckung und
Bestandsvermessung). Einschließlich Koordinierung der
Anlieger, mit deren Information über über Art und Dauer
der Bautätigkeiten, erforderliche Einschränkungen,
Behinderungen und Sperrungen, usw. in mündlicher und
schriftlicher Form.
Der Auftragnehmer hat für den reibungslosen Ablauf der
Baustelle und Einhaltung der Termine zu sorgen.
Sämtliche Mehraufwendungen aufgrund o.g. Koordinierung
sind einzukalkulieren.
Behinderungen und Mehrkosten durch unkoordinierte
Abläufe gehen zu Lasten des Tiefbauunternehmers.
Menge: 1,000 psch

**01.02.08 Koordinierung Anlieger, Hausanschlüsse WV+Strom**
Pauschale Vergütung für die Koordination der
Anschlussnehmer zur Erneuerung der Wasserleitungen und
Stromkabel, einschhließlich der Hausanschlüsse.
Die Position gilt für sämtliche Tiefbau- und
Rohrleitungsbauarbeiten, z.B. Umschlüsse,
Neuanschlüsse, Notversorgungen, usw.
Die Position beinhaltet sämtliche Aufwendunen zur
Koordination, Absprachen, schriftliche Informationen
der Anlieger, Aktennotitzen, Anfahrten, Abschiebern,
usw
Behinderungen und Mehrkosten durch unkoordinierte
Abläufe gehen zu Lasten des Tiefbauunternehmers.
Menge: 1,000 psch

#### Untertitel 01.03 VERKEHRSSICHERUNG

*Hinweis*
Die Gesamtbaumaßnahme umfasst 3 Einzelbaumaßnahmen.
Die Auftraggeber hat für jede Einzelmaßnahme den
Bauablauf mit der notwendigen Verkehrssicherung und
-regelung vorab mit der Verkehrsbehörde abgestimmt und
festgelegt. Die Einzelbaumaßnahmen sind demnach jeweils
in einzelne Bauabschnitte unterteilt auszuführen.

Jeder einzelne Bauabschnitt einer Einzelbaumaßnahme
beinhaltet die komplette Fertigstellung aller Sparten
(Kanal, Wasser, Kabel, usw.) einschließlich
Wiederherstellung der Asphaltschichten in der Fahrbahn.
Die Einzelbaumaßnahmen mit derenn Bauabschnitten sind
in den Verkehrszeichenplänen der Stadt Tuttlingen
dargestllt. Diese liegen der Ausschreibung im
pdf-Format bei.

**01.03.01 Verkehrsrechtliche Anordnungen**
Verkehrsrechtliche Anordnungen einholen, einschl.
Kostenübernahme sämtlicher anfallender Gebühren.
Einschließlich der Beschilderungs-, Absicherungs- und
Verkehrszeichenpläne in der von den
Straßenverkehrsbehörden geforderten Anzahl.
Einschließlich ggf. erforderlicher Ortstermine zur
Abstimmung mit den Verkehrsbehörden und weiterer am Bau
Beteiligten, sowie Benachrichtigung der betroffenen
Anlieger über die vorgesehe Verkehrsregelung.
Diese Position gilt für die gesamte Baumaßnahme in
allen Bauabschnitten und Bauphasen.
Menge: 1,000 psch

**01.03.02 Verkehrsflächen unterhalten**
Verkehrsflächen zur Aufrechterhaltung des öffentlichen
Verkehrs und Anliegerverkehrs sowie des
Baustellenverkehrs innerhalb des Baubereiches
einschließlich zwischenzeitlich benutzter Befestigung
unterhalten.
Flächen bei Verschmutzung unverzüglich reinigen
Verkehrsflächen im Zuge der Baustrecke.
Diese Position gilt für die gesamte Baumaßnahme in
allen Bauabschnitten und Bauphasen.
Menge: 1,000 psch

**Ausführungsbeschreibung 0003 Kennzeichnen d. Baustelle o. Signalanlage für folgende**
*Kennzeichnen d. Baustelle o. Signalanlage für folgende BA...*
Kennzeichnen der Baustelle ohne Signalanlage nach
Maßgabe der STVO und den Anordnungen der
Verkehrsbehörde oder des Auftraggebers mit den erford.
Verkehrs- und Hinweiszeichen, Abschrankungen und dgl.
Hierzu hat der AN Absperr- und Beschilderungspläne
(Regelpläne BI/1 bis BI/17 und CI/1 bis CI/9
Verkehrssicherung für Arbeitsstellen) für die versch.
Bauphasen aufzustellen und deren Genehmigung
rechtzeitig vor Baubeginn einzuholen. Die Pläne müssen
auch die Beschilderungen außerhalb des
Baustellenbereiches für die Umleitungen enthalten.
Beleuchten des Baustellenbereichs, der Verkehrsfläche
an und neben der Baustelle, soweit dies zur
Verkehrssicherheit notwendig ist und nicht durch
öffentliche Beleuchtung erfolgt, für die Dauer der
Bauausführung.

Die Verkehrszeichen nach Verkehrszeichenplan bzw.
Regelplan gehören zum Leistungsumfang.
Anbringen, Beleuchten und Entfernen von reflektierenden
Verkehrszeichen und Schildern einschl. Vorhaltung
während der gesamten Bauzeit. Mehrfaches Umstellen und
vorübergehendes Zudecken der Verkehrszeichen während
der gesamten Bauzeit ist in die Einheitspreise
miteinzurechnen.

Verantwortlicher Mitarbeiter gemäß MVAS 99 und ZTV-SA97
mit Nachweis und Eignung und Qualifikation für die
Arbeitsstellensicherung stellen.
Die Richtigkeit der Beschilderung und der Durchführung
der Verkehrsumlegungen der Tag- und Nachtbaustelle über
die gesamte Bauzeit prüfen.

Kontrolle der Arbeitsstellensicherung im gesamten
Baustellenbereich durchführen.
Die Kontrolle ist unmittelbar nach deren Durchführung
zu erfassen und zu dokumentieren. Arbeits- und
Hilfsmittel sind vom AN zu stellen und dem AG jederzeit
zugänglich zu machen. Die Kontrollausdrucke sind dem AG
arbeitstäglich vorzulegen.
Umfang: Arbeitstäglich morgens vor Baubeginn und abends
nach Bauende. An Wochenenden 1x täglich. Nach schweren
Gewittern bzw. kräftigen Windböen zusätzlich.

**01.03.03 ... Verkehr: Vollsperrung: In Mattsteig**
Verkehrssicherung und Verkehrsregelung gemäß
vorstehender Ausführungsbeschreibung (Langtext) und der
Ausschreibung beiliegendem Verkehrszeichenplan.
Vollsperrung mit teilweiser Aufrechterhaltung des
Anliegerverkehrs.

Einzelbaustelle: In Mattsteig:
Verkehrszeichenplan, BA 1 bis 2, Unterlage Anl.1,
Bl. 1 bis 2, 02.07.2026, M1:500
Menge: 1,000 psch

**01.03.04 ... Verkehr: Vollsperrung: Schubertstraße**
Verkehrssicherung und Verkehrsregelung gemäß
vorstehender Ausführungsbeschreibung (Langtext) und der
Ausschreibung beiliegendem Verkehrszeichenplan.
Vollsperrung mit teilweiser Aufrechterhaltung des
Anliegerverkehrs.

Einzelbaustelle: Schubertstraße:
Verkehrszeichenplan, BA 1 bis 4, Unterlage Anl.1,
Bl. 1 bis 4, 02.07.2026, M1:500
Menge: 1,000 psch

**01.03.05 ... Verkehr: Vollsperrung: Schillerstraße**
Verkehrssicherung und Verkehrsregelung gemäß
vorstehender Ausführungsbeschreibung (Langtext) und der
Ausschreibung beiliegendem Verkehrszeichenplan.
Vollsperrung mit teilweiser Aufrechterhaltung des
Anliegerverkehrs.

Einzelbaustelle: Schillerstraße:
Verkehrszeichenplan, BA 1 bis 3, Unterlage Anl.1,
Bl. 1 bis 3, 02.07.2026, M1:500
Menge: 1,000 psch

**Ausführungsbeschreibung 0004 Mobile Absturzsicherung für folgende Bauabschnitte...**
*Mobile Absturzsicherung für folgende Bauabschnitte...*
Absicherung von Aufgrabungen: Mobile Absturzsicherung
gemäß TL und ZTV-SA zur Absicherung aller Aufgrabungen.
Obere Absperrschranke 250mm hoch, mit roten und weißen
Streifen, Höhe = 1,0m, unten mit Tastleiste in 15cm
Höhe (Unterkante), 10cm hoch, Zwischenraum mit
Gitterfüllung oder festem Verbau. Gelbe Warnleuchten,
2-seitig oder rundum strahlend im Abstand von max. 10m
bei Längsabsperrung und 1m bei Querabsperrung.
Aufstellen, vorhalten, betreiben, entsprechend dem
Bauablauf umsetzen und beseitigen. Anprallschutz für
Fahrzeuge aller Art ist einzurechnen.
Ersatz für zerstörte oder abhanden gekommener Teile
wird nicht berechnet.
Diese Position bezieht sich auf die gesamte Baumaßnahme
incl. aller Bauphasen und ausgeschriebenen
Teilleistungen.

**01.03.06 ... Absturzsich.: In Mattsteig**
Mobile Absturzsicherung gemäß vorstehender
Ausführungsbeschreibung (Langtext).

Einzelbaustelle: In Mattsteig:
Verkehrszeichenplan, BA 1 bis 2, Unterlage Anl.1,
Bl. 1 bis 2, 02.07.2026, M1:500
Menge: 1,000 psch

**01.03.07 ... Absturzsich.: Schubertstraße**
Mobile Absturzsicherung gemäß vorstehender
Ausführungsbeschreibung (Langtext).

Einzelbaustelle: Schubertstraße:
Verkehrszeichenplan, BA 1 bis 4, Unterlage Anl.1,
Bl. 1 bis 4, 02.07.2026, M1:500
Menge: 1,000 psch

**01.03.08 ... Absturzsich.: Schillerstraße**
Mobile Absturzsicherung gemäß vorstehender
Ausführungsbeschreibung (Langtext).

Einzelbaustelle: Schillerstraße:
Verkehrszeichenplan, BA 1 bis 3, Unterlage Anl.1,
Bl. 1 bis 3, 02.07.2026, M1:500
Menge: 1,000 psch

**Ausführungsbeschreibung 0005 Behelfsüberfahrt zu Grundstücken und Behelfsbrücken ...**
*Behelfsüberfahrt zu Grundstücken und Behelfsbrücken ...*
Herstellen, vorhalten und entfernen von
Überfahrtmöglichkleiten in Straßen und zu den
Grundstücken sowie Behelfsbrücken über Gräben und
Hindernisse, einschl. aller erforderlichen Arbeiten und
Materialien, für die gesamte Baumaßnahme.
Einschließlich Herstellung und Beseitigung einer
flächigen Auflage aus Sand.
Seitliche Absicherung von Aufgrabungen nach ZTV-SA
anbringen, vorhalten und entfernen.
Überfahrten und Behelfsbrücken während der Einsatzzeit
in verkehrssicherem Zustand halten.
Durch den Bauablauf des AN bedingtes mehrmaliges
Entfernen, Wiederherstellen und Umsetzen wird nicht
vergütet und ist einzurechnen.

**01.03.09 ... Behelfsbrücken**
Behelfsbrücken für Fussgänger in Geländehöhe,
für öffentlichen und privaten Verkehr,
Nutzbreite 1,50m, Länge im Lichten bis zu 4,00m,
mit Anrampung, mit Schutzgeländer.
Behelfsbrücken in öffentlichen Straßen sowie Zufahrten
und Zugänge zu privaten Grundstücken.
Menge: 6,000 St

**01.03.10 Bauzaun (Stahl)**
Liefern und Aufstellen eines Bauzaunes.
Ausführung: versetzbar, auf befestigtem oder
unbefestigtem Untergrund, aus Einzelelementen mit
verzinktem Stahlrohrrahmen und Vergitterung, mit
Standfüßen. Fortlaufendes Umsetzen entsprechend des
Baufortschritts ist einzurechnen.
Der Bauzaun ist mit geeigneten Maßnahmen gegen Windlast
zu verankern.
Einschl. der ggf. erf. Erdarbeiten und sämtlicher
Materiallieferung. Zaunoberkante über Oberfläche
Gelände mind. 2,00m.
Nach Baustellenende Abbau des Zaunes, Wiederherstellung des ursprünglichen Zustandes und
Abtransport auf AN-Lagerplätze.

Aufstellung: In Mattsteig
Abgrenzug Baustelle und Lagerplätze zu öffentlichen und
privaten Verkehrswegen sowie sonstigen Privatflächen.
Menge: 330,000 m

**01.03.11 Provisorische Fußwege bis 3,00m**
Provisorischer Fußweg anlegen, für die Dauer der
Bauarbeiten unterhalten und nach Abschluss der
Bauarbeiten wieder rückbauen und beseitigen.
Der Oberbodenabtrag und -auftrag mit Ansaat wird mit
separater Position vergütet.
Sämtliche erforderliche Materialien anliefern,
einbauen, und nach Abschluss der Kanalbauarbeiten
aufnehmen, beseitigen und in Eigentum des AN
übernehemen.Die Unterhaltung während der Bauzeit ist
einzurechnen, einschließlich sämtlicher Aufwendungen
(z.B. Ausbesserung von Fehlstellen mit
Materiellieferungen und -einbau).

Aufbau: Geotextil als Trennlage zum Untergrund und
geeignetes Schotter-/Kiesmaterial 0/16, Stärke 20cm
Breite: 2,00 bis 3,00m

In Mattsteig: Provisorischer Fußweg, abgesetzt  längs
der Kanalbaustelle.
Menge: 300,000 m²

#### Untertitel 01.04 ARBEITEN AUF NACHWEIS

*Hinweis*
Die Arbeiten auf Nachweis dürfen nur
nach Anordnung der Bauleitung
erfolgen. Die anfallenden
Stundenlohnberichte sind
arbeitstäglich der Bauleitung zur
Unterschrift vorzulegen.

Die Positionen im "Titel 01
Allgemeines" gelten für alle
Bauabschnitte, sowie alle Untertitel
und Positionen in diesem
Leistungsverzeichnis.

*Hinweis*
Der Verrechnungssatz für die
jeweilige Arbeitskraft umfasst
sämtliche Aufwendungen,
insbesondere den tatsächlichen Lohn
einschließlich vermögenswirksamer
Leistungen mit den Zuschlägen für
Gemeinkosten (Sozialkassenbeiträge,
Winterbauumlage und dgl.), sowie
Lohn- bzw. Gehaltsnebenkosten und
Zuschläge für Überstunden.
Zuschläge für Nacht-, Sonntags- und
Feiertagsarbeit werden gesondert
vergütet.
Mittellohn Arbeitskraft unabhängig von
der Qualifikation. Polierstunden
werden nicht gesondert vergütet.

**01.04.01 Arbeitskraft**
Stundenlohnarbeiten durch
Arbeitskräfte auf Anordnung des AG
ausführen. Mittellohn Arbeitskraft
unabhängig von der Qualifikation.
Menge: 40,000 h

*Hinweis*
Die Ausführung der
Stundenlohnarbeiten bedürfen die
ausdrückliche und vorherige
Anordnung des AG. Der
Verrechnungssatz für das jeweilige
Gerät umfasst sämtliche
Aufwendungen für den Einsatz,
insbesondere Gerätevorhalte- und
Betriebsstoffkosten sowie sämtliche
Zuschläge einschliesslich der Kosten
für das Bedienungspersonal.
Der Verrechnungssatz gilt für das zum
Zeitpunkt des Abrufes einsatzbereit
auf der Baustelle befindliche
Baugerät. Vergütet werden die
tatsächlich geleisteten Arbeitsstunden.

**01.04.02 Bagger bis 0,4 m3**
Verrechnungssatz für Baugerät,
einschl. Bedienung
Bagger bis 0,4 m3
Menge: 20,000 h

**01.04.03 Bagger 0,4-1,0 m3**
Verrechnungssatz für Baugerät,
einschl. Bedienung
Bagger 0,4-1,0 m3
Menge: 20,000 h

**01.04.04 Frontl.L 45-75 kW**
Verrechnungssatz für Baugerät,
einschl. Bedienung
Frontlader, luftbereift über 45 bis 75
kW.
Menge: 20,000 h

**01.04.05 Rüttl.0,75-1,3 t**
Verrechnungssatz für Baugerät,
einschl. Bedienung
Flächenrüttler (Rüttelverdichter) über
0,75-1,3 t.
Menge: 15,000 h

**01.04.06 Vibro-Stampfer bis 75 kg**
Verrechnungssatz für Baugerät,
einschl. Bedienung
Vibro-Stampfer bis 75 kg
Menge: 15,000 h

**01.04.07 Kompr. üb.10 m3**
Verrechnungssatz für Baugerät,
einschl. Bedienung
Kompressor über 10 m3/min. Mit
Schlauch und Bohr- oder
Abbruchhammer.
Menge: 5,000 h

**01.04.08 Trennschleifer einschl.Trennscheiben**
Verrechnungssatz für Baugerät,
einschl. Bedienung
Trennschleifer einschl.
Trennscheiben, Handgerät für Stein
Menge: 5,000 h

*Hinweis*
Die Ausführung der
Stundenlohnarbeiten bedürfen die
ausdrückliche und vorherige
Anordnung des AG. Der
Verrechnungssatz für den jeweiligen
LKW umfasst sämtliche
Aufwendungen für den Einsatz des
LKW, insbesondere Gerätevorhalte-
und Betriebsstoffkosten sowie
sämtliche Zuschläge einschliesslich
der Kosten für den Fahrer.
Der Verrechnungssatz gilt für das zum
Zeitpunkt des Abrufes einsatzbereit
auf der Baustelle befindliche
Fahrzeug. Vergütet werden die
tatsächlich geleisteten Arbeitsstunden
nach der tatsächlichen Nutzlast des
jeweiligen LKW (ohne Erhöhung der
Nutzlaststufe fuer Sonderfahrzeuge).

**01.04.09 Transporter 1,5 t**
Verrechnungssatz für LKW, einschl
Fahrer.
Kleintransporter, ca. 1,5 t Nutzlast.
Menge: 15,000 h

**01.04.10 Allrad-Kipp. 15 t**
Verrechnungssatz für LKW, einschl
Fahrer.
LKW-Kipper mit Allradantrieb, ca. 15 t
Nutzlast.
Menge: 20,000 h

### Titel 02 MW-KANALISATION (EBS)

#### Untertitel 02.01 HINWEISTEXT: Beauftragung und Abrechnung

*Hinweis*
Die Leistungen zur Kanalerneuerung und der damit
verbundenen weiteren Bauarbeiten werden durch den
Eigenbetrieb Stadtentwässerung Tuttlingen separat
vergeben.
Die Abrechnung erfolgt ebenfalls separat mit dem o.g.
Auftraggeber. Die Abrechnungsunterlagen sind zugleich
beim Ingenieurbüro Reckmann GmbH einzureichen.

#### Untertitel 02.02 WASSERHALTUNG

*Hinweis*
Eine Wasserhaltung wird nur bezahlt,
wenn der Wasserandrang in
Baugruben so groß wird, daß eine
Motorpumpe DN80 mm innerhalb
einer achtstündigen Arbeitsschicht
mind. eine Stunde lang in Betrieb sein
muss, um das andrängende Wasser
zu beseitigen. Erf. Wasserhalten
(Tagwasser) infolge Regen, Gewitter
usw. ist in den Aushubpos. enthalten
und wird nicht gesondert vergütet. Die
Einheitspreise beinhalten die fix und
fertige fachgerechte Leistung mit allen
Lieferungen, Nebenlieferungen,
Arbeiten und Nebenarbeiten, soweit in
der einzelnen Pos. nicht anders
bestimmt.

**Ausführungsbeschreibung 0006 Einsatz von Motorpumpen ...**
*Einsatz von Motorpumpen ...*
Einsatz von Motorpumpen. Einmaliges betriebsfertiges
Aufstellen und Wiederabbauen von Tauchmotorpumpen o. ä.
einschl. Antriebsaggregaten, Saugleitungen, Pumpensumpf
und bis zu 30 m langen Rohrleitungen zum Vorfluter. Der
Pumpeneinsatz wird nur einmal bezahlt, auch wenn die
Pumpe zeitweise aus der Baugrube entfernt und an
derselben Stelle (Pumpensumpf) wieder eingesetzt wird.
Der Pumpeneinsatz und das Mitführen der Pumpe im
Leitungsgraben wird als ein Pumpeneinsatz gerechnet.
Nur auf Anweisung und Freigabe der Bauüberwachung.

**02.02.01 ... Einsatz Pumpe bis DN 80**
Einsatz Pumpe bis DN 80
Menge: 15,000 St

**Ausführungsbeschreibung 0007 Betrieb von Motorpumpen ...**
*Betrieb von Motorpumpen ...*
Betrieb von Motorpumpen. Betreiben
einschl. Vorhalten und Bedienen von
Motor- oder U-Pumpen. Die hierbei
anfallenden Strom- oder andere
Betriebsstoffkosten sind in die
Einzelpreise einzurechnen.

**02.02.02 ... Betrieb Pumpe bis DN 80**
Betrieb Pumpe bis DN 80
Menge: 40,000 h

*Hinweis*
Während der Zeiten, in denen kein Baubetrieb
stattfindet ist die aufgebaute Wasserhaltung
stillzulegen und der bestehende Kanal mit dem neu
erstellten Kanal wasserdicht zu verbinden.
Evtl. Unterbrechungen und Stillstandszeiten wegen der
Wasserhaltungsarbeiten werden nicht vergütet.
Die max. anfallende Wassermenge muss abgeleitet werden
können. Der AN ist für die Leistungsfähigkeit der
Kanalumleitung verantwortlich und haftet im
Schadensfall im vollen Umfang.
Die Keller der anschließenden Gebäude dürfen
keinesfalls überflutet werden. Für Schäden haftet der
AN.

**Ausführungsbeschreibung 0008 Vorfluterhaltung best. Kanalisation...**
*Vorfluterhaltung best. Kanalisation...*
Wasserhaltung für bestehenden in Betrieb befindl.
MW-Kanal aller Materialien für die Dauer der Bauzeit
einrichten, vorhalten, betreiben und wieder rückbauen.
Dabei muss verhindert werden, daß Abwasser in den
Untergrund gelangen kann.
Wasserhaltung einschl. aller vorhandenen Haus-,
Sinkkasten- und Seitenanschlüsse nach Wahl des AN z.B.
durch absperren, umleiten, überleiten oder umpumpen.
Die Vorfluterhaltung weiterer Seitenzuläufe anderer
Kanalhaltungen in die Haltung oder in einen Schacht
wird nicht separat vergütet und ist einzurechnen. Die
Wasserhaltung für die Umschlussarbeiten an bestehende
Ein-, Ab und Zuläufe ist einzurechnen.
Die Vorfluterhaltung für das Einbinden neuer
Kanalschächte an bestehende Kanalrohre wird in den
Positionen für den Kanalrohranschluss im Titel SCHÄCHTE
vergütet.
Anzubieten ist die komplette und betriebsfertige
Herstellung der Wasserhaltung einschließlich Lieferung
aller erforderlicher Materialien und zusätzlich erford.
Erdarbeiten (mit Handaushub). Der Betrieb, Wartung und
Unterhaltung der Wasserhaltung für die Dauer der
gesamten Bauzeit sind einzurechen. Ebenfalls
einzurechnen ist der komplette Rückbau nach Ende der
Bauarbeiten.
Evtl. erforderlicher Straßenaufbruch und
Wiederherstellung wird nach entspr. LV- Positionen
abgerechnet.

**02.02.03 ... Vorfluterhaltung MW-Kanal DN250**
Vorfluterhaltung bestehendes Kanalrohr:
MW-Kanal DN250.

Abgerechnet wird die Länge des umzuleitenden
Kanalabschnittes mit der jeweiligen betroffenen
Haltungslänge.
Menge: 260,000 m

**02.02.04 ... Vorfluterhaltung MW-Kanal größer DN250 bis DN300**
Vorfluterhaltung bestehendes Kanalrohr:
MW-Kanal größer DN250 bis einschl. DN300.

Abgerechnet wird die Länge des umzuleitenden
Kanalabschnittes mit der jeweiligen betroffenen
Haltungslänge.
Menge: 130,000 m

**02.02.05 ... Vorfluterhaltung MW-Kanal größer DN300 bis DN400**
Vorfluterhaltung bestehendes Kanalrohr:
MW-Kanal größer DN300 bis einschl. DN400.

Abgerechnet wird die Länge des umzuleitenden
Kanalabschnittes mit der jeweiligen betroffenen
Haltungslänge.
Menge: 45,000 m

#### Untertitel 02.03 BAUGRUBENVERKLEIDUNGEN

*Hinweis*
Verbau der Baugrube für Kanäle und Bauwerke für alle
jeweils erforderlichen Aushubtiefen. Für die
Beurteilung der Standsicherheit und Tragfähigkeit bei
Baugruben und Gräben ist die DIN 18300 zu beachten. Die
Wahl des Verbaues sowie die Profilstärken richten sich
allein nach den statischen Erfordernissen und sind vom
AN in eigener Verantwortung zu bestimmen, wobei die
einschlägigen DIN- und Unfallverhütungsvorschriften zu
beachten sind.
Der statische Nachweis bei Verwendung sämtlicher
Verbauarten ist ohne Vergütung zu erbringen. Für
Schäden entlang von Baugruben, Gräben u. dgl., welche
infolge unsachgemäßen Verbaues entstehen, haftet in
vollem Umfang der AN.

Das Aufmaß erfolgt generell nach der Haltungslänge (von
KSmitte bis KSmitte) und der Abrechnungstiefe aus der
planmäßigen Baugrunbensohle bis OK-Gelände. Der
erforderliche Überstand über Gelände oder
Straßenoberkante bzw. Oberkante Baustraße (nach
Oberbodenabtrag bzw. Straßenauskofferung) nach DIN4124
ist einzurechnen und wird nicht gesondert vergütet.

Die Grabenstirnseite ist durch Verbau oder Kopfböschung
gemäß DIN 4124 zu sichern. Die Sicherung der
Grabenstirnseite wird nicht gesondert vergütet.

Bei besonders tiefer Baugrube bleibt vorbehalten, den
unteren Bereich mit Verbaugeräten zu sichern und den
oberen Teil abzuböschen und nach Trapezprofilen
abzurechnen. Absprießungen, Aussteifungen und
Verankerungen sind auch bei Baugruben von mehr als
4,00 m Breite in den Preis einzurechnen, sofern nicht
in der Leistungsbeschreibung besondere Ansätze dafür
vorgesehen sind.

Im Einheitspreis inbegriffen ist der absolut
kraftschlüssige Ein- und Ausbau, sowie das Reinigen und
der Längstransport des Verbaumaterials nach Maßgabe des
Baufortschritts. Ebenso das sofortige Nacharbeiten der
Grabenwände und Hinterfüllen etwaiger Ausbruchstellen
zwischen Außenkante Verbau und Baugrubenwand mit
geeignetem Aushubmaterial oder zu lieferndem Kiessand.
Einschl. Antransport und Abladen des Verbaumaterials
sowie deren Montage. Ebenso die Demontage, das Aufladen
und der Rücktransport des Verbaumaterials.

**Ausführungsbeschreibung 0009 Grabenverbau - Verbaugerät nach DIN EN13331-1/-2...**
*Grabenverbau - Verbaugerät nach DIN EN13331-1/-2...*
Verbau für Leitungsgraben einschließlich Absteifungen,
Gurtungen, Verbände und Verbindungen, entsprechend
statischen und konstruktiven Erfordernissen anfahren,
montieren und herstellen, für die Dauer der Bauzeit
vorhalten, überwachen, erhalten und umbauen. Verbau
nach Einsatz zurückbauen, demontieren und von der
Baustelle entfernen.
Einbau in den Leitungsgraben im Absenkverfahren absolut
kraftschlüssig. Der Einbau im Einstellverfahren ist
prinzipiell nicht erlaubt bzw. nur in Ausnahmefällen
und nach ausdrücklicher Genehmigung durch den AG.
Verbau für Rohrleitungsgraben und zugehörige
Schachtbaugruben. Der Mehraufwand bei den Schächten
z.B. für den Umbau der Verbaueinheit oder den Einsatz
von Schachtboxen ist einzurechnen. Der erforderliche
Stirnverbau/Kopfverbau wird nicht gesondert vergütet.
Abgerechnet wird die Fläche je verbaute Grabenwand nach
der Achse Haltungslänge (Schachtmitte-Schachtmitte) und
mit der Abrechnungstiefe aus der planmäßigen
Baugrunbensohle bis OK-Gelände.
Die Schachtbaugruben werden analog dem Leitungsgraben
durchgemessen. Der erforderliche Überstand über Gelände
oder Straßenoberkante bzw. Oberkante Baustraße (nach
Oberbodenabtrag bzw. Straßenauskofferung) nach DIN4124
ist einzurechnen und wird nicht gesondert vergütet.
Grabentiefe bis einschl. 5,00m.
Breite der Grabensohle über 1 bis 2 m.

Der Bodenaushub wird gesondert vergütet. Etwaige
Grabenmehrbreiten bzw. Mehraushub aufgrund
unterschiedlicher Verbausysteme und deren Bauteile
aller Art (z.B. Gurtungen, usw.) sind dort einzurechnen
und werden aber generell nicht zusätzlich vergütet.

Bei kreuzenden Kabel und Leitungen ist ein geeignetes
Grabenverbaugeät einzusetzen. Die Erschwernisse durch
kreuzende / parallel verlaufende Leitungen und Kabel
werden in den Zulagepositionen für deren Sicherung im
Leitungsgraben vergütet und sind auch dort
einzurechnen.

Art des Verbaus:
Geprüftes Grabenverbaugerät/Grabenverbausystem
samtlicher Konstruktionen nach DIN EN 13331-1/-2 zum
Einsatz im innerstädtischen Bereich mit kreuzenden /
längslaufenden Leitungen und Kabel (z.B.
Gleitschienenverbaugerät mit/ohne Stützrahmen,
innerstädtischer Linearverbau, Kammerdielenverbaugerät,
usw.).
Geeignetes Verbaugerät nach Wahl des AN.
Baugrund: siehe Baugrundgutachten, liegt der
Ausschreibung bei.
Statische Berechnungen und Ausführungszeichnungen
werden nicht gesondert vergütet.

**02.03.01 ... Grabenverbau Hauptkanal, T bis einschl. 3,5m**
Grabenverbau für Hauptkanal mit Kanalrohren aller Art,
Materialien und Durchmesser.
Für Einzel-, Doppel- oder Stufengräben.
Grabentiefe im Mittel bis einschl. 3,50m.
Menge: 2700,000 m²

#### Untertitel 02.04 ERDARBEITEN

**Ausführungsbeschreibung 0010 HINWEISTEXT - Erdarbeiten**
*HINWEISTEXT - Erdarbeiten*
Leitungsgräben ausheben einschl. Schachtbaugruben
herstellen. Bodenklasse 3 - 5; für BKL 2, 6 und 7
werden Zulagen vergütet, ebenso für Erschwernisse im
Bereich von kreuzenden und paralell verlaufender
Leitungen.

Die Grabenbreiten bzw. Grabensohlenbreiten gemessen in
der Auflagerlinie des Rohres sind nach Regelprofil bzw.
DIN EN1610 zu bemessen.

Abgerechnet wird der senkrechte Kanal- bzw.
Leitungsgraben (verbaut) mit erforderlichem Arbeitsraum
ab OK Gelände, ohne Berücksichtigung der Mehrbreiten
und -tiefen für die Schachtbaugruben und Mehrlängen für
die Schachtbaugruben bei Ausbauende. Die
Mehraushubmassen für die Schachtbaugruben sind in die
EP einzurechnen.
Der Grabenaushub bei Umschluss an bestehende
Rohrleitungen außerhalb von Schächten ist in die
Position für den Umschluss einzurechnen.
Straßenaufbruch wird in separater Position als Zulage
zur Ausubposition vergütet.

Das Aushubmaterial ist zur Wiederverfüllung seitlich
bzw. auf Zwischenlager / Bereitstellungsfläche des AN
zu lagern und mit geeigneten Schutzmaßnahmen gegen
Witterungseinflüsse zu sichern. Etwaige
Entschädigungen, Pachten, Mieten usw. werden nicht
separat vergütet.
Falls das Material ganz oder teilweise zur
Wiederverwendung geeignet ist und auf der Baustelle nur
beschränkte Lagerungsmöglichkeiten bestehen, ist
zunächst das Verdrängungsmaterial zu laden, abzufahren
und nach der Rohrverlegung das Aushubmaterial des
folgenden Abschnitts durch Längstransport oder
Umfahrung zuzufahren. Eine besondere Vergütung hierfür
wird nicht gewährt.

Der Grabenverbau für den Hauptkanal
wird in separater Position vergrütet.
Der Grabenverbau für die
Anschlussleitungen ist in die
zugehörigen Positionen für den
Grabenaushub einzurechnen.
Mehrbreiten des Rohrgrabens durch
unterschiedliche Verbausysteme
werden nicht separat vergütet.

Vor Einbringen des Rohrauflagers ist die Grabensohle zu
verdichten.
Im Graben zu beseitigende Leitungen bis einschließlich
DN 200 mm sind einzurechnen.
Evtl. erforderliche Verkehrssicherungsposten infolge
des Schwenkens des Baggers über öffentliche
Verkehrsflächen werden nicht gesondert vergütet.

**02.04.01 Suchschlitze**
Aushub von Suchschlitzen zum
Freilegen vorh. Leitungen vor
Grabenaushub aller Art, einschließlich
Grabenverbau nach statischen und
konstruktiven Erfordernissen..
In allen Tiefenlagen und
Bodenklassen. In Handaushub mit
maschineller Unterstützung für
erforderliche Suchschlitze entlang der
gesamten Trasse.
Transport der benötigten Maschinen
ist einzurechnen. Einschl. Absperrung
der Baugrube bzw. Wiederfüllung mit
Aushub.
Nur auf Anweisung der Bauleitung.
Menge: 25,000 m³

**Ausführungsbeschreibung 0011 Roden von Büschen ...**
*Roden von Büschen ...*
Roden von Büschen, Hecken, kleineren Baumgruppen aller
Art einschl. der Wurzelstöcke. Das anfallende Material
wird Eigentum des AN und ist auf AN-Lagerplatz
abzufahren.

**02.04.02 ... Roden, Hecken**
bis 2,50 m Höhe und 1,50 m Breite
Menge: 5,000 m

**02.04.03 ... Roden, Büsche und kleinere Baumgruppen**
Menge: 10,000 St

**Ausführungsbeschreibung 0012 Roden einzelner Wurzelstöcke ...**
*Roden einzelner Wurzelstöcke ...*
Roden einzelner Wurzelstöcke mit mehr als 15 cm
Durchmesser. Das anfallende Holz verbleibt dem
Auftragnehmer und ist zu beseitigen. Aufgemessen wird
der Durchmesser an der Schnittstelle.

**02.04.04 ... Wurzelstöcke Durchmesser ü. 20 bis 40cm**
Roden einzelner Wurzelstöcke und Abfuhr auf AN-Deponie.
Durchmesser über 20 bis einschl. 40cm
Menge: 1,000 St

**02.04.05 ... Wurzelstöcke Durchmesser ü. 40 bis 60cm**
Roden einzelner Wurzelstöcke und Abfuhr auf AN-Deponie.
Durchmesser über 40 bis einschl. 60cm
Menge: 5,000 St

**02.04.06 ... Wurzelstöcke Durchmesser ü. 60 bis 100cm**
Roden einzelner Wurzelstöcke und Abfuhr auf AN-Deponie.
Durchmesser über 60 bis einschl. 100cm
Menge: 2,000 St

**Ausführungsbeschreibung 0013 Abtragen und seitliches Lagern von Oberboden ...**
*Abtragen und seitliches Lagern von Oberboden ...*
Abtragen und seitliches Lagern von Oberboden. Der
Oberboden ist einschl. der Grasnarbe unter den
Auffüllungen und über den Einschnitten abzutragen,
seitlich außerhalb des Schüttbereichs der Dämme zu
lagern und bis zur Wiederverwendung zu pflegen. Bei
bindigem Untergrund darf der Oberboden nur unmittelbar
vor der eigentlichen Erdbewegung abgetragen werden. Der
Unternehmer hat verlorenen Humus auf eigene Kosten
wieder zu beschaffen.
Aufmaß nach erforderlichem Abtrag.

**02.04.07 ... Oberbodenabtrag, Abtragsstärke i. M. 25 cm**
für Kleinflächen, Grünstreifen, Gartenanlagen, usw..

In Mattsteig:
Private Grundstücksfläche der Wohnbau GmbH
Menge: 600,000 m²

**Ausführungsbeschreibung 0014 Andecken von Oberboden ...**
*Andecken von Oberboden ...*
Andecken von Oberboden. Der nach vorstehender Position
seitlich gelagerte Oberboden ist nach Bedarf zu laden,
zu transportieren, planmäßig anzudecken und einzuebnen.
Steine ablesen. Steine und Wurzeln ablesen und
beseitigen. Die Andeckung muß frei von Steinen, Wurzeln
und dgl. sein und profilgerecht abgezogen werden.
Böschungsflächen sind vor Aufbringen des Oberbodens
durch Anlegen von schrägen Rillen mit einer Tiefe von
10 bis 15 cm und einem Abstand von 50 cm
aufzurauhen.
Auff Böschungsflächen ist der Oberboden anzudrücken.
Die Böschungsränder und Bankette sind an das Gelände
anzupassen und auszurunden. Die dazu nötigen kleinen
berichtigenden Erdarbeiten werden nicht besonders
vergütet.

**02.04.08 ... Andeckung, im Mittel 25 cm stark**
für Kleinflächen, Grünstreifen, Gartenanlagen, usw..

In Mattsteig:
Private Grundstücksfläche der Wohnbau GmbH
Menge: 600,000 m²

**02.04.09 Einsäen von Grassamen**
Die angedeckten oder andere vom AG angegebenen Flächen
fachgerecht mit Grassamen einsäen. Die Flächen sind von
Unkraut zu befreien, zu fräsen, fein zu planieren und
mit 50 g/qm Grassamenmischung einzusäen. Die angesäten
Flächen sind festzupritschen oder zu walzen, bis zur
endgültigen Begrünung zu unterhalten und nötigenfalls
nachzusäen.
Menge: 600,000 m²

**Ausführungsbeschreibung 0015 Grabenaushub Hauptkanal, BK 3-5, seitl. lagern ...**
*Grabenaushub Hauptkanal, BK 3-5, seitl. lagern ...*
Grabenaushub für Leitungsgraben der Hauptkanäle,
einschließlich erforderlicher Schachtbaugruben.
Boden profilgerecht lösen und ausheben für
Leitungs-/Kanalgraben, ab Straßen- / Geländeoberfläche,
einschließlich Schachtbaugruben, gemäß Regelprofil bzw.
DIN EN1610. Straßenaufbruch wird gesondert als Zulage
zur Aushubposition vergütet.
Die ggf. erforderlichen separaten Lösungsvorgänge mit
Separieren des Aushubmaterials nach verschiedenen
Höhenstufen und Bereichen entsprechend dem anstehenden
Untergrund ist einzurechnen.
Aushub der Bodenklassen 3-5 nach DIN18300 bzw. gemäß
der Homogenbereiche im Baugrundgutachten. Das
Baugrundgutachten liegt der Ausschreibung bei.
Aushubmaterial laden, fördern und auf
Bereitstellungsfläche des AN als regelmäßig geformte
Miete aufschütten und zwischenlagern, einschließlich
ggf. erforderliche Entschädigungen für Lagerplätze.
Aushub laden und aus Zwischenlager des AN
transportieren, einschließlich der Mehraufwendungen zum
Schutz der Aushubmieten. Die Wiederaufnahme des
Aushubmaterials aus dem Zwischenlager mit Transport zum
Einbauort ist ebenfalls einzurechnen.
Wasserhaltung bis zu einer Pumpenleistung von 10m3
Fördermenge mal 5m Förderhöhe je Stunde und Haltung
ausführen.
Abrechnung: Haltungslänge, ohne Mehrbreiten für
Schachtbaugruben.

Abrechnung: Grabenbreite GB für verbauten Graben,
für Kanalrohr:
PP DN/OD 160: GB= 1,20 m, einschl. Verbau
PP DN/OD 200: GB= 1,20 m, einschl. Verbau
PP DN/OD 250: GB= 1,20 m, einschl. Verbau
PP DN/OD 315: GB= 1,20 m, einschl. Verbau
PP DN/OD 400: GB= 1,40 m, einschl. Verbau

Der Grabenverbau wird in gesonderter Position vergütet.
Sämtliche Mehraufwendungen durch unterschiedliche
Verbausysteme und deren Bauteile unterschiedlicher
Arten und Abmessungen (z.B. Grabenmehrbreiten mit
Grabenmehraushub und -verfüllungen, Saugbaggereinsatz,
Einsatz von Flüssigboden, usw.) werden nicht gesondert
vergütet.
Für die Abrechnung gelten generell die oben
aufgeführten Grabenbreiten.

**02.04.10 ... Kanalgraben, bis einschl. 3,50m Tiefe, Hauptkanal**
Grabenaushub für Hauptkanal.
Grabentiefe im Mittel bis einschl. 3,50m.
Grabenverbau wird gesondert vergütet.
Menge: 1700,000 m³

**Ausführungsbeschreibung 0016 Grabenaushub Anschulssleitungen, BK 3-5, seitl. lagern**
*Grabenaushub Anschulssleitungen, BK 3-5, seitl. lagern ...*
Grabenaushub für Leitungsgraben der
Anschlussleitungen (Hausanschlüsse,
Straßenentwässerung), einschließlich
ggf. erforderlicher Schachtbaugruben.
Boden profilgerecht lösen und
ausheben für Leitungsgraben, ab
Geländeoberfläche, gemäß
Regelprofil bzw. DIN EN1610.
Straßenaufbruch wird gesondert als
Zulage zur Ausubposition vergütet.
Die ggf. erforderlichen separaten
Lösunsvorgänge mit Separieren des
Aushubmaterials nach verschiedenen
Höhenstufen und Bereichen ist
einzurechnen.
Aushub der Bodenklassen 3 bis 5,
nach DIN18300.
Aushubmaterial laden und fördern und
auf Bereitstellungsfläche bzw.
Zwischenlager des AN als regelmäßig
geformte Miete aufschütten und
zwischenlagern, einschließlich ggf.
erforderliche Entschädigungen für
Lagerplätze.
Aushub laden und aus Zwischenlager
des AN und transportieren,
einschließlich der Mehraufwendungen
zum Schutz der Aushubmieten. Die
Wiederaufnahme des
Aushubmaterials aus dem
Zwischenlager mit Transport zum
Einbauort ist ebenfalls einzurechnen.
Die Wiederaufnahme des
Aushubmaterials aus dem
Zwischenlager mit Transport zum
Einbauort ist ebenfalls einzurechnen.
Wasserhaltung bis zu einer
Pumpenleistung von 10m3
Fördermenge mal 5m Förderhöhe je
Stunde und Haltung ausführen.
Verbau entsprechend den statischen
und konstruktiven Erfordernissen
herstellen, vorhalten und wieder von
der Baustelle entfernen. Der
Grabenverbau für die
Anschlussleitungen in die zugehörigen
Positionen für den Grabenaushub
einzurechnen.
Grabenbreite nach DIN EN1610 bzw.
DIN4124.
Abgerechnet wird die Länge von
Achse Hauptkanal bis Umschluss
abzüglich Anteil Kanalgraben. Beim
Umschluss im Graben Hauptkanal
wird kein Aushub vergütet.
Bei der Auswahl der Position ist die
tiefste Grabentiefe im Leitungsgraben
maßgebend.

**02.04.11 ... Leitungsgraben mit Verbau, bis 3,50 m Tiefe, HA+SE**
Grabenaushub für Anschlussleitungen
(Hausanschlüsse auf öffentlichen und
privaten Flächen, sowie für die
Straßenentwässerung) einschließlich
Grabenverbau.
Grabentiefe bis 3,50m

Grabenbreite verbaut für (GB=
Grabenbreite Abrechnung):
PP DN/OD 160 bis 200 (GB= 1,20 m).
Menge: 370,000 m³

**Ausführungsbeschreibung 0017 Lösen von Boden: Straßenoberbau Restflächen...**
*Lösen von Boden: Straßenoberbau Restflächen...*
Boden für Straßen, Gehwege und Nebenflächen
profilgerecht lösen, einschließlich Herstellung des
Erdplanums und Verdichten von gewachsenem Boden.
Die Herstellung des Erdplanums ist in die Positionen
für das Lösen einzurechnen. Zulässige Abweichung
+/- 2 cm. Boden verdichten zul. Verformungsmodul mind.
EV2=45 MN/m2
Bodenklassen DIN 18300: BK 3-6.

**02.04.12 ... Bestand: Tiefe bis 70cm**
Ausführung in bestehenden Straßen in Rest-/Nebenflächen
neben dem Kanal- und Leitungsgraben.
Einschließlich sämtlicher sich daraus ergebender
Erschwernisse durch die Ausführung im Bestand,
insbesondere infolge Randauskofferung entlang vorh.
Mauern, Einfassungen usw. - soweit nicht mit separaten
Zulagepositionmen vergütet.
Tiefe Aushub ab FB-OK: bis 70cm
Aushubtiefe ab OK Fahrbahnbelag. Der Asphaltaufbruch
wird als Zulage vergütet.
Menge: 180,000 m³

**Ausführungsbeschreibung 0018 Zulage zum Grabenaushub ...**
*Zulage zum Grabenaushub ...*
Zulage zum Grabenaushub für
Bodenklassen
nach DIN 18300) für den
Mehraufwand in allen Tiefen.
Angetroffener Baugrund der
Bodenklassen 2,6 und 7 ist der
Bauleitung unverzüglich anzuzeigen.
Abrechnung nur nach gemeinsamen
Aufmaß.

**02.04.13 ... BK 2 (Fließende Bodenarten)**
*** Bedarfsposition mit GB
Fließende Bodenarten BK2
Menge: 5,000 m³

**02.04.14 ... BK 6+7 (Fels)**
*** Bedarfsposition mit GB
Leicht lösbarer Fels BK6
Schwer lösbarer Fels BK7
und vergleichbare Bodenarten
Menge: 150,000 m³

**02.04.15 ... Handaushub, Saugbagger**
Handaushub bei teilweiser maschineller Unterstützung
nur auf besondere Anweisung der Bauleitung.
Enthalten sind sämtliche Aufwendungen für den Aushub
von Hand, mit Saugbagger, o.ä.
Die Position gilt nicht in Verbindung mit den
Positionen zur Querung, Längssicherung, Schürfschlitz
und wenn in weiteren Positionen enthalten.
Menge: 15,000 m³

**Ausführungsbeschreibung 0019 Zulage: Besond. Erschwernisse, In Mattsteig ...**
*Zulage: Besond. Erschwernisse, In Mattsteig ...*
Zulage für die Erschwernisse, Mehraufwendungen und
Behinderungen bei der Zufahrt zur Baustelle und den
Bauarbeiten, durch Änderung der Bauweise bzw.
Arbeitsrichtung, usw. aufgrund von besonders beengten
Verhältnissen aller Arten.
Diese Position betrifft sämtlichen Baustellenverkehr,
sowie die Zu- und Abfahrt zur bzw. von der Baustelle,
sowie sämtliche Bauarbeiten in der Baustelle.

In Mattsteig:
Die Zu-/Abfahrt über die Wegachse "In Mattsteig" von
Osten oder Westen ist nicht erlaubt.
Siehe Hinweise im Lageplan "In Mattsteig".
Dieser liegt den Ausschreibungsuntelagen bei.

**02.04.16 ... Zulage: In Mattsteig: Zufahrt Süd**
Einzelbaumaßnahme: In Mattsteig
Erschwernis durch besonders beengte Verhältnisse:
Zufahrt von Süden kommend über die
Albrecht-Dürer-Straße auf Fußgängerweg, mit der Breite
ca. 2.80m.

Foto: Zufahrt von Albrechtdürerstraße. Blickrichtung
nach Süden in Richtung Albrecht-Dürer-Straße.
Menge: 1,000 psch

**02.04.17 ... Zulage: In Mattsteig: Zufahrt Nord**
Einzelbaumaßnahme: In Mattsteig
Erschwernis durch besonders beengte Verhältnisse:
Zufahrt von Norden kommend über die Brunnentalstraße
auf Fußgängerweg, mit der Breite ca. 2.80 bis 3,00m.

Foto: Zufahrt von Brunnentalstraße. Blickrichtung nach
Süden.
Menge: 1,000 psch

**02.04.18 ... Zulage: In Mattsteig: Beengtes Baufeld**
Einzelbaumaßnahme: In Mattsteig
Erschwernis durch besonders beengte Verhältnisse:
Baufeld innerhalb des Fußweges "In Mattsteig". Mit
einseitig verlaufenden Gartenmauern und Hecken dem
südlichen Wegrand.

Foto: Blickrichtung In Mattseig nach Westen
Menge: 1,000 psch

**02.04.19 ... Zulage: In Mattsteig: Zugänge Privatgrundstücke**
Einzelbaumaßnahme: In Mattsteig
Erschwernis durch besonders beengte Verhältnisse:
Gewährleistung von gesicherten Zuwegungen an die
Privatgrundstücke Haus-Nr. 29 bis 39, während den
Zeiten der Bauarbeiten und außerhalb.
Das mehrfache Einrichten, Umsetzen und Wiederherstellen
der Überwege ist in diese Position einzurechnen,
einschließlich der daraus folgenden Unterbrechungen der
Bauarbeiten.
Die Behelfsbrücken für die Füßgängerüberwege werden in
gesonderter Position im Titel "Verkehrssicherung"
vergütet.
Menge: 6,000 St

**Ausführungsbeschreibung 0020 Besond. Erschwernisse, Schillerstraße ...**
*Besond. Erschwernisse, Schillerstraße ...*
Zulage für die Erschwernisse und Mehraufwendungen
aufgrund einer längslaufenden Wärmeleitung der
Stadtwerke Tuttlingen in der Schillerstraße. Die
bestehende Wärmeleitung mit der ehemaligen
Grabenverfüllung verläuft außerhalb des herzustellenden
Kanalgrabens, jedoch in unmittelbarer Nähe zum
erneuernden Mischgwasserkanal. Die Wärmeleitung wird in
Längsrichtung nicht freigelegt und bleibt in Betrieb.

Diese Position gilt als Zulage für sämtliche
Tiefbauleistungen in diesem Leistungsverzeichnis (z.B.
sämtliche Erdarbeiten, Grabenverbau, usw.)

Siehe Hinweise im Lageplan "Schillerstraße".
Dieser liegt den Ausschreibungsuntelagen bei.

**02.04.20 ... Zulage: Schillerstraße: Wärmeleitung, längslaufend**
Zulage: Erschwernisse aufgrund längslaufender
Wärmeleitung der Stadtwerke Tuttlingen, einschließlich
sämtlicher Anlagen (Armaturen, ehem.
Grabenverfüllungen, usw.).

Abgerechnet wird nach der Länge der längslaufenden
Leitungsabschnitte. Die Unterquerung der Wärmeleitung
wird mit separter Position abgerechnet.

Einzelbaumaßnahme: Schillerstraße
Wärmeleitung: Doppelrohrleitung ST100, bis DA500mm
Baujahr: 2016, Grabenbreite damals ca. 1,30m.
Abstand Achse Wärmeleitung / Achse WM-Kanal neu:
i.M. ca. 1,30m.
Menge: 135,000 m

**Ausführungsbeschreibung 0021 Zulage: Querungen (Zuschlag zu den Aushubpositionen) ..**
*Zulage: Querungen (Zuschlag zu den Aushubpositionen) ...*
Querungen als Zuschlag zu den
Aushubpositionen für sämtliche
Erschwernisse bei den Erdarbeiten
und der Rohrverlegung
(Lagefeststellung, Sucharbeit,
Handschacht, Freilegung, Sicherung,
Wiederherstellung der Lagerung und
Wiedereinbettung, Abnehmen und
Wiederaufbringen der
Schutzabdeckungen (einschließlich
Lieferung von Fehlmaterial),
Sicherungsmaßnahmen,
Erschwernisse bei der
Baugrubenverkleidung mit Ausnahme
der Stahlspundwände) bei der
Unterkreuzung von nachfol- genden
Leitungen und Kabel im Kanalgraben.

Der Aushub außerhalb des
Sicherheitsbereiches der Querungen
(50 cm umlaufend) wird nach Pos.
Grabenaushub (siehe oben)
abgerechnet. Im Falle der
Beschädigung der Kabel und
Leitungen haftet der Auftragnehmer,
und er hat die
Wiederinstandsetzungen selbst
vorzunehmen bzw. auf seine
Rechnung vornehmen zu lassen. Für
nicht zu erhaltende Leitungen erfolgt
keine Vergütung.

Die Zuschläge gelten für geböschte
und verbaute Gräben bzw.
Baugruben. Sämtliche Kabel,
Leitungen, Kanäle etc. sind so
einzumessen und in Skizzen
festzuhalten, daß sie durch die
Bauleitung wiederherstellbar sind.
Werden die Einmessungen nicht
vorgenommen, entfällt die Vergütung
der Position.

Dicht beieinanderliegende Kabel oder
Leitungen mit gegenseitigem Abstand
kleiner 25cm und der Gesamtbreite
bis einschl. 40cm gelten als eine
Leitung.

Einschl. Materiallieferung für
Wiedereinsanden der gequerten
Leitung bzw. Rohrauflagerung und
Rohrummantelung, sowie
Trassenband.
Einschl. Lieferung und Einbau von
erf. Fehlmaterial erf. Formstücke
(Überschiebmuffen etc.) und
Verbindungsrohre aller Art

**02.04.21 ... Unterquerungen von Kabeln**
Unterquerung von Kabeln aller Art und
Durchmesser
Menge: 50,000 St

**02.04.22 ... Unterquerungen von Rohrleitungen bis einschl. DN200**
Unterquerung von Rohrleitungen der
Abwasserentsorgung, Leerrohre
belegt mit Kabeln und Leitungen
sowie sonstige Rohrleitungen aller Art
und Materialien,
bis einschließlich DN200
Menge: 15,000 St

**02.04.23 ... Unterquerungen von Wasserleitungen, HA**
Unterquerung von Wasserleitungen
aller Art und Materialien.
Hausanschlussleitung bis
einschließlich DN 50
Menge: 15,000 St

**02.04.24 ... Unterquerungen von WV-HL, bis einschl. DN150**
Unterquerung von Wasserleitungen aller Art und
Materialien.
Wasserhauptleitung bis einschließlich DN150
Menge: 5,000 St

**02.04.25 ... Unterquerungen von WV-HL, bis einschl. DN200**
Unterquerung von Wasserleitungen
aller Art und Materialien.
Wasserhauptleitung bis einschließlich
DN200
Menge: 3,000 St

**02.04.26 ... Unterquerungen von Gasleitungen, HA**
Unterquerung von Gasleitungen aller
Art und Materialien.
Hausanschlussleitung bis
einschließlich DN 50
Menge: 10,000 St

**02.04.27 ... Unterquerungen von GL, bis einschl. DN150**
Unterquerung von Gasleitungen aller
Art und Materialien.
Wasserhauptleitung bis einschließlich
DN150
Menge: 10,000 St

**02.04.28 ... Unterquerungen von Wärmeleitungen, HA**
Unterquerung von Wärmeleitungen aller Art und
Materialien.
Hausanschlussleitung bis einschließlich DN40
Außendurchmesser bis einschl. 200mm
Menge: 2,000 St

**02.04.29 ... Unterquerungen von Wärmeleitungen, Hauptleitung**
Unterquerung von Wärmeleitungen aller Art und
Materialien.
Wärmehauptleitung als Doppelrohrleitung aus Stahl 2x
ST100, Außendurchmesser bis einschl. 500mm.
Menge: 7,000 St

**02.04.30 ... Längskabel, parallel laufende Kabel**
Sicherung von parallel / längs im
Leitungsgraben verlaufenden Kabel
aller Art und Durchmesser.
Menge: 150,000 m

**02.04.31 ... Längsleitungen, parallel laufende Leitungen**
Sicherung von parallel / längs im
Leitungsgraben verlaufenden
Leitungen aller Art und Durchmesser,
bis einschließlich DN150
Menge: 100,000 m

**Ausführungsbeschreibung 0022 Umlegung vorhandener Leitungen ...**
*Umlegung vorhandener Leitungen ...*
Umlegen von vorh. Leitungen oder
Kabel aller Art. Freilegen der
Leitungen bzw. Kabel und im Graben
bis zu 1,00 m umlegen.
Gesondert vergütet werden
erforderliche Erdarbeiten (nur
Grabenmehrbreite), Einsanden,
Abdecken mit Trassenband, einschl.
Verdichten und Herrichten der
Verlegesohle.

**02.04.32 ... Umlegungen, Kabeln aller Art**
*** Bedarfsposition mit GB
Menge: 50,000 m

**Ausführungsbeschreibung 0023 Zulage: Abbruch ...**
*Zulage: Abbruch ...*
Zulage zu den Aushubpositionen für
Abbrucharbeiten im und außerhalb
des Leitungsgrabens.
Abbruch von Rohrleitungen und
Kanälen, Schächten, bewehrtem und
unbewehrtem Beton, Mauerwerk aller
Art (z.B. Betonsohlen- und
-ummantelungen, Wände, Decken,
Sohlen Fundamente, usw.)
Einzurechnen sind Abbruch,
Zerkleinerung, Laden, Abfuhr und
Deponiegebühr.
Im Graben zu beseitigende Leitungen
bis einschließlich DN 200mm werden
nicht separat vergütet und sind in die
Aushubpositionen einzurechnen.

**02.04.33 ... WL-Schacht abbrechen + verfüllen**
*** Bedarfsposition mit GB
Zulage: WL-Schacht teilweise abbrechen, zerkleinern,
aufnehmen, abfahren und entsorgen bzw einer geordneten
Verwertung zuführen. Abbruch bis min. 1,50m unter GOK
auf Leitungsfreiheit, einschließlich Schachtabdeckung.
WL-Schächte aller Materialien, z.B. aus Mauerwerk,
Beton, oder Stahlbeton.
Die für den Teilabbruch erforderlichen zusätzlichen
Erdarbeiten, auch Handaushub, sind einzurechnen.
Anschlussleitung zur Entwässerung fachgerecht trennen
und verschließen.
Verfüllung des Restschachts und Grube mit Kies-Sand
0/45, einschließlich Materiallieferung, Einbau und
Verdichtung.
WV-Schacht SB DN1500, Tiefe bis 2,30 m
Kostenträger EBS
Menge: 1,000 St

**02.04.34 ... Ausbau von Leitungen Guss o. Stahl, bis DN150**
*** Bedarfsposition mit GB
Zulage für den Ausbau von Rohrleitungen aus Guss oder
Stahl. Alte oder außer Betrieb gehende Rohrleitungen
der Wasser -oder Gasversorgung, einschließlich
sämtlicher Einbauteile (Armaturen, Schieberkappen und
-gestänge, usw.) bis einschließlich DN150 im Zuge des
Grabenaushubs aufnehmen, in Eigentum des AN übernehemen
und von der Baustelle entfernen.
Kostenträger EBS
Menge: 5,000 m

**02.04.35 ... Ausbau von Leitungen Guss o. Stahl, bis DN200**
*** Bedarfsposition mit GB
Zulage für den Ausbau von Rohrleitungen aus Guss oder
Stahl. Alte oder außer Betrieb gehende Rohrleitungen
der Wasser -oder Gasversorgung, einschließlich
sämtlicher Einbauteile (Armaturen, Schieberkappen und
-gestänge, usw.) bis einschließlich DN200 im Zuge des
Grabenaushubs aufnehmen, in Eigentum des AN übernehemen
und von der Baustelle entfernen.
Kostenträger EBS
Menge: 10,000 m

**02.04.36 ... Abbruch, Mauerwerk und unbewehrter Beton**
Zulage für den Abbruch von
Mauerwerk und unbewehrtem Beton.
Menge: 20,000 m³

**02.04.37 ... Abbruch, bewehrter Beton**
Zulage für den Abbruch von
bewehrtem Beton.
Menge: 15,000 m³

**Ausführungsbeschreibung 0024 Zulage: Untergrundverbesserung ...**
*Zulage: Untergrundverbesserung ...*
Zulage zu den Positionen Leitungsgräben und Schächte
herstellen, sowie Grabenverbau und die
Leitungsverlegung die Herstellung einer
Untergrundverbesserung im Leitungsgraben bei nicht
tragfähiger Grabensohle, als Unterbau zur
Stabilisierung des Grabenplanums.
Untergrundverbesserung als filterstabile
Auflagergründung mit Wacken/Schotter 40/70 eingedrückt
mit Kieslage 0/45 und oberer Abdeckung aus Kiessand
0/32 eingerüttelt.
Einschließlich Erdaushub und Grabenverbau, den
Erschwernissen aufgrund Baugrund BKl. 2 und
Nassbaggerarbeiten, Abfuhr der Verdrängung, Wacken-,
Schotter- und Kiesmaterial und Umhüllung mit
Filterflies.
Ausführung nur auf Anweisung der Bauleitung.
Abrechnung nach Aufmaß. Nachweis eingebauter
Matarialien durch Lieferscheine.

**02.04.38 Zulage: Untergrundverbesserung in Grabensohle**
Zulage zu den Positionen
Leitungsgräben und Schächte
herstellen, sowie Grabenverbau und
die Leitungsverlegung für die
Herstellung einer
Untergrundverbesserung im
Kanal-/Leitungsgraben bei nicht
tragfähiger Grabensohle, als Unterbau
zur Stabilisierung des
Grabenplanums.
Untergrundverbesserung als
filterstabile Auflagergründung mit
Wacken/Schotter 40/70 eingedrückt,
mit Kieslage 0/45 und oberer
Abdeckung aus Kiessand 0/32.
Einschließlich Erdaushub, den
Erschwernissen aufgrund Baugrund
BKl. 2 und Nassbaggerarbeiten,
Abfuhr der Verdrängung, Wacken-,
Schotter- und Kiesmaterial und
Umhüllung mit Filterflies.
Ausführung nur auf Anweisung der
Bauleitung.
Abrechnung nach Aufmaß. Nachweis
eingebauter Matarialien durch
Lieferscheine.
Menge: 180,000 m³

**Ausführungsbeschreibung 0025 Rohrbettung und -ummantelung ...**
*Rohrbettung und -ummantelung ...*
Leitungszone nach DIN EN1610 / DWA A139 bestehend aus
Rohrbettung, Seitenverfüllung und Abdeckung herstellen,
einschließlich Materiallieferung. Einbau in verbautem
Graben der Tiefe bis 5,00m.
Rohrbettung Typ 1, nach DIN EN1610 / DWA A139.
Abrechnung nach Länge eingebauter Leitungszone
(= eingebaute Rohrlänge).
Die Einbaumenge ist durch Lieferscheine zu belegen.
Anschluss an Hauptkanal: Der Anteil der Leitungszone
aus dem Hauptgraben ist zum Abzug zu bringen.

**02.04.39 ... Leitungszone für Rohre PP DN/OD 160 und 200**
Leitungszone aus Kies-Sand-Gemisch 0/16,
für Rohr aus Kunststoff PP DN/OD160 und PP DN/OD200.
Untere Bettungsschicht Dicke 10cm. Obere
Bettungsschicht: nach statischer Berechnung.
Abdeckung: 20cm über Rohrscheitel.
Anschluss an Hauptkanal: Der Anteil der Leitungszone
aus dem Hauptgraben ist zum Abzug zu bringen.
Anschlussleitungen Hausanschlüsse und
Straßenentwässerung.
Menge: 35,000 m³

**02.04.40 ... Leitungszone für Rohre PP DN/OD250**
Leitungszone aus Kies-Sand-Gemisch 0/16,
für Rohr aus Kunststoff PP DN/OD 250.
Untere Bettungsschicht Dicke 15cm.
Obere Bettungsschicht: nach statischer Berechnung.
Abdeckung: 20cm über Rohrschaft.
Menge: 170,000 m³

**02.04.41 ... Leitungszone für Rohre PP DN/OD315**
Leitungszone aus Kies-Sand-Gemisch 0/16,
für Rohr aus Kunststoff PP DN/OD 315.
Untere Bettungsschicht Dicke 15cm.
Obere Bettungsschicht: nach statischer Berechnung.
Abdeckung: 20cm über Rohrschaft.
Menge: 130,000 m³

**02.04.42 ... Leitungszone für Rohre PP DN/OD400**
Leitungszone aus Kies-Sand-Gemisch 0/16,
für Rohr aus Kunststoff PP DN/OD 400.
Untere Bettungsschicht Dicke 15cm.
Obere Bettungsschicht: nach statischer Berechnung.
Abdeckung: 20cm über Rohrschaft.
Menge: 120,000 m³

**Ausführungsbeschreibung 0026 Grabenverfüllung ...**
*Grabenverfüllung ...*
Wiederverfüllen sämtlicher geböschter
bzw. verbauter Gräben und
Kopflöcher der o. g.
Grabenaushubpositionen unter
lagenweiser Verdichtung. Für
Leitungsgräben und zugehörige
Schächte gem. DIN 18300 bzw. 4124,
sowie ZTV, in allen Grabentiefen und
-breiten.
Verfülltiefe wird gemessen von UK
Planum bzw. UK Oberbodenabtrag bis
innere Rohrsohle (Fließsohle) zuzügl.
Wandstärke und Rohrbettung nach
DIN EN 1610. Mehraufwand im
Bereich von Schächten und Einbauten
wird nicht vergütet.

Abrechnung erfolgt nach Aufmaß.

Bei Verfüllung mit Fremdmaterial ist
die Lieferung mit einzukalkulieren, bei
Materiallieferung zur Verfüllung sind
die Massen durch Lieferscheine zu
belegen.
Umrechnungsfaktoren s. ZTV;
Ausführung gem. DIN EN 1610.

Hinweis zu Materialaufbereitung:
Materialaufbereitung wird als
Sondervorschlag zum Hauptangebot
bei Nachweis der entsprechenden
Möglichkeiten zur Aufbereitung und
unter der Voraussetzung, daß
   * alle 20m ohne besondere
Vergütung
  Verdichtungsnachweise geführt
werden und
   * die Gewährleistung sich für die
  Grabenverfüllung auf 5 Jahre
verlängert,
zugelassen.

**02.04.43 ... Hauptverfüllung mit wiederverwendb. Aushubmaterial**
Die Wiederaufnahme des
Aushubmaterials aus dem
Zwischenlager des AN, das Laden
und der Transport zum Einbauort ist in
dieser Position einzurechnen.
Einschließlich eventuell erforderlicher
Umfuhr innerhalb der gesamten
Baustelle.
Menge: 35,000 m³

**02.04.44 ... Hautverfüllung mit Wandkies 0/X, Betonrecycling 0/56**
Erdmaterial für Grabenhauptverfüllung in Kanal- und
Leitungsgraben sowie Schachtbaugruben liefern und zur
Hauptverfüllung im Bereich oberhalb der Leitungszone
und unterhalb der Frostschutzschicht einbauen und
verdichten. Die Herstellung des Planums +/- 3cm ist
einzurechnen.
Material: Wandkies 0/X oder gleichwertiges Material aus
reinem Betonrecycling bis 0/56.
Vor Verwendung von RC-Material ist ein Nachweis zur
Güteüberwachung in Form eines Prüfzeugnisses zur
Fremdüberwachung eines unabhängigen Istituts
vorzulegen.
Menge: 880,000 m³

**02.04.45 ... Hautverfüllung mit Flüssigboden, Teilabschnitte**
Kanal- und Leitungsgräben nach Herstellung der
Rohrleitungen bzw. Einbauten mit geeignetem
Flüssigboden verfüllen.
Flüssigboden liefern, zur Einbaustelle transportieren
und fachgerecht einbringen.
Der Flüssigboden muss für die Verfüllung von Kanal- und
Leitungsgräben sowie zur Bettung und seitlichen
Einbettung der vorhandenen bzw. neu verlegten
Rohrleitungen geeignet sein. Die Verträglichkeit mit
den eingesetzten Rohrwerkstoffen ist sicherzustellen.
Die Maßnahmen zur Sicherung der eingebauten Kanalrohre
aus Kunststoff gegen Auftrieb ist einzurechnen.

Grabenverfüllung mit Flüssigboden in mehreren kurzen
Teilabschnitten von Kanal- und Leitungsgräben.
Menge: 20,000 m³

**02.04.46 ... Verfüllung mit Sickerkies 16/32**
*** Bedarfsposition mit GB
Sickerkies 16/32
Menge: 5,000 m³

**02.04.47 ... Verfüllung mit Sand 0/4**
*** Bedarfsposition mit GB
Sand 0/4
Menge: 5,000 m³

**Ausführungsbeschreibung 0027 Absperrscheibe Querriegel ...**
*Absperrscheibe Querriegel ...*
Absperrscheibe zur Unterbindung der Dränagewirkung in
mit Kies aufgefüllten Gräben herstellen, einschl.
untere und seitliche ca. 30cm tiefe Einbindung.
Grabenbreite 1,20 bis 1,60m
Höhe (ohne Einbindung) 0,70m bis 1,10m
Absperrscheibe aus Beton C12/15, Dicke 0,30m. Beton
C12/15 liefern und einbauen.
Abgerechnet werden die Höhe und die Grabenbreite
ohne Einbindung in Grabenwand bzw. -sohle.

**02.04.48 ... Querriegel: Kanal bis einschl. DN300**
Absperrscheibe in Kanalgraben im Bereich Leitungszone.
Kanalrohr bis einschl. DN300
Menge: 8,000 St

**02.04.49 ... Querriegel: Kanal DN400**
Absperrscheibe in Kanalgraben im Bereich Leitungszone.
Kanalrohr DN400.
Menge: 3,000 St

**02.04.50 Abfuhr von Aushub auf AN- Deponie**
Das Material geht in Eigentum des AN
über.
Abfuhr aller Bodenklassen auf
Deponien nach Wahl des AN.
Einschließlich Laden von Baustelle
oder Bereitstellungsfläche des AN,
Transport, Abladen.
Alle hierbei entstehenden Kosten und
Gebühren sind in diese Position
einzukalkulieren.
Menge: 2225,000 m³

#### Untertitel 02.05 ROHRVERLEGUNGEN

*Hinweis*
Alle Kanalleitungen sind im vorgeschriebenen Gefälle
absolut geradlinig zu verlegen. Schächte und
Rohrleitungen sind wasserdicht herzustellen und gem.
DIN EN 1610 bzw. FBS-Richtlinien auf die ges.
Haltungslänge abzudichten.

Druckproben bzw. Kanalabnahmen mit Fernsehkamera sind
auf Verlangen der Bauleitung durchzuführen und werden
gesondert vergütet. Die Schachtstrecke ist bis zur
Abnahme der Druckprobe offenzuhalten.

Der AN haftet für die Standsicherheit der Rohre. Für
die bei den einzelnen Pos. festgelegten Belastungen ist
ohne bes. Vergütung auf Verlangen ein stat. Nachweis zu
erbringen. Für eine ordnungsgem. Rohrauflagerung,
Einbettung und Überdeckung ist zu sorgen.

Entgegen DIN EN 1610 werden bei HDPE- Schläuchen bis
einschl. DN 65 für Rohrbettung und Ummantelung
max 0,05 cbm/m Sand-Verfüllmengen vergütet.

Es werden versch. Rohrarten ausgeschrieben. Die Auswahl
trifft die Bauherrschaft. Die Schacht- und Bauwerksanschlüsse sind wasserdicht und gem. DIN EN 1610
gelenkig auszubilden (Einbindestutzen, FZ-Bauwerks-
stutzen o.ä.).

Die Einheitspreise verstehen sich einschl. Liefern und
Verlegen incl. sämtlicher Kupplungen, Paßlängen,
Gelenkstücke usw., einschließlich 1 Dichtring pro
Muffe.

Abgerechnet wird die Haltungslänge nach
Bestandsvermessung. Fertigteilschächte werden
übermessen. Formstücke und Böschungsstücke werden als
Zulage vergütet. Alle eingebauten Formstücke wie z.B.
Abzweig-, Übergangs- oder Sattelstücke sind so
einzumessen und in Skizzen festzuhalten, daß sie durch
die Bauleitung wiederherstellbar sind. Die Skizzen sind
der Bauleitung laufend zu übergeben.

*Hinweis*

**Ausführungsbeschreibung 0028 PP- Rohre SN16 liefern u. verlegen...**
*PP- Rohre SN16 liefern u. verlegen...*
Kanalrohr liefern und verlegen.

Kanalrohr als dreischichtiges Vollwandrohr aus
mineralstoffverstärktem Polypropylen, außen und innen
glatt, mit Steckmuffe, integrierter Dichtring nach
EN681-1, liefern und verlegen.
Steifigkeitsklasse SN16, Ringsteifigkeit mind. 16KN/m²
nach DIN EN ISO 9969, Rohrreihe 6 nach DIN 16961-2.
Überdeckung 0,5 m bis 5,0 m, SWL 60

Hochabriebfest und hohe chem. Widerstandsfähigkeit.
Rohrrauhigkeit 0,01mm.
Geprüft nach ATV-DVWK-A142 bis 5bar.

einschl Rohrverbindung mit Steckmuffe bzw
Überschiebmuffe oder Doppelmuffe und Dichtringen.
Überschieb-/Doppelmuffen werden generell nicht separat
vergütet!

Rohre mit unterschiedlichen Deckfarben bzw. farblicher
Markierungen zur Unterscheidung der Rohre zwischen
Schmutz- und Regenwasser.

Hersteller/Fabrikat:
POLOPLAST /
POLO-ECO plus PREMIUM 16 (für Mischwasser und
Schmutzwasser) bzw.
POLO-ECO plus PREMIUM RW 16 (für Regenwasser)
oder gleichwertig

**02.05.01 ... Rohr PP DN/OD 250 SN16**
Rohr aus Kunststoff
PP DN/OD 250 SN16
Menge: 190,000 m

**02.05.02 ... Rohr PP DN/OD 315 SN16**
Rohr aus Kunststoff
PP DN/OD 315 SN16
Menge: 140,000 m

**02.05.03 ... Rohr PP DN/OD 400 SN16**
Rohr aus Kunststoff
PP DN/OD 400 SN16
Menge: 105,000 m

**Ausführungsbeschreibung 0029 Zulage: Bogen, PP- Rohre ...**
*Zulage: Bogen, PP- Rohre ...*
Zulage: Liefern und Verlegen von Bögen für
Abwasserleitungen aus Kunststoff, als Zulage zu den
Rohren der durchgemessenen Rohreitung.
Einschließlich ggf. erforderlichem Passrohr für
Hauptleitung sowie Rohrschnitt und zusätzlicher Muffen.
Bögen mit Abwinkelungen 15° bis 45°

**02.05.04 ... Bogen PP DN/OD 250**
*** Bedarfsposition mit GB
Zulage: Bogen
Abwinkelung: 15° bis 45°
PP DN/OD 250 SN16
Menge: 3,000 St

**Ausführungsbeschreibung 0030 Zulage: Rohranschluss Hauptkanal neu an vorh. KS...**
*Zulage: Rohranschluss Hauptkanal neu an vorh. KS...*
Anschlus neuer Abwasserrohre aller Art an vorhandenes
und zu erhaltenes Schachtbauwerk herstellen.
Schachtbauwerk: Stahlbeton, Beton oder Mauerwerk.
Grundriss: rund, quadratisch, rechteckig, o.ä.
Anschluss Rohrachse auf Schachtachse oder exzentrisch,
im Schachteinlauf, -zulauf oder -ablauf.
Herstellen der Anschlussöffnung einschl. aller
erforderlichen Spitz- bzw. Betonsägearbeiten an
Anschluss und Gerinne.
Einbau eines Einbinderings oder einer
Schachtanschlussmuffe, einschließlich erforderlicher
Dichtungen und Quellband. Anschlus wasserdicht
verschließen und dichten, einschl. aller erforderlichen
Betonarbeiten.
Anpassung bzw. Herstellen des Schachtgerinnes
einschließlich aller Spitz- und Betonarbeiten mit
Gerinneausbildung und -anpassung im bestehenden
Schacht. In Rohre oder Schächte gelangtes Abbruch- oder
sonstiges Material ist ohne bes. Aufforderung sofort
und laufend zu entfernen.
Vorhandene Anlage ist in Betrieb. Sämtliche sich
hieraus ergebende Erschwernisse und Mehraufwendungen
sind in diese Position einzurechnen.

**02.05.05 ... PP DN/OD 250 an best. KS, mit Korrektur**
Rohranschluss neues Abwasserrohr an bestehenden KS.
Rohr: PP DN/OD 250mm
Anschluss im Schachtein- oder -auslauf
Anschluss mit Korrektur Schachtgerinne
Schachtbauwerk: Rechteckquerschnitt
Schachtkern aus Ortbeton, bis 120/120cm,
Wanddicke über 20 bis 30cm.
Schacht: Schuberstraße KM20203
Menge: 1,000 St

**02.05.06 ... PP DN/OD 315 an best. KS, mit Korrektur**
Rohranschluss neues Abwasserrohr an bestehenden KS.
Rohr: PP DN/OD 315mm
Anschluss im Schachtein- oder -auslauf
Anschluss mit Korrektur Schachtgerinne
Schachtbauwerk: Rechteckquerschnitt
Schachtkern aus Ortbeton, bis 120/120cm,
Wanddicke über 20 bis 30cm.
Schacht: Schillerstraße KM24911 und KM24908
Menge: 2,000 St

**02.05.07 ... PP DN/OD 400 an best. KS, mit Korrektur**
Rohranschluss neues Abwasserrohr an bestehenden KS.
Rohr: PP DN/OD 400mm
Anschluss im Schachtein- oder -auslauf
Anschluss mit Korrektur Schachtgerinne
Schachtbauwerk: Rechteckquerschnitt
Schachtkern aus Ortbeton, bis 120/120cm,
Wanddicke über 20 bis 30cm.
Schacht: In Mattsteig KM09217
Menge: 1,000 St

*Hinweis*
Anschlüsse und Anschlussleitungen für
Kanalhausanschlüsse bzw. für die Straßenentwässerung:
Die bestehenden Anschlussleitungen werden ggf.
teilweise im Nachgang zur Erneuerung des Hauptkanals
umgeschlossen. Sämtliche sich hieraus ergebende
Mehraufwendungen und Erschwernisse (z.B. provisorischer
Anschluss, Erneute Aufgrabung, usw.) werden nicht
separat vergütet und sind in die Positionen für die
Erdarbeiten und Rohrverlegungen einzurechnen.

Seitenanschlüsse an Hauptrohre bis einschl. PP DN/OD250
werden mit Abzweigen auf Achse Kanalrohr hergestellt.
Ab PP DN/OD 315mm werden die Seitenanschlüsse in der
Regel mit Sattelstücken (Anbohrstutzen) auf Achse
Kanalrohr hergestellt.
Sollte bei einer unterhalb der Achse-Kanlarohr, also,
zu tief ankommenden Anschlussleitung ein achsgleicher
Anschluss nicht möglich sein wird ein sohlgleicher
Abzweig eingesetzt.

**Ausführungsbeschreibung 0031 Zulage: Rohranschl. HA an Kanalrohr PP; Abzweig ...**
*Zulage: Rohranschl. HA an Kanalrohr PP; Abzweig ...*
Zulage: Liefern und Verlegen von Abzweigen für
Abwasserleitungen aus Kunststoff, als Zulage zu den
Rohren für den durchgemessenen Hauptkanal.
Einschließlich ggf. erforderlichem Passrohr für
Hauptleitung sowie Rohrschnitt und zusätzlicher Muffen.

Abzweige mit Anschlusstutzen Abwinkelung 45° bzw 90°.

Abzweige zur Herstellung von Seitenanschlüssen an
Rohrleitungen bis einschl. DN/OD 250mm. Ab PP DN/OD
315mm werden die Seitenanschlüsse in der Regel mit
Sattelstücken (Anbohrstutzen) auf Achse Kanalrohr
hergestellt.
Sollte dies bei einer unterhalb der Achse-Kanlarohr,
also, zu tief ankommenden Anschlussleitung nicht
möglich sein wird ein sohlgleicher Abzzweig eingesetzt.

**02.05.08 ... Abzweig DN/OD 250/160**
Zulage: Abzweig 45° bzw. 90°
PP DN/OD 250/160 SN16
Menge: 25,000 St

**02.05.09 ... Abzweig DN/OD 315/160**
*** Bedarfsposition mit GB
Zulage: Abzweig 45° bzw. 90°
PP DN/OD 315/160 SN16
Menge: 1,000 St

**02.05.10 ... Abzweig DN/OD 400/160**
*** Bedarfsposition mit GB
Zulage: Abzweig 45° bzw. 90°
PP DN/OD 400/160 SN16
Menge: 1,000 St

**Ausführungsbeschreibung 0032 Zulage: Rohranschl. HA an Kanalrohr PP größer DN250, Sa**
*Zulage: Rohranschl. HA an Kanalrohr PP größer DN250, Sattelstück...*
Rohranschluss an Sammelrohrleitung herstellen als
Zulage zu den Positionen der Anschlussleitungen.
Vergütet wird der Mehraufwand für das Herstellen des
Anschlusses gegenüber der bis zur Innenfläche der
Sammelrohrleitung durchgemessenen Anschlussleitung
einschließlich Kernbohrung, Lieferung und Montage
Sattelstück sowie aller hierfür erforderlichen Geräte
und Matrialien und mögliche Erschwernisse.
Einschließlich ggf. erforderlichem Passrohr für
Hauptleitung sowie Rohrschnitt und zusätzlicher Muffen.
Die Herstellung der Kernbohrung am Hauptkanal ist
einzurechnen.

Sattelstück komplett aus Polypropylen mit integriertem
Kugelgelenk, Rohrleitung im Kugelgelenk allseitig
zwischen 0 und 7,5° (gesamt 15°) stufenlos abwinkelbar.
Außen auf Hauptrohr aufliegende Anschlussdichtung aus
EPDM mit zusätzlicher Quelldichtung aus Thermoplast.
Elastomer. Sattelstück mit dauerhafter Signierung
(Material/Durchmesser) vom Hauptrohr aus lesbar.

Kanalrohr/Hauptrohr: Polypropylen, PE, PVC, oder GfK
DN/OD 315 bis einschl. 400mm.
Für Hauptrohre bis einschl DN/OD250 sind die Anschlüsse
durch Abzweige herzustellen.

Hersteller/Fabrikat: REHAU / AWADOCK,
oder gleichwertig

**02.05.11 ... Zulage: Sattelstück DN/OD 160, Hauptrohr**
Zulage: Sattelstück
Anschlussrohr PP DN/OD 160mm
Anschluss an Hauptrohr: DN/OD 315 bis einschl. 400mm
Menge: 20,000 St

**02.05.12 ... Zulage: Sattelstück DN/OD 200, Hauptrohr**
Zulage: Sattelstück
Anschlussrohr PP DN/OD 200mm
Hauptrohr: DN/OD 315 bis einschl. 400mm
Menge: 3,000 St

**Ausführungsbeschreibung 0033 Zulage: Rohranschl. HA an Kanalrohr PP, Abzweig sohlgle**
*Zulage: Rohranschl. HA an Kanalrohr PP, Abzweig sohlgleich...*
Zulage: Liefern und Verlegen von Abzweigen für
Abwasserleitungen aus Kunststoff, als Zulage zu den
Rohren der durchgemessenen Anschlussleitung.
Einschließlich ggf. erforderlichem Passrohr für
Hauptleitung sowie Rohrschnitt und zusätzlicher Muffen.

Abzweig mit sohlgleichem Anschlusstutzen,
Abwinkelung 90°.

Abzweig für den sohlgleichen Anschluss von zu niedrig
ankommenden Anschlussleitungen. Einbau nur nach
Bedarf und ausdrücklicher Anordnung durch die
Bauleitung.

**02.05.13 ... Abzweig DN/OD 315/160 sohlgleich**
*** Bedarfsposition mit GB
Zulage: Abzweig 90°
sohlgleich
PP DN/OD 315/160 SN16
Menge: 2,000 St

**Ausführungsbeschreibung 0034 Rohranschluss an Stahlbetonschächte...**
*Rohranschluss an Stahlbetonschächte...*
Anschluss an Stahlbetonschächte herstellen,
einschließlich zugehöriger Kernbohrung, Sattelstück und
eventueller Passrohre, als Zulage zu den Positionen der
Anschlussleitung.
Sattelstück zum seitlichen Anschluss von glattwandigen
Kanalrohren an Stahlbetonschächte bis DN1500 liefern
und einbauen.
Sattelstück mit konischer Einschraubkrone aus
Polypropylen. Anschlussdichtung aus EPDM mit
Innengewinde und zusätzlicher Quelldichtung aus
thermoplastischen Elastomer, mit bauaufsichtlicher
Zulassung. Schraubkrone mit Anschlagring zur
definierten Einbautiefe in die Dichtung.

Hersteller/Fabrikat:
REHAU Awadock Schacht,
oder gleichwertig.

**02.05.14 ... Anschluss Rohr PP DN/OD 160 an KSneu**
Anschluss an Stahlbetonschacht mit Sattelstück,
einschl. Kernbohrung.
Anschlussrohr: PP DN/OD 160 SN16
Sattelstück DN/OD 160/90°
Schacht: bis SB DN1500
Menge: 10,000 St

**02.05.15 ... Anschluss Rohr PP DN/OD 200 an KSneu**
Anschluss an Stahlbetonschacht mit Sattelstück,
einschl. Kernbohrung.
Anschlussrohr: PP DN/OD 200 SN16
Sattelstück DN/OD 200/90°
Schacht: bis SB DN1500
Menge: 3,000 St

*Hinweis*
Anschlüsse und Anschlussleitungen für
Kanalhausanschlüsse bzw. für die Straßenentwässerung:
Die bestehenden Anschlussleitungen werden ggf.
teilweise im Nachgang zur Erneuerung des Hauptkanals
umgeschlossen. Sämtliche sich hieraus ergebende
Mehraufwendungen und Erschwernisse (z.B. provisorischer
Anschluss, Erneute Aufgrabung, usw.) werden nicht
separat vergütet und sind in die Positionen für die
Erdarbeiten und Rohrverlegungen einzurechnen.

**Ausführungsbeschreibung 0035 PP- Rohre SN10 liefern und verlegen...**
*PP- Rohre SN10 liefern und verlegen...*
Kanalrohr aus Kunststoff liefern und
verlegen.

Kanalrohr als dreischichtiges
Vollwandrohr aus
mineralstoffverstärktem Polypropylen,
außen und innen glatt, mit
Steckmuffe, integrierter Dichtring nach
EN681-1, liefern und verlegen.
Steifigkeitsklasse SN10,
Ringsteifigkeit mind. 10KN/m² nach
DIN EN ISO 9969.

Hochabriebfest und hohe chem.
Widerstandsfähigkeit. Rohrrauhigkeit
0,01mm.
Mittlerer
Längenausdehnungskoeffizient
0,04mm/mK.
Geprüft nach ATV-DVWK-A142 bis
5bar.

Einschl Rohrverbindung mit
Steckmuffe bzw Überschiebmuffe
oder Doppelmuffe und Dichtringen.
Überschieb-/Doppelmuffen werden
generell nicht separat vergütet. Das
Ablängen der Rohre wird nicht
gesondert vergütet.
Gesondert vergütet werden:
Anschluss an Schacht, Bögen und
Abzweige.
Die Verlegebedingungen des
Herstellers sind bindend.

Hersteller/Fabrikat:
POLOPLAST / POLO-ECO plus
PREMIUM 10
oder gleichwertig

**02.05.16 ... Rohr PP DN/OD 110 SN10**
Anschlussrohr aus Kunststoff
PP DN/OD 110 SN10
Menge: 15,000 m

**Ausführungsbeschreibung 0036 PP- Rohre SN16 liefern und verlegen ...**
*PP- Rohre SN16 liefern und verlegen ...*
Kanalrohr aus Kunststoff liefern und
verlegen.

Kanalrohr als dreischichtiges
Vollwandrohr aus
mineralstoffverstärktem Polypropylen,
außen und innen glatt, mit
Steckmuffe, integrierter Dichtring nach
EN681-1, liefern und verlegen.
Steifigkeitsklasse SN16,
Ringsteifigkeit mind. 16KN/m² nach
DIN EN ISO 9969.

Hochabriebfest und hohe chem.
Widerstandsfähigkeit. Rohrrauhigkeit
0,01mm.
Mittlerer
Längenausdehnungskoeffizient
0,04mm/mK.
Geprüft nach ATV-DVWK-A142 bis
5bar.

Einschl Rohrverbindung mit
Steckmuffe bzw Überschiebmuffe
oder Doppelmuffe und Dichtringen.
Überschieb-/Doppelmuffen werden
generell nicht separat vergütet. Das
Ablängen der Rohre wird nicht
gesondert vergütet.
Gesondert vergütet werden:
Anschluss an Schacht, Bögen und
Abzweige.
Die Verlegebedingungen des
Herstellers sind bindend.

Hersteller/Fabrikat:
POLOPLAST / POLO-ECO plus
PREMIUM 16
oder gleichwertig

**02.05.17 ... Rohr PP DN/OD 160 SN16**
Anschlussrohr aus Kunststoff
PP DN/OD 160 SN16
Menge: 140,000 m

**02.05.18 ... Rohr PP DN/OD 200 SN16**
Anschlussrohr aus Kunststoff
PP DN/OD 200 SN16
Menge: 20,000 m

**Ausführungsbeschreibung 0037 Zulage: Bogen, PP- Rohre ...**
*Zulage: Bogen, PP- Rohre ...*
Zulage: Liefern und Verlegen von
Bögen für Abwasserleitungen aus
Kunststoff, als Zulage zu den Rohren
der durchgemessenen
Anschlussleitung.
Bögen mit Abwinkelungen 15° bis 45°

**02.05.19 ... Bogen DN/OD 110**
Zulage: Bogen
Abwinkelung: 15° bis 45°
PP DN/OD 110 SN10
Menge: 15,000 St

**02.05.20 ... Bogen DN/OD 160**
Zulage: Bogen
Abwinkelung: 15° bis 45°
PP DN/OD 160 SN16
Menge: 180,000 St

**02.05.21 ... Bogen DN/OD 200**
Zulage: Bogen
Abwinkelung: 15° bis 45°
PP DN/OD 200 SN16
Menge: 20,000 St

**Ausführungsbeschreibung 0038 Zulage: Muffenstopfen, PP-Rohre ...**
*Zulage: Muffenstopfen, PP-Rohre ...*
Zulage: Liefern und Einbauen von
Muffenstopfen für Abwasserleitungen
aus Kunststoff, als Zulage zu den
Rohren der durchgemessenen
Anschlussleitung.
Muffenstopfen für einen dauerhaften
Verschluss von Rohrenden, bei
Vorstreckungen o.ä.
Muffenstopfen die aufgrund des vom
AN gewählten Bauablaufs erforderlich
werden, werden nicht separat vergütet
und sind einzurechnen.

**02.05.22 ... Muffenstopfen DN/OD 100**
*** Bedarfsposition mit GB
Zulage: Muffenstopfen
PP DN/OD 110 SN10
Menge: 1,000 St

**02.05.23 ... Muffenstopfen DN/OD 160**
*** Bedarfsposition mit GB
Zulage: Muffenstopfen
PP DN/OD 160 SN16
Menge: 1,000 St

**02.05.24 ... Muffenstopfen DN/OD 200**
*** Bedarfsposition mit GB
Zulage: Muffenstopfen
PP DN/OD 200 SN1
Menge: 1,000 St

**Ausführungsbeschreibung 0039 Zulage: Abzweig, PP- Rohre...**
*Zulage: Abzweig, PP- Rohre...*
Zulage: Liefern und Verlegen von
Abzweigen für Abwasserleitungen aus
Kunststoff, als Zulage zu den Rohren
der durchgemessenen
Anschlussleitung.
Abzweige mit Anschlusstutzen
Abwinkelung 45° bzw 90°

**02.05.25 ... Abzweig: DN/OD 160/110**
*** Bedarfsposition mit GB
Zulage: Abzweig 45° bzw. 90°
PP DN/OD 160/110 SN16
Menge: 2,000 St

**02.05.26 ... Abzweig: DN/OD 160/160**
*** Bedarfsposition mit GB
Zulage: Abzweig 45° bzw. 90°
PP DN/OD 160/160 SN16
Menge: 10,000 St

**02.05.27 ... Abzweig: DN/OD 200/160**
*** Bedarfsposition mit GB
Zulage: Abzweig 45° bzw. 90°
PP DN/OD 200/160 SN16
Menge: 3,000 St

**Ausführungsbeschreibung 0040 Zulage: Reduzierung, PP- Rohre...**
*Zulage: Reduzierung, PP- Rohre...*
Zulage: Liefern und Verlegen von
Reduzierungen für Abwasserleitungen
aus Kunststoff, als Zulage zu den
Rohren der durchgemessenen
Anschlussleitung.
Materialeigenschaften wie
Rohrleitung.

**02.05.28 ... Zulage: Reduzierung DN/OD 160/110 bzw 200/160**
*** Bedarfsposition mit GB
Zulage: Reduzierung SN16
PP DN/OD 160/110 und 200/160
Menge: 5,000 St

**Ausführungsbeschreibung 0041 Rohranschluss an best. Anschlussleitungen...**
*Rohranschluss an best. Anschlussleitungen...*
Anschluss an bestehende
Anschlussleitungen herstellen.
Die Position beinhaltet sämtliche
Aufwendungen für den Umschluss
von Anschlussleitungen bzw. den
Anschluss Rohr/Rohr: Anschlussstelle
von Hand freilegen und säubern,
Leitung trennen, Rohrverschnitt
beseitigen, Übergangsformstück oder
Rohrkupplung/Übergangskupplung
liefern und montieren.
Rohrkupplung bzw.
Übergangskupplung mit
DIBt-Zulassung zur variablen und
stufenlosen Verbindung zweier Rohre
unterschiedlicher Materialien und
Außendurchmesser, einschließlich ggf
erforderlicher Ausgleichsringe.

Hersteller/Fabrikat:
REHAU Awadukt Flex-Connect,
FUNKE VPC-Kupplung, Mücher
Manschettendichtung, oder
gleichwertig.

Ggf. erforderliche Erdarbeiten
außerhalb des Hauptleitungsgrabens
werden gesondert vergütet.

**02.05.29 ... Anschluss Rohr / Rohr: Rohrumschluss DN100**
Rohranschluss an best.
Anschlussleitung.
Rohrumschluss DN100
Menge: 5,000 St

**02.05.30 ... Anschluss Rohr / Rohr: Rohrumschluss DN150**
Rohranschluss an best.
Anschlussleitung.
Rohrumschluss DN150
Menge: 55,000 St

**02.05.31 ... Anschluss Rohr / Rohr: Rohrumschluss DN200**
Rohranschluss an best.
Anschlussleitung.
Rohrumschluss DN200
Menge: 6,000 St

#### Untertitel 02.06 ENTWÄSSERUNGSARBEITEN

*Hinweis*
Die Leistungen zur Rohrverlegung für
die Straßenentwässerung werden
über die Positionen zu den
Kanalisationsarbeiten/Anschlussleitu
gen abgerechnet.

**02.06.01 Strassenablauf ausbauen, abfahren**
Strassenablauf einschliesslich Aufsatz vollständig
ausbauen. Anschlussleitungen, die bestehen bleiben,
soweit erforderlich abdichten. Erdarbeiten unterhalb
der Leitungsanschlüsse in  Boden der Klassen 3 bis 5
ausführen. Der Ausbau von Rohrleitungen wird gesondert
vergütet.
Strassenablauf aus Betonfertigteilen, Ausbautiefe ab OK
Aufsatz bis 1,25 m. Strassenablauf liegt in befestigter
Fläche. Aufbruch und Erdarbeiten ausführen. Sämtliche
Stoffe und Aushub in Eigentum des AN übernehmen und von
der Baustelle entfernen.
Menge: 8,000 St

**02.06.02 Straßenablauf liefern und einbauen, 500x500, Pultform**
Betonteilkombination für Straßenablauf mit quadr.
Aufsatz, ohne Schlammraum, mit verzinktem Eimer,
DIN4052-1a-5d-10a-A4, mit Steckmuffe, Klasse C250 DIN
EN124 und DIN1229, Maße L/B 500/500 mm, ohne Aufsatz,
setzen auf Betonauflager C12/15 DIN EN 206-1,
Mindestdicke 15cm, Ablauf an Leitung anschließen.
Fugen mit Mörtel MGIII nach DIN1053 dicht füllen.
Füllung glattstreichen.
Aufsatz wird gesondert vergütet.
Menge: 10,000 St

**02.06.03 Aufsatz liefern und aufsetzen, 500x500, Pultform**
Aufsatz für Strassenablauf nach DIN1229 liefern und
aufsetzen, Klasse C250, Ausführung nach DIN19594 o.
gleichwertiger Art, 500x500, mit Begurahmen, Pult- oder
Rinnenform. Dämpfende Einlage.
Aufsatz zunächst provisorisch auflegen und entsprechend
Bauablauf Zug um Zug bis auf planmässige Höhe setzen.
Fuge zwischen Fertigteilen mit Mörtel MG III nach
DIN1053 unter Verwendung von Distanzstücken
entsprechender Festigkeit füllen. Füllung
glattstreichen.
Menge: 10,000 St

#### Untertitel 02.07 SCHÄCHTE AUS ORTBETON UND FERTIGTEILEN

**02.07.01 Örtliche Aufnahme bestehender Schächte**
Bestehende Schächte für deren Erneuerung und vor
Schachtbestellung örtlich aufmessen.
Aufnahme sämtlicher für die Schachtbestellung
maßgebender Maße (Abmessungen, Höhen, Lage, Winkel,
usw.) sämtlicher Bauteile, Ein-, Ab- und Zuläufe,
Anschlüsse, usw.
Menge: 13,000 St

**Ausführungsbeschreibung 0042 Einstiegsschächte DN 1000, 1200, 1500 liefern + einbaue**
*Einstiegsschächte DN 1000, 1200, 1500 liefern + einbauen...*
Einsteigeschächte nach DIN EN1917, DIN V4034 Teil1 und
FBS-Qualitätsrichtlinie liefern und einbauen.
Systemschächte DN1000, DN1200 oder DN1500mm als
Stahlbetonfertigteilschächte, bestehend aus
Sauberkeitsschicht, Schachtunterteil, Fußauflagering,
Schachtringe/Schachtrohr, Schachthals (Konus) bzw.
Abdeckplatte, Auflageringe und Steigeisen.
Schachtabdeckung mit Schmutzfänger werden separat
vergütet.
Bauteilverbindung mit Dichtringen aus Elastomeren DIN
EN681-1/DIN4060 als Kompressionsdichtung, Dichtringe
werkseitig fest eingebaut, mit gleichm. Lastübertragung
durch integrierten Lastübertragungsring.
2-läufiger Steigeisengang mit Steigeisen DIN1212/ DIN
EN-13101, Steigmaß 250mm. Einstiegstiefe von
OK-Abdeckung/erstes Steigeisen max. 50cm.
Gerinne + Auftritt aus Beton C35/45, Bermenhöhe 1/1DN,
abgewinkelter Durchlauf, einschließlich
Schachtanschluss-Muffen entsprechend Rohrsystem bzw.
erforderliche angebaute Anschlussstücke.

Die Richtungsänderungen Ein-/Ablauf (Abwinklungen)
gemäß beiliegender Pläne sind in die jeweiligen
Positionen zum Schachtunterteil einzurechnen.
Nachfolgende Positionen beinhalten außerdem sämtliche
Schachtgefälle und deren Änderungen im Schacht. Sie
sind in die Positionen einzurechnen.

Abstürze bis 60cm werden als Innenabstürze ausgebaut
und nicht besonders vergütet.
Sauberkeitsschicht aus Beton C12/15 10cm herstellen,
Stahlbetonfertigteilschacht versetzen, Rohrleitungen an
Schacht anschließen.

Sämtliche Fertigteile und Schachtelemente müssen den
FBS-Qualitätsrichtlinien entsprechen.
Alle Maße zur Herstellung von Schachtbauwerken sind vom
Auftragnehmer eigenverantwortlich vor Ort zu ermitteln.
Die rechtzeitige Bestellung beim Lieferwerk ist Sache
des Auftragnehmers. Der Lieferant von Fertigteilen ist
dem Auftraggeber vor Bestellung zu benennen.
Abrechnungsgrenze zu den anschließenden Rohrleitungen
ist die Schachtinnenwand.

Schachtaufmaß: Schachtsohle bis UK-Schachtabdeckung.
Die Anschlüsse neuer Rohre an bestehende Schächte sind
in den entsprechenden Positionen im Titel "Rohre und
Formstücke" enthalten.

**02.07.02 ... Syst.-Schacht SB DN1000 250 Endsch. T3,00**
Systemschacht SB DN1000, rund
Lichte Schachtsohltiefe: bis einschl. 3,00m
Endschacht, ein Ablauf
Ablauf: PP DN250, bis 2%

Schacht: Schuberstr. KM25409.
Siehe Lageplan zur Ausschreibung
Menge: 1,000 St

**02.07.03 ... Syst.-Schacht SB DN1000 250/250 T3,00**
Systemschacht SB DN1000, rund
Lichte Schachtsohltiefe: bis einschl. 3,00m
Einlauf: PP DN250, bis 2%
Ablauf: PP DN250, bis 2%
Durchlauf abgewinkelt

Schacht: Schubertstr. KM25411, KM25410, 25410a
Siehe Lageplan zur Ausschreibung
Menge: 3,000 St

**02.07.04 ... Syst.-Schacht SB DN1000 250/250/400 T3,00**
Systemschacht SB DN1000, rund
Lichte Schachtsohltiefe: bis einschl. 3,00m

Einlauf-1: PP DN250, bis 5%
Sohlsprung bis 35cm, Durchlauf abgewinkelt

Einlauf-2: PP DN250, über 5% bis 8%
Sohlsprung bis 20cm, Durchlauf abgewinkelt

Ablauf: PP DN400, bis 2%

Schacht: In Mattsteig KM09214
Siehe Lageplan zur Ausschreibung
Menge: 1,000 St

**02.07.05 ... Syst.-Schacht SB DN1000 400/400 T3,00**
Systemschacht SB DN1000, rund
Lichte Schachtsohltiefe: bis einschl. 3,00m
Einlauf: PP DN400, bis 2%
Ablauf: PP DN400, bis 2%
Durchlauf abgewinkelt

Schacht: In Mattsteig KM09215.
Siehe Lageplan zur Ausschreibung
Menge: 1,000 St

**02.07.06 ... Syst.-Schacht SB DN1000 400/400 T3,00**
Systemschacht SB DN1000, rund
Lichte Schachtsohltiefe: bis einschl. 3,00m
Einlauf: PP DN400, bis 2%
Ablauf: PP DN400, bis 5%
Durchlauf abgewinkelt

Schacht: In Mattsteig KM09216.
Siehe Lageplan zur Ausschreibung
Menge: 1,000 St

**02.07.07 ... Syst.-Schacht SB DN1000 300/300 T3,00**
Systemschacht SB DN1000, rund
Lichte Schachtsohltiefe: bis einschl. 3,00m
Einlauf: PP DN400, bis 2%
Ablauf: PP DN400, bis 2%
Durchlauf abgewinkelt

Schacht: Schillerstr.  KM24920, KM24910, KM24909.
Siehe Lageplan zur Ausschreibung
Menge: 3,000 St

**02.07.08 ... Zulage: Zulauf Anschlussleitung DN150 in KS-Sohle**
Zulage: Zulauf einer Anschlussleitung in der
Schachtsohle des Systemschachts, mit Ausbildung der
Zulaufsohle im Schachtgerinne
Anschlussleitung mit Zulaufsohlgerinne für:
Hausanschluss DN150.
Menge: 8,000 St

**02.07.09 Schachtneubau: Schachtabdeckung BEGU-Rahmen**
Schachtabdeckung mit BEGU-Rahmen und Beton/Gussdeckel
liefern und einbauen, auf neuen Kanalschacht.

Schachtabdeckung mit BEGU-Rahmen, Klasse D400 nach
DIN-EN124, rund, LW600 für Schächte mit lichten Weiten
LW625, mit Ventilationsöffnungen.
Rahmen aus duktilem Gusseisen EN-GJS500, 850mm
außen, mit integrierter Haltevorrichtung für
Einstiegshilfe nach DIN19572.
Rahmen mit mit monolithisch verbundener, eingefasster
Polyurethan-Einlage, und zusätzlichen Noppen auf der
Unterseite für eine bessere Zirkulation zwischen Rahmen
und Deckel. Abriebfestigkeit=16mm nach DIN53516, zur
perfekten vertikalen und horizontalen Geräuschdämmung,
mikrobenbeständig, UV-beständig,Frost-Tausalzbeständig.
Rahmenhöhe: 160mm.
Deckel aus Beton und Gusseisen mit
Ventilationsöffnungen.
Schmutzfänger mit Kreuzstange in schwerer Ausführung
nach DIN1221.
Einbau der Abdeckung mit der Haltevorrichtung mittig zu
den Steigeisen bzw. Steigbügel.
Die Schachtabdeckung ist zunächst provisorisch
aufzulegen und entsprechend dem Bauablauf Zug-um-Zug
auf planmäßige Höhe zu setzen.
Die Schachtabdeckung ist entsprechend den Herstellerangaben innerhalb von Verkehrsräumen absolut planeben
einzubauen.

Hersteller / Fabrikat:
HYDROTEC Tchnologies AG / HYDROpur D400
Artikel-Nr. 80494002
Menge: 10,000 St

**02.07.10 Zulage: Schachtabdeckung einwalzbar**
Zulage zur vorhergehenden Position: Schachtabdeckung
zum oberflächigen Einbau in bituminöse Fahrbahnbeläge
liefern und einbauen.
Einbau auf neu zu erstellenden Kanalschacht.

Schachtabdeckung SN einwalzbar, Klasse D400 nach
DIN-EN124, rund, LW600 für Schächte mit lichten Weiten
LW625, mit Ventilationsöffnungen, MPA zertifiziert.
Rahmen aus duktilem Gusseisen EN-GJS500, 850mm
außen, mit integrierter Haltevorrichtung für
Einstiegshilfe nach DIN19572.
Rahmen mit mit monolithisch verbundener, eingefasster
Polyurethan-Einlage, Abriebfestigkeit=16mm nach
DIN53516, zur perfekten vertikalen und horizontalen
Geräuschdämmung, mikrobenbeständig,
UV-beständig,Frost-Tausalzbeständig.
Deckel aus Beton und Gusseisen mit
Ventilationsöffnungen.
Schmutzfänger mit Kreuzstange in schwerer Ausführung
nach DIN1221.
Einbau der Abdeckung mit der Haltevorrichtung mittig zu
den Steigeisen bzw. Steigbügel.
Die Schachtabdeckung ist zunächst provisorisch
aufzulegen und entsprechend dem Bauablauf Zug-um-Zug
auf planmäßige Höhe zu setzen.
Die Schachtabdeckung ist entsprechend den Herstellerangaben innerhalb von Verkehrsräumen absolut planeben
einzubauen.

Hersteller / Fabrikat:
HYDROTEC Tchnologies AG / HYDROpur SN D400
Artikel-Nr. 81494505
Menge: 10,000 St

**02.07.11 Bestehender KS: Schachtabdeck. BEGU-Rahmen**
Schachtabdeckung mit BEGU-Rahmen und Beton/Gussdeckel
liefern und einbauen, auf bestehenden Kanalschacht.

Schachtabdeckung mit BEGU-Rahmen, Klasse D400 nach
DIN-EN124, rund, LW600 für Schächte mit lichten Weiten
LW625, mit Ventilationsöffnungen.
Rahmen aus duktilem Gusseisen EN-GJS500, 850mm
außen, mit integrierter Haltevorrichtung für
Einstiegshilfe nach DIN19572.
Rahmen mit mit monolithisch verbundener, eingefasster
Polyurethan-Einlage, und zusätzlichen Noppen auf der
Unterseite für eine bessere Zirkulation zwischen Rahmen
und Deckel. Abriebfestigkeit=16mm nach DIN53516, zur
perfekten vertikalen und horizontalen Geräuschdämmung,
mikrobenbeständig, UV-beständig,Frost-Tausalzbeständig.
Rahmenhöhe: 160mm.
Deckel aus Beton und Gusseisen mit
Ventilationsöffnungen.
Schmutzfänger mit Kreuzstange in schwerer Ausführung
nach DIN1221.
Einbau der Abdeckung mit der Haltevorrichtung mittig zu
den Steigeisen bzw. Steigbügel.
Die Schachtabdeckung ist zunächst provisorisch
aufzulegen und entsprechend dem Bauablauf Zug-um-Zug
auf planmäßige Höhe zu setzen.
Die Schachtabdeckung ist entsprechend den Herstellerangaben innerhalb von Verkehrsräumen absolut planeben
einzubauen.

Hersteller / Fabrikat:
HYDROTEC Tchnologies AG / HYDROpur D400
Artikel-Nr. 80494002
Menge: 2,000 St

**02.07.12 Zulage: Schachtabdeckung einwalzbar**
Zulage zur vorhergehenden Position: Schachtabdeckung
zum oberflächigen Einbau in bituminöse Fahrbahnbeläge
liefern und einbauen.
Einbau auf bestehenden Kanalschacht.

Schachtabdeckung SN einwalzbar, Klasse D400 nach
DIN-EN124, rund, LW600 für Schächte mit lichten Weiten
LW625, mit Ventilationsöffnungen, MPA zertifiziert.
Rahmen aus duktilem Gusseisen EN-GJS500, 850mm
außen, mit integrierter Haltevorrichtung für
Einstiegshilfe nach DIN19572.
Rahmen mit mit monolithisch verbundener, eingefasster
Polyurethan-Einlage, Abriebfestigkeit=16mm nach
DIN53516, zur perfekten vertikalen und horizontalen
Geräuschdämmung, mikrobenbeständig,
UV-beständig,Frost-Tausalzbeständig.
Deckel aus Beton und Gusseisen mit
Ventilationsöffnungen.
Schmutzfänger mit Kreuzstange in schwerer Ausführung
nach DIN1221.
Einbau der Abdeckung mit der Haltevorrichtung mittig zu
den Steigeisen bzw. Steigbügel.
Die Schachtabdeckung ist zunächst provisorisch
aufzulegen und entsprechend dem Bauablauf Zug-um-Zug
auf planmäßige Höhe zu setzen.
Die Schachtabdeckung ist entsprechend den Herstellerangaben innerhalb von Verkehrsräumen absolut planeben
einzubauen.

Hersteller / Fabrikat:
HYDROTEC Tchnologies AG / HYDROpur SN D400
Artikel-Nr. 81494505
Menge: 2,000 St

*Hinweis*
HINWEISTEXT:
Nachfolgende Position betrifft die Leistungen für den
fachgerechten Anschlusses eines neuen Kanalschachtes an
ein bestehendes Kanalrohr, im Zu-/Ablauf eines
Kanalschachtes.

Die Leistungen für den Rohranschlus neuer Kanalrohre an
vorhandene und zu erhaltene Schachtbauwerke sind im
Titel ROHRVERLEGUNGEN enthalten.

**Ausführungsbeschreibung 0043 Zulage: Anschluss best. Kanalrohr an neuen Kanalschacht**
*Zulage: Anschluss best. Kanalrohr an neuen Kanalschacht herstellen ...*
Zulage für die Herstellung eines fachgerechten
Anschlusses eines neuen Kanalschachtes an ein
bestehendes Kanalrohr, zur Anbindung eines neuen
Kanalschachts in den Kanalbestand. Anschluss im Zu- und
Ablauf eines neuen Kanalschachts. Ausführung
Rohranschluss an den Kanalschacht als Doppelgelenk.

Die Position beinhaltet folgende Leistungen:
Freilegen der Umschlussstelle von Hand, Rohrschnitte
und Reinigung Bestandsrohr, Lieferung und Einbau von
Kanalrohren aus Kunststoff einschl. Gelenk- und
Passstücken, Herstellung Rohrverbindungen, Lieferung
und Einbau Manschettendichtungen bzw. Übergangsstücke,
Vorfluterhaltung best. Kanal.
Vorhandene Anlage ist in Betrieb. Vorfluterhaltung ist
einzurechnen.

Gesondert abgerechnet werden: maschineller
Grabenaushub, Wasserhaltung im Graben, Rohrabbruch,
Grabenverbau, Formstücke als Bogen, Leitungszone nach
DIN EN1610, Grabenverfüllung, Laden+Abfuhr
Verdrängungsmaterial usw.

**02.07.13 ... Zulage: Rohranschl. STZ DN250, T bis 3,00m**
Zulage für die Herstellung eines fachgerechten
Anschlusses eines neuen Kanalschachtes an ein
bestehendes Kanalrohr.

Bestehendes Kanalrohr:
Nennweite DN250, Rohrmaterial: Steinzeug
Sohltiefe Anschluss an KS: bis 3,00.

Anschluss an KS:
In Mattsteig: KM09214neu 2x Zulauf DN250
Menge: 10,000 m

**02.07.14 Anpassung bestehender Schachtabdeckungen bis 15 cm**
Anpassen vorhandener Abdeckungen an bestehenden
Kanalschächten. Liefern der Materialien und anpassen
von Schachtabdeckungen, Schieberkappen oder
Straßenabläufen an die neue Höhenlage der Straße bzw.
des Geländes durch Abbrechen oder Erhöhen des best.
Mauerwerks oder Beton.
Die abgenommenen Abdeckungen sind zu säubern und neu
satt in ZM zu versetzen. Die Unterfütterung bei
Schächten hat mit verfugten Betonauflagerringen zu
erfolgen. Zum Feinausgleich und Anpassung an die Quer-
oder Längsneigung der Fahrbahn sind Ausgleichselemente
aus Polyester-Beton zu verwenden.
Unterstopfen mit Steinen ist nicht gestattet.
Zugelassene Fugenstärke max. 2 cm.
Schieberkappen und dergleichen sind auf
Beton-Unterlagsplatten zu versetzen.

Im Preis enthalten sind:
Der Aushub, Straßenaufbruch, Wiedereinfüllen mit Kiessand, Asphaltbaustoffe einbauen und verdichten sowie
Abfuhr der Über- schußmassen auf Lagerplätze des
Auftragnehmers (AN). Einschließlich Auflagerringe in
erfordelicher Größe und Abmessung.
Menge: 3,000 St

**Ausführungsbeschreibung 0044 Fertigschachtteile aus Stahlbeton liefern + einbauen...**
*Fertigschachtteile aus Stahlbeton liefern + einbauen...*
Einzelne Schachtfertigteile aus
Stahlbeton liefern und
einbauen/versetzen.
Schachtfertigteil Typ 2 nach DIN
EN1917, DIN V4034-1 und
FBS-Qualität mit
Kompressionsgleitringdichtung aus
Elastomeren mit dichter Struktur und
anvulkanisiertem umlaufenden
Lastausgleichselement mit
Quarzsandfüllung.
Einschließlich Steigeisen nach
DIN1212/ DIN EN-13101, Steigmaß
250mm.

**02.07.15 ... Schachtkonus SB DN1000/625**
*** Bedarfsposition mit GB
Schachtkonus bzw. Schachthals SB
DN1000/625
Nennweite: 1000 mm
Bauhöhe: 600 mm
Menge: 1,000 St

**02.07.16 ... Schachtring SB DN1000/500**
*** Bedarfsposition mit GB
Schachtring als Stahlbetonfertigteil SB
DN 1000/500
Nennweite: 1000 mm
Bauhöhe: 500 mm
Menge: 1,000 St

**02.07.17 ... Steigeisengang, Umbau in best. KS**
Rückbau bestehender Steigeisen in bestehendem
Kanalschacht aller Materialien (Stahlbeton, Beton,
Mauerwerk usw.) und Querschitte (rund, rechteckig
usw.), bis einschl. DN1500. Einschließlich aller
hierfür notwendigen Aufwendungen, Geräteeinsatz und
Materialien. Aufbruch in Eigentum AN übernehen.
Steigeisen liefern und montieren. Einbau nachträglich
in bestehenden Kanalschacht DN1000, als 2-läufiger
Steigeisengang mit Steigeisen DIN1212/ DIN EN-13101,
Steigmaß 250mm. Einstiegstiefe von OK-Abdeckung/erstes
Steigeisen max. 50cm. Einschließlich aller hierfür
notwendigen Aufwendungen, Geräteeinsatz und
Materialien.
Menge: 20,000 St

**02.07.18 Straßenkappen ausbauen, seitlich lagern**
*** Bedarfsposition mit GB
Straßenkappen ausbauen und für Wiedereinbau seitlich
lagern. Sämtliches Aufbruchgut in Eigentum des AN
übernehmen und von der Baustelle entfernen.
Schieber- und Hydrantenkappe jedes Versorgungsträgers,
jeglicher Art, Form und Größe.
Ausführung nur wenn Ausbau im Zuge Kanalbau notwendig
wird und die Versorgungsleitung nicht erneuert wird.
Straßenkappen sämtlicher Versorgungsunternehmen, aller
Arten, Größen und Abmessungen, Formen und Materialen.
Menge: 10,000 St

**02.07.19 Straßenkappen wieder versetzen**
*** Bedarfsposition mit GB
Seitlich gelagerte Straßenkappen wieder einbauen und
entsprechend dem Baufortschritt Zug um Zug auf fertige
Höhe setzen. Betonauflagerring liefern und einbauen.
Straßenkappen sämtlicher Versorgungsunternehmen, aller
Arten, Größen und Abmessungen, Formen und Materialen.
Menge: 10,000 St

#### Untertitel 02.08 RÜCKBAU, ABBRUCH, VERDÄMMUNG

**Ausführungsbeschreibung 0045 Abbruch Schacht mit Fundament...**
*Abbruch Schacht mit Fundament...*
Schacht komplett mit allen Bauteilen und Fundamenten
abbrechen, zerkleinern, aufnehmen und abfahren.
Einschließlich Schachtabdeckung und Ausgleichsringe.
Aushub und Abbruchgut von der Baustelle entfernen und
der Verwertung nach Wahl des AN zuführen.
Einzurechnen sind: Erdarbeiten, Handschachtung,
Erschwernisse durch best. Kanalisation, usw.
Abgerechnet wird von OK-Deckel bis Schachtsohle.
Strassenaufbruch, Grubenverfüllung und Wiederherstellung werden gesondert vergütet.
Schachtbauwerk mit Fundament, bis einschl. DN1000 bzw.
lichte Weite 120/100cm.
Material: Stahlbeton, Beton, Mauerwerk, auch
kombiniert.

**02.08.01 ... Schachtabbruch, Sohltiefe bis 3,00m**
Abbruch bestehender Schacht
Sohltiefe: über 2,50m und bis einschl. 3,00m.
Menge: 7,000 St

**02.08.02 ... Schachtabbruch, Sohltiefe bis 3,50m**
Abbruch bestehender Schacht
Sohltiefe: über 3,00m und bis einschl. 3,50m.
Menge: 2,000 St

**Ausführungsbeschreibung 0046 Rückbau Schachtteile...**
*Rückbau Schachtteile...*
Schachtteile freilegen und ausbauen,
einschließlich aller hierfür
erforderlichen Leistungen. Aushub auf
Baustelle zwischenlagern. Nicht
verwendbarer Aushub und
Abbruchgut von der Baustelle
entfernen und der Verwertung nach
Wahl des AN zuführen.
Straßenaufbruch und
Wiederherstellung werden gesondert
vergütet. Schachtöffnung durch
geeignete Abdeckung provisorisch
sichern.
Schachtteile, bis einschl. DN1000
bzw. lichte Weite 100/100cm
Material: Stahlbeton, Beton,
Mauerwerk.

**02.08.03 ... Rückbau: Schachtabdeckung, einschl Auflagerringe**
Schachtabdeckung jeder Art, Material, Bauform und
Bauhöhe. Einschließlich sämtlicher Auflagerringe in
allen Bauhöhen.
Vergütung nur bei alleinigem Austausch Schachtabdeckung
bzw. einzelner Schachtbauteile am bestehenden Schacht,
jedoch nicht bei kompletter Schachterneuerung.
Menge: 2,000 St

**02.08.04 ... Rückbau: Schachtkonus DN1000-1200**
*** Bedarfsposition mit GB
Schachtkonus bzw. Schachthals SB
DN1000/625 bis DN1200/625.
Nennweite: 1000 bis 1200mm,
Bauhöhe: 600 mm
Menge: 1,000 St

**02.08.05 ... Rückbau: Schachtring DN1000-1200**
*** Bedarfsposition mit GB
Schachtring DN 1000/500 bis DN
1200/500
Nennweite: 1000 bis 1200 mm
Bauhöhe: 500 mm
Menge: 1,000 St

**Ausführungsbeschreibung 0047 Abbruch Rohrleitung...**
*Abbruch Rohrleitung...*
Rohrleitung abbrechen, zerkleinern, aufnehmen und in
den Eigentum des AN übernehmen, als Zulage zu den
Aushubpositionen. Abbruchgut von der Baustelle
entfernen und der Verwertung nach Wahl des AN zuführen.
Rohrleitung aus Beton/Stahlbeton/Steinzeug.
Bestehender Mischwasserkanal. Anlage ist in Betrieb.
Die Vorfluterhaltung wird mit separater Position
vergütet.
Im Graben zu beseitigende Rohrleitungen bis einschl.
DN200 sind in die Aushubpositionen einzurechnen und
werden nicht gesondert vergütet.
Abgerechnet wird die Haltungslänge nach
Bestandsvermessung. Schächte werden übermessen.

**02.08.06 ... Rohrabbruch DN250 - DN300**
Abbruch bestehende Rohrleitung im
Zuge Rohrgrabenaushub.
Rohrdurchmesser DN250 bis einschl.
DN300
Menge: 400,000 m

**02.08.07 ... Rohrabbruch über DN300 - DN400**
Abbruch bestehende Rohrleitung im Zuge
Rohrgrabenaushub.
Rohrdurchmesser über DN300 bis einschl. DN400
Menge: 43,000 m

**02.08.08 ... Zulage: Rohrabbruch DN250-DN300 punkt. Reparaturst.**
Zulage zum Rohrabbruch für sämtliche Mehraufwendungen
aufgrund punktueller Reparaturstellen in der
bestehenden Rohrleitung. Punktuelle Reparatur aller
Arten und Materialien, z.B. Innen- / Außenmanschetten,
usw.
Rohrdurchmesser DN250 bis einschl. DN300
Menge: 18,000 St

**Ausführungsbeschreibung 0048 Verdämmung Rohrleitung...**
*Verdämmung Rohrleitung...*
Bestehenden und stillzulegenden Abwasserkkanal
abschnittsweise vollständig und dauerhaft verdämmen.
Einschließlich aller erforderlichen Rohrabmauerungen
bzw. dauerhaften Rohrverschlüsse aller Art und
Materialien, sowie einschließlich Herstellung
Herstellung und Beseitigung von Befüll-, Entlüftungs-
und Kontrollstutzen in ausreichender Anzahl und
Dimensionierung.
Vorhandenen Kanal vor Beginn der Verdämmarbeiten auf
Durchgängigkeit und für die Verdämmung störende
Ablagerungen bzw. Hindernisse prüfen. Die verhergehende
Kanalreinigung ist in diese Position einzurechnen.
Geeigneten fließfähigen, selbstverdichtenden und
volumenbeständigen mineralischen Dämmerstoff auf
Zementbasis über vorhandene Schächte bzw. erforderliche
Einfüllöffnungen in die stillgelegte Rohrleitung
liefern und einbringen.
Die Verdämmung eines Kanals in mehreren Teilabschnitten
ist einzurechnen.
Abrechnung nach tatsächlich eingebrachtem und
nachgewiesenem Dämmerstoffvolumen.

**02.08.09 ... Rohrverdämmung DN250 STZ**
Kanäle und Hohlräume abschnittsweise mit Dämmermaterial
verfüllen. Lieferung und Einbau erfolgt in mehreren
kleinen Abschnitten.

Kanalart: Mischwasserkanal
Rohrwerkstoff: Steinzeug STZ
Nennweite: DN250, Rohrvolumen: ca. 0,049m³/m
Menge: 25,000 m³

#### Untertitel 02.09 DICHTHEITSPRÜFUNG + INSPEKTION

*Hinweis*

**Ausführungsbeschreibung 0049 TV-Abnahmeinspektion ...**
*TV-Abnahmeinspektion ...*
Optische Inspektion und Dokumentation der Kanäle
entsprechend dem Umfang, Anforderungen und Bedingungen
der "Technischen Vertragsbedingungen Eigenbetrieb
Stadtentwässerung Tuttlingen". Siehe separate Anlage in
den Ausschreibungsunterlagen.
Sämtliche hierin enthaltene Leistungen und
Erschwernisse sind in die Positionen zur TV-Inspektion
einzurechnen.

Optische Inspektion des Abwasserkanals entsprechend DIN
EN13508-2, DWA-M149-2, DWA-M149-5.
Mischwasserkanal aller Materialien.
Nennweiten DN250 bis einschl. DN500.
Der Abwasserkanal ist in Betrieb.
Kamerabefahrung mit TV-Kamera auf Fahrwagen, mit
Drehschwenkkopf und Zoom, mit aufrechtem und
seitenrichtigen Bild. Inspektion mit Abschwenken aller
Rohrverbindungen, Stutzen, Abzweige.
Ergebnisse dokumentieren. Die Dokumentation wird
gesondert vergütet.
Haltungslängen bis 80m.
Vorheriges Spülen der zu prüfenden Haltungen anhand
eines Hochdruckspülfahrzeuges ist miteinzurechnen incl.
aller benötigten Materialien und Geräte. Anfallendes
Räumgut übergeht in Eigentum des Auftragnehmers und ist
zu beseitigen.

Die Abrechnung erfolgt nach einfacher Befahrungslänge.

**02.09.01 ... TV-Inspektion: DN250 bis einschl. DN600**
Mischwasserkanal aller Materialien
DN 250 bis einschl. DN 600
Erneuerungsstrecke, einschl. Anschlüsse an Bestand
Menge: 410,000 m

**02.09.02 Dokumentation**
Optische Inspektion und
Dokumentation der Kanäle
entsprechend dem Umfang,
Anforderungen und Bedingungen der
"Technischen Vertragsbedingungen
Eigenbetrieb Stadtentwässerung
Tuttlingen". Siehe separate Anlage in
den Ausschreibungsunterlagen.
Sämtliche hierin enthaltene
Leistungen und Erschwernisse sind in
die Positionen zur TV-Inspektion
einzurechnen.

Dokumentation der Inspektion als
Video je Kanalhaltung.
Einschließlich Überspielen der
Dateien auf Datenträger. Format
MPEG4, mit Ansteuerung der
Zustandsdaten.
Datenträger als DVD mit
Dokumentationsdaten erstellen,
liefern und übergeben.
Datenträgerformat/Schnittstelle nach
DWA M150.

Abrechnung nach Anzahl der
Kanalhaltungen.
Menge: 13,000 St

*Hinweis*

**Ausführungsbeschreibung 0050 Dichtigkeitsprüfung: Rohrleitung...**
*Dichtigkeitsprüfung: Rohrleitung...*
Wasserdichtheitsprüfung nach DIN
EN1610 und DWA-A139. Prüfen der
Rohrleitung auf Dichtheit mit Luft oder
Wasser bzw. mit
Rohrmuffenprüfgerät.
Sämtliche zur Ausführung
notwendigen Geräte, Werkzeuge,
Hilfsmittel sowie Wasser stellt der
Auftragnehmer. Vorheriges Spülen
der zu prüfenden Haltungen anhand
eines Hochdruckspülfahrzeuges ist
miteinzurechnen incl. aller benötigten
Materialien und Geräte. Anfallendes
Räumgut übergeht in Eigentum des
Auftragnehmers und ist zu beseitigen.
Undichtigkeiten hat der AN auf seine
Kosten zu beseitigen und die Prüfung
für die gesamte Haltung unentgeldlich
zu wiederholen. Die zusätzliche
TV-Befahrung erfolgt dann ebenfalls
auf Kosten des AN.
Der AN hat den AG rechtzeitig vor der
Ausführung über den Zeitpunkt zu
benachrichtigen.
Über die Prüfung ist eine Niederschrift
zu fertigen und von den beauftragten
Vertretern des AN und AG zu
unterzeichnen.
Abgerechnet wird die Länge verlegter
Kanal, gemessen von
Schachtinnenkannte zu
Schachtinnenkante.

**02.09.03 ... Prüfung: DN250 bis einschl. DN500**
Wasserdichtheitsprüfung mit Rohrmuffenprüfgerät.
Gestellung einer Kanalprüfungs- und abdichtungsanlage
zum Abdrücken der Muffen einschl. aller erforderlichen
Nebenkosten, Materialien und Personal.
Mischwasserkanal aller Materialien.
Nennweiten DN 250 bis einschl. DN 500,
Erneuerungsstrecke, einschl. Anschlüsse an Bestand
Menge: 410,000 m

**02.09.04 Dichtigkeitsprüfung: Kanalschächte**
*** Bedarfsposition mit GB
Wasserdichtheitsprüfung nach DIN EN1610 und DWA-A139.
Prüfen der Schächte auf Dichtheit mit Wasser.
Sämtliche zur Ausführung notwendigen Anlagen und
Geräte, Abdichtungen, Verankerungen, Rohrverschlüsse,
Werkzeuge und Hilfsmittel stellt der Auftragnehmer.
Das erforderliche Wasser ist vom Auftragnehmer zu
liefern und nach Beendigung der Prüfung schadlos zu
beseitigen. Befüllung der Schächte mit Wasser aus
offenem Behälter.
Vorheriges Spülen der zu prüfenden Haltungen anhand
eines Hochdruckspülfahrzeuges ist miteinzurechnen incl.
aller benötigten Materialien und Geräte. Anfallendes
Räumgut übergeht in Eigentum des Auftragnehmers und ist
zu beseitigen.
Undichtigkeiten hat der AN auf seine Kosten zu
beseitigen und die Prüfung unentgeldlich zu
wiederholen.
Der AN hat den AG rechtzeitig vor der Ausführung über
den Zeitpunkt zu benachrichtigen.
Über die Prüfung ist eine Niederschrift zu fertigen und
von den beauftragten Vertretern des AN und AG zu
unterzeichnen.
Neubau Schacht SB DN1000 bis einschl DN1200, mit
offenem Gerinne.
Zuläufe DN250 bis einschl. DN500, bis 3 Stück.
Abläufe DN250 bis einschl. DN500, bis 2 Stück.
Weitere Zuläufe (Seitenanschlüsse, auch aus
außenliegenden Abstürzen, usw.) bis einschl. DN200
werden nicht gesondert vergütet.
Schachttiefe 2,00 bis 4,00m.
Einstiegsöffnung mind. DN 625mm.
Menge: 14,000 St

#### Untertitel 02.10 FUGENVERGUSSARBEITEN

**02.10.01 Anschluss als Fuge: Fugenmasse**
Anschluss an eine bestehende oder
neu hergestellte Asphaltdeckschicht
herstellen, nach ZTV Fug-StB, DIN
EN 14188-1, ZTV-Asphalt-StB.
Art: Anschluss an Asphaltdeckschicht
als Fuge mit Fugenmasse, mit
Voranstrichmittel und Unterfüllstoff.
Längs- und Querfuge.
Herstellung Fugenspalt nachträglich
durch Schneiden bzw. Fräsen,
einschließlich ausräumen.
Fugenspalttiefe: bis 5cm
Fugenspaltbreite: bis 2cm
Fugenmaterial: bitumenhaltige
polymermodifizierte
Heißvergussmasse Typ N2,
einschließl. zugehörigem
Voranstrichmittel.
Die sichtbare Fugenoberfläche ist
unmittelbar nach Einbau der
Fugenmasse mit Bitumenbrechsand
abzustreuen.
Hersteller / Typ: DENSO, Reinau-N2
Plus+, oder gleichwertig.
Menge: 200,000 m

#### Untertitel 02.11 STRASSEN- UND WEGEBAU

*Hinweis*
Nachfolgende Positionen in diesem
Titel gelten ausschließlich für
Aufgrabungen

**Ausführungsbeschreibung 0051 Frostschutz- und Kiestragschicht ...**
*Frostschutz- und Kiestragschicht ...*
Liefern von Kiessand geeigneter
Körnung gem. ZTVE-StB (auf Wunsch
ist die Eignung des Materials
nachzuweisen) für die Trag- und
Frostschutzschicht, profilmäßiger
Einbau in Lagen und Verdichtung.
Gesamtstärke in der Regel 0,10 bis
0,50 m nach Angabe.
Abrechnung der verdichteten Masse
nach Querprofilen oder Aufmaß.
zusätzlich Nachweis nach
Lieferscheinen

**02.11.01 ... FSS + KTS, Körnung 0/32**
Frostschutz- und Kiestragschicht 0/32
Für Fahrbahn und Gehweg
FSS 0/32 10cm auf FSS 0/45
Menge: 80,000 m³

**02.11.02 ... FSS + KTS, Körnung 0/45**
Frostschutz- und Kiestragschicht 0/45
Für Fahrbahn und Gehweg
Stärke bis 40cm
Menge: 410,000 m³

**02.11.03 ... Zulage für Moräneschotter**
Zulage: gebrochenes Material als
Zulage
Umrechnungsfaktor 2,25 verdichtet
Menge: 490,000 m³

**02.11.04 Profilierung FSS+KTS i.M. 10cm**
Bestehende Kiestrag- bzw. Frostschutzschicht auf
Sollhöhe nach Unterlagen des AG bzw. dem
Ursprungsbestand profilieren und verdichten,
einschließlich Laden und und Transport von
Abtragsmaterial innerhalb Baustelle und auf
Bereitstellungsfläche des AG zur Haufwerksbeprobung.
Die Abfuhr auf AN-Deponie ist einzurechnen. Etwaige
Entsorgung aufgrund von Schadstofberlastungen werden
als Zulage separat vergütet.
Tiefe im Mittel 10cm
Sämtliche Erschwernisse, z.B. durch Einbauten,
Randeinfassungen und durch durch Ausführung im Bestand,
sind einzurechnen. Die Lieferung und der Einbau von
Fehlmaterial FSS 0/32 ist einzurechnen.
Verformungsmodul der profilierten Unterlage mind.
120MN/m2. Unebenheit innerhalb einer 4,00 m langen
Messstrecke höchstens 2cm in Längs- und Querrichtung.

Einzelbaumaßnahme: In Mattsteig
Zufahrt Süd + Nord
Menge: 250,000 m²

**Ausführungsbeschreibung 0052 Bituminöse Trag- und Deckschichten - Aufgrabungen ...**
*Bituminöse Trag- und Deckschichten - Aufgrabungen ...*
Trag- und Deckschichten aus Asphaltmischgut nach ZTV
T-StB und ZTV Asphalt-StB liefern und profilgerecht
einbauen.
Einbau in Verkehrsflächen der Belastungsklassen Bk0,3
und Bk1,8.
Schichtenfolge und Schichtdicke nach Regelquerschnitt.
Einbau in Flächen von Aufgrabungen aller Art,
maschinell und von Hand.
Die Mehraufwendungen für den Handeinbau und mehrlagigem
Einbau sind einzurechnen.

**02.11.05 ... Asphalttragsch AC32 TN (50/70 // 50/80 VL) 10cm**
Asphalttragschicht in Verkehrsflächen der
Belastungsklassen Bk0,3 bis Bk1,8.
Fahrbahn mit Fahrbahnnebenflächen,
Einbau in Kanal- und Leitungsgräben sowie Restreifen,
als Schicht in gleichmäßiger Dicke auf neu
hergestellter Unterlage.
Asphaltmischgut: AC 32 T N.
Resultierendes Bindemittel: 50/70 // 50/80 VL.
Einbaudicke: 10cm.
Aufgrabungen in Fahrbahn mit Fahrbahnnebenflächen.
Menge: 1220,000 m²

**02.11.06 ... Asphaltdecksch AC 8 DN (50/70 // 50/80 VL) 4cm**
Asphaltdeckschicht in Verkehrsflächen der
Belastungsklassen Bk0,3 bis Bk1,8.
Fahrbahn mit Fahrbahnnebenflächen.
Einbau in Kanal- und Leitungsgräben sowie Restreifen,
als Schicht in gleichmäßiger Dicke auf neu
hergestellter Unterlage.
Asphaltmischgut: AC 8 D N.
Resultierendes Bindemittel: 50/70 // 50/80 VL
Einbaudicke: 4cm.
Aufgrabungen in Fahrbahn mit Fahrbahnnebenflächen.
Menge: 1220,000 m²

**Ausführungsbeschreibung 0053 Reinigen ...**
*Reinigen ...*
Reinigen vorhandener bituminöser
Fahrbahn- oder Gehwegflächen - der
im Preisverzeichnis angegebenen Art
- von Sand, Staub und Schmutz,
Freilegen alter bituminöser Decken
(lose Deckenteile sind zu entfernen),
Schlaglöcher so aushauen, daß
lotrechte Ränder entstehen. Das
Kehrgut ist auf Lagerplätze des
Auftragnehmers abzufahren.

**02.11.07 ... Reinigung von Asphaltflächen**
Reinigen von Asphaltflächen mit
Wasserhochdruck.
Asphaltflächen vor Asphalteinbau:
Fahrbahn, Gehwege, Höfe
Menge: 1220,000 m²

**Ausführungsbeschreibung 0054 Vorsprühen von Asphaltflächen ...**
*Vorsprühen von Asphaltflächen ...*
Ansprühen von vorhandenen Belägen
und Schnittkanten mit Haftkleber
(0,2-0,5 kg/qm)

**02.11.08 ... Haftkleber Bitumen-Emulsion U 60 K**
Ansprühen von vorhandenen Belägen
und Schnittkanten mit Haftkleber,
einschließlich Lieferung sämtlicher
Materialien.
Bindemittel = Bitumen-Emulsion U 60
K.
Bindemittelmenge 0,2 kg/m2.
Asphaltflächen vor Asphalteinbau:
Fahrbahn, Gehwege, Höfe
Menge: 1220,000 m²

**Ausführungsbeschreibung 0055 Kanten schneiden...**
*Kanten schneiden...*
Zum Anschluß neuer Deckenteile an bestehende Beläge
alten Belag sauber und fluchtgerecht - je nach
Erfordernis - abkanten bzw. abschneiden.
Abrechnung: Erstschnitt zuzüglich Nachschnitt separat.

**02.11.09 ... Asphaltschnitt: Beläge bis 15cm Stärke**
Asphaltschnitt, Stärke bis 15 cm
Menge: 400,000 lfm

**Ausführungsbeschreibung 0056 Aufbruch bituminöser Schichten...**
*Aufbruch bituminöser Schichten...*
Aufbrechen bzw Fräsen von
bituminösen Schichten einschl. event
geringen Teeranteilen (PAK kleiner 25
mg/kg)
innerhalb der Baustrecke aus allen
Profilen.
Geschwindigkeit der Fräse so, dass
keine Schollenbildung entsteht

einschl. Erschwerniss für Fräsen
entlang Einfassungen  und Einbauten
aller Art

**02.11.10 ... Aufbruch bit. Schichten bis 15cm Stärke**
Asphaltaufbruch in Flächen der Kanal- und
Leitungsgräben, sowie Restreifen.
Stärke bis 15 cm
Menge: 1220,000 m²

**Ausführungsbeschreibung 0057 Abfuhr von bituminösen Belägen ...**
*Abfuhr von bituminösen Belägen ...*
Abfuhr von bituminösen Belägen auf
Deponien nach Wahl des AN. Alle
hierbei entstehenden Kosten und
Gebühren sind in dieser Position
abgegolten.

**02.11.11 ... Abfuhr bit. Schichten bis 15cm Stärke**
Abfuhr Asphaltaufbruch.
Stärke bis 15 cm
Menge: 1220,000 m²

#### Untertitel 02.12 RANDEINFASSUNG- PFLASTERUNG

*Hinweis*
Die bestehenden Pflasterflächen,
Pflasterrinnen,  Pflasterstreifen und
Borde sind jeweils entsprechend dem
Ursprungszustand nach bestehnem
Verlegemuster wieder herzustellen.
Sämtliche Mehraufwendungen hierfür
(z.B. Aufnahme der bestehenden
Verlegemuster, Markierungsarbeiten,
usw.) sind einzurechnen und werden
nicht separat vergütet. Dieser Hinweis
gilt auch für die Positionen zur
Herstellung von Hausanschlüssen.

**02.12.01 Betonbordsteine aufnehmen 15/30 u.15/25**
Bordsteine aufnehmen. Bordsteine
aus Beton, ca. 15/30 und 15/25 cm,
als Tief- oder Hochbord in Beton oder
Mörtel versetzt. Unterbeton, ca.
15-20cm dick, aufbrechen.
Wiederverwendbare Bordsteine
innerhalb der Baustelle fördern,
säubern und sortiert lagern. Nicht
wiederverwendbare Bordsteine und
übriges Aufbruchgut in Eigentum des
AN übernehmen, von der Baustelle
entfernen und einer
Wiederverwertung zuführen.
Menge: 30,000 m

**02.12.02 Betonbordsteine versetzen seitl. gelagert, 15/30 u.15/25**
Bordsteine versetzen auf ein
durchgehendes Fundament aus Beton
C20/25 X0; 20 cm dick. Im Abstand
von 15m sind durchgehende
Dehnfugen vorzusehen. Erf.
Erdarbeiten sind einzurechnen; das
überschüssige Erdmaterial ist
abzufahren.
Seitl. gelagerte Bordsteine, zum
Wiedereinbau aufnehmen, säubern
sowie  evtl. längs transportieren
innerhalb der Baustelle ist
einzurechnen. Beim Ausbau
beschädigte Steine sind durch den AN
zu ersetzen.
Betonbordsteine, ca. 15/30 und 15/25
cm, als Tief- oder Hochbord.
Menge: 5,000 m

**02.12.03 Bordsteine aus Beton liefern und versetzen, 15/30**
Bordsteine aus Beton liefern und
versetzen. Bordsteine DIN 483H
15x30 (150/300 mm). Steine mit
engen Fugen versetzen.
Rückenstütze aus Beton C20/25 bis
10cm unter OF Bordstein, 15 cm breit,
Unterbeton C 20/25, 20 cm dick,
herstellen. Im Abstand von 15m sind
durchgehende Dehnfugen
vorzusehen. Erforderliche Erdarbeiten
ausführen.
Menge: 25,000 m

**02.12.04 Betonbordsteine aufnehmen Bet.12/30 u.8/20**
Bordsteine aufnehmen. Bordsteine
aus Beton, ca. 12/30 und 8/20 cm, als
Tiefbord in Beton oder Mörtel versetzt.
Unterbeton und Rückenstütze ca.
15-20cm dick, aufbrechen.
Wiederverwendbare Bordsteine
innerhalb der Baustelle fördern,
säubern und sortiert lagern. Nicht
wiederverwendbare Bordsteine und
übriges Aufbruchgut in Eigentum des
AN übernehmen, von der Baustelle
entfernen und einer
Wiederverwertung zuführen.
Menge: 250,000 m

**02.12.05 Bordsteine aus Beton liefern und versetzen Bet.12/30 u.8/20**
Bordsteine aus Beton liefern und
setzen. Bordsteine DIN 483 T 8 x 25
(80/250 mm). Steine mit engen Fugen
versetzen. Rückenstütze aus Beton
C20/25 bis 10 cm unter OF Bordstein,
15 cm breit, herstellen. Rückenstütze
in Schalung herstellen.
Fundamente und Rückenstütze sind
zu verdichten, Unterbeton C20/25, 15
cm dick, herstellen. Erforderliche
Erdarbeiten ausführen.
Menge: 250,000 m

**02.12.06 Rinnenplatten aufnehmen Bet. 30/15/8**
Rinnenplatten aufnehmen.
Rinnenplatten aus Beton, ca. 30/15/8
cm, in Beton oder Mörtel versetzt.
Unterbeton und Rückenstütze ca.
15-20cm dick, aufbrechen.
Wiederverwendbare Rinnenplatten
innerhalb der Baustelle fördern,
säubern und sortiert lagern. Nicht
wiederverwendbare Rinnenplatten und
übriges Aufbruchgut in Eigentum des
AN übernehmen, von der Baustelle
entfernen und einer
Wiederverwertung zuführen.
Menge: 20,000 m

**02.12.07 Rinnenplatten aus Beton liefern und versetzen Bet.30/15/8**
Rinnenplatten aus Beton liefern und
setzen. Rinneplatten DIN EN 1339.
Abmessungen 30/15/8 cm.
Steine mit engen Fugen versetzen.
Fundament aus Beton C20/25 20cm
dick in Schalung herstellen.
Fundamente und Rückenstütze sind
zu verdichten, Unterbeton C20/25, 20
cm dick, herstellen. Erforderliche
Erdarbeiten ausführen.
Menge: 20,000 m

**02.12.08 Einzeiler aufnehmen, säubern, lagern Natursteinpflaster 15/17**
Pflasterstreifen als Randeinfassung,
Rinnen o.ä. aufnehmen als Zulage zu
den Aushubpositionen.
Wiederverwendbare Steine innerhalb
der Baustelle fördern, säubern und
sortiert lagern.
Nicht wiederverwendbare Steine und
übriges Aufbruchgut in Eigentum des
AN übernehmen, von der Baustelle
entfernen und einer
Wiederverwertung zuführen.
Fahrbahnbegleitender Einzeiler vor
Bordsteinen aus Natursteinen.
Pflasterreihen ca. 1-reihig.
Steinformat: Großpflasterstein 15/17.
Auflager bzw. Bettung aus Beton oder
Mörtel, Fugenfüllung ungebunden
oder gebunden.
Menge: 10,000 m

**02.12.09 Einzeiler wieder herstellen Natursteinpflaster 15/17**
Pflasterstreifen als Randeinfassung,
Rinnen o.ä. wieder entsprechend dem
Urprungszustand herstellen,
einschließlich Laden und
Längstransport vom Zwischenlager
des AN zur Einbaustelle.
Die erford. Erdarbeiten und der
Aussparungen für bzw. der
Anpassungen an Straßenabläufe sind
einzurechnen. Überschüssiges
Erdmaterial ist abzufahren.
Fahrbahnbegleitender Einzeiler aus
Natursteinen vor Bordstein.
Steinformat: Großpflasterstein 15/17.
Fundament und einseitige
Rückenstütze aus Beton C20/25 DIN
EN206-1 und DIN1045-2, Dicke 20
cm, Breite der Rückenstütze 15 cm,
Pflasterfugen einfegen mit
Fugenmörtel MGIII,
einschl. der erford. Rand- und
Abschlusssteine. Ggf. erforderliche
Ersatzlieferungen von Pflastermaterial
sind einzurechnen.
Menge: 10,000 m

**02.12.10 Einzeiler aufnehmen, säubern, lagern Natursteinpflaster 9/11**
Pflasterstreifen als Randeinfassung,
Rinnen o.ä. aufnehmen als Zulage zu
den Aushubpositionen.
Wiederverwendbare Steine innerhalb
der Baustelle fördern, säubern und
sortiert lagern.
Nicht wiederverwendbare Steine und
übriges Aufbruchgut in Eigentum des
AN übernehmen, von der Baustelle
entfernen und einer
Wiederverwertung zuführen.
Fahrbahnbegleitender Einzeiler vor
Bordsteinen aus Natursteinen.
Pflasterreihen ca. 1-reihig.
Steinformat: Großpflasterstein 9/11
Auflager bzw. Bettung aus Beton oder
Mörtel, Fugenfüllung ungebunden
oder gebunden.
Menge: 10,000 m

**02.12.11 Einzeiler wieder herstellen Natursteinpflaster 9/11**
Pflasterstreifen als Randeinfassung,
Rinnen o.ä. wieder entsprechend dem
Urprungszustand herstellen,
einschließlich Laden und
Längstransport vom Zwischenlager
des AN zur Einbaustelle.
Die erford. Erdarbeiten und der
Aussparungen für bzw. der
Anpassungen an Straßenabläufe sind
einzurechnen. Überschüssiges
Erdmaterial ist abzufahren.
Fahrbahnbegleitender Einzeiler aus
Natursteinen vor Bordstein.
Steinformat: Großpflasterstein 9/11.
Fundament und einseitige
Rückenstütze aus Beton C20/25 DIN
EN206-1 und DIN1045-2, Dicke 20
cm, Breite der Rückenstütze 15 cm,
Pflasterfugen einfegen mit
Fugenmörtel MGIII,
einschl. der erford. Rand- und
Abschlusssteine. Ggf. erforderliche
Ersatzlieferungen von Pflastermaterial
sind einzurechnen.
Menge: 10,000 m

#### Untertitel 02.13 ENTSORGUNG UND VERWERTUNG

*Hinweis*
Nachfolgende Positionen dieses
Untertitels gelten als Zulage zu den
Positionen für den Wiedereinbau und
die Abfuhr von Bodenmaterial im Titel
Erdarbeiten bzw. von Asphaltaufbruch
im Titel Straßen- und Wegebau.
Die Zulagepositionen beinhalten die
Entsorgung und Verwertung,
einschließlich Beprobung und
Untersuchung, Transport und
Deponiegebühren nach vorliegender
Unterlage des AG
(Baugrundgutachten bzw.
Schadstoffuntersuchung).

*Hinweis*
Der Auftraggeber kann generell keine
Flächen zur Zwischenlagerung bereits
stellen. Die Beschaffung von
Bereitstellungsflächen außerhalb der
Baustelle, deren Unterhalt und
Wiederherstellung, Entschädigungen,
Mieten und Pachten, usw. sind Sache
des AN.
Die Zwischenlagerung von
Aushubmaterial auf
Bereitstellungsflächen des AN,
einschließlich erneute Aufnahme bzw.
Laden wird nicht separat vergütet und
ist in den jeweiligen Aushubpositionen
enthalten.

**Ausführungsbeschreibung 0058 Zulage: Entsorgung und Verwertung, Asphalt...**
*Zulage: Entsorgung und Verwertung, Asphalt...*
Zulage zu den Positionen für die
Abfuhr von Asphaltaufbruch.
Entsorgung und Verwertung,
einschließlich Beprobung und
Untersuchung, Laden aus
Zwischenlager, Transport mit dafür
zugelassenen Fahrzeugen,
Deponiegebühren. Einschließlich aller
hierfür erforderlichen Unterlagen,
Antragstellungen, Erlaubnisse,
Gebühren, Entsorgungsnachweise,
usw.
Abrechnung nach Frachtbrief und
Wiegescheinen.
Das Material ist sofort abzufahren.
Etwaige Zwischenlagerung wird nicht
vergütet.

**02.13.01 ... Deponie: Asphalt teerhaltig, PAK | B,C / DK I**
Asphalt teerhaltig, PAK
Einstufung RuVA-StB 01: Verwertungsklassen B, C
Einstufung DepV: DK I
Menge: 100,000 t

**02.13.02 Haufwerkbeprobung von Asphalt**
Beprobung und chemische Untersuchungen zur
Abfalldeklaration in erforderlicher Anzahl und Menge,
sowie in deren erforderlichem Umfang, einschließlich
aller hierfür erforderlichen Leistungen (z.B.
Probennahme und -aufbereitung, Laboruntersuchungen,
Ergebnisbericht, usw.).
Menge: 1,000 St

**Ausführungsbeschreibung 0059 Zulage: Entsorgung und Verwertung, Boden**
*Zulage: Entsorgung und Verwertung, Boden*
Zulage zu den Positionen für die
Abfuhr von Bodenmaterial.
Entsorgung und Verwertung,
einschließlich Laden aus
Zwischenlager, Transport mit dafür
zugelassenen Fahrzeugen,
Deponiegebühren. Einschließlich aller
hierfür erforderlichen Unterlagen,
Antragstellungen, Erlaubnisse,
Gebühren, Entsorgungsnachweise,
usw.
Abrechnung nach Frachtbrief und
Wiegescheinen.

**02.13.03 ... Deponie: Erdaushub, BM-F0* (EBV)**
Boden bzw. Bodengemisch, Erdaushub, Abbruchabfälle,
Boden, Steine und Baggergut, aller Baugrundschichten /
-horizonte; schadstoffbelastet.
Auffüllung, Boden gemäß Schadstoffuntersuchung im
Baugrundgutachten:
Zuordnung BM-F0* (EBV)
Menge: 70,000 t

**02.13.04 ... Deponie: Erdaushub, BM-F3 (EBV)**
Boden bzw. Bodengemisch, Erdaushub, Abbruchabfälle,
Boden, Steine und Baggergut, aller Baugrundschichten /
-horizonte; schadstoffbelastet.
Auffüllung, Boden gemäß Schadstoffuntersuchung im
Baugrundgutachten:
Zuordnung BM-F3 (EBV)
Menge: 240,000 t

**02.13.05 ... Deponie: Erdaushub, >BM-F3 (EBV), DK I (DepV)**
Boden bzw. Bodengemisch, Erdaushub, Abbruchabfälle,
Boden, Steine und Baggergut, aller Baugrundschichten /
-horizonte; schadstoffbelastet.
Auffüllung, Boden gemäß Schadstoffuntersuchung im
Baugrundgutachten:
Zuordnung >BM-F3 (EBV) bzw. DK I (DepV)
Menge: 700,000 t

**02.13.06 ... Deponie: Erdaushub, >BM-F3 (EBV), DK II (DepV)**
Boden bzw. Bodengemisch, Erdaushub, Abbruchabfälle,
Boden, Steine und Baggergut, aller Baugrundschichten /
-horizonte; schadstoffbelastet.
Auffüllung, Boden gemäß Schadstoffuntersuchung im
Baugrundgutachten.
Zuordnung >BM-F3 (EBV) bzw. DK II (DepV)
Menge: 780,000 t

**02.13.07 Beprobung und chem. Untersuchung von Boden**
Chemische Untersuchungen von Bodenmaterial in
erforderlicher Anzahl und Menge, sowie in deren
erforderlichem Umfang, einschließlich aller hierfür
erforderlichen Leistungen (z.B. Probennahme und
-aufbereitung, Laboruntersuchungen, Ergebnisbericht,
usw.).
Untersuchungen nach EBV, VwV, LAGA bzw.
Deponieverordnung im Feststoff und Haufwerk auf
Baustelle oder Bereitstellungsfläche bzw. Zwischenlager
des AN, vor Wiedereinbau oder Abfuhr.
Menge: 10,000 St

#### Untertitel 02.14 SONSTIGE ARBEITEN

*Hinweis*
Ausbauen und Wiedereinbauen von
Leiteinrichtungen/Sonstigem etc.
Ausbauen von Randeinfassungen, Leit-, Markierungs- und
Geländersteinen von Verkehrszeichen, Licht- und
sonstigen Masten sowie von Einrichtungen der Ent- und
Versorgung, Schachtabdeckungen, Zaunanlagen und dgl.
Bei vorgeschriebener seitlicher Lagerung sowie bei
Abfuhr auf Lagerplätze des AG brauchbaren Materials ist
einzukalkulieren, Bruch - soweit nicht einbaubar - ist
abzufahren.

**Ausführungsbeschreibung 0060 Leiteinrichtungen, Aus- und Wiedereinbau...**
*Leiteinrichtungen, Aus- und Wiedereinbau...*
Ausbauen und Wiedereinbauen von nachfolgenden
Leiteinrichtungen/Sonstigem aller Art
Seitlich lagern, säubern und unter Zulieferung von
Fehlmaterial fachgerecht wieder versetzen
einschl. der Erd- und Transportarbeiten, der Lieferung
der hierzu erforderlichen Einbaumaterialien
einschl. erforderlichen Schneiden, Anpassen
Der Ausbau der wiederzuverwendenden Teile erfolgt nach
örtlicher Angabe durch die Bauleitung

**02.14.01 ... Pfosten und Poller**
Pfosten und Poller aller Arten, Formen, Materialien und
Größe, einholmig,
einschließlich Bodenhülse, Fundament und
Befestigungsmaterialien.
Höhe bis 100cm, Durchmesser i.M. bis 10cm
z.B. Absperrpfosten, Stilpoller, usw.
Menge: 3,000 St

**02.14.02 ... Aus- und Wiedereinbau: Betonpflaster**
Betonpflastersteindecke aus Rechteckplastersteinen der
Formate bis 20/20cm, aller Farben, in Reihen verlegt.
Betonpflastersteindecke einschließlich der
erforderlichen Schnitte. Einschl. Lieferung und Einbau
von geeignetem Material für die Pflasterbettung und
Verfugung, sowie Zulieferung von Fehlmaterial.
Menge: 5,000 m²

**Ausführungsbeschreibung 0061 Leiteinrichtungen Ausbau + Abfuhr ...**
*Leiteinrichtungen Ausbau + Abfuhr ...*
Ausbauen und Abfahren von Leiteinrichtungen auf
AN-Deponie,  Abfuhr auf Lagerplätze des AN, einschl.
der erf. Arbeiten und Nebenarbeiten

**02.14.03 ... Ausbau: Pflasterzeile einzeilig**
Ausbau/Abbruch + Abfuhr: Pflastersteine aller
Materialien, in den Formaten bis 15/17. Einschließlich
Betonfundament.
Abbruch von Rinnenpflaster- / Rinnenplattenzeile
ebenfalls mit dieser Position
Menge: 100,000 lfm

**02.14.04 ... Abbruch, Mauerwerk und unbewehrter Beton**
Abbruch von Mauerwerk aller Art und bewehrtem Beton
aller Art (z.B. Platten, Mauern, Fundamente, usw.)
außerhalb Kanal- und Leitungsgäben.
Einzurechnen sind Abbruch, Zerkleinerung, Laden, Abfuhr
und Deponiegebühr.
Abrechnung nach Gewicht, mit Nachweis Wiegeschein.
Menge: 5,000 t

**02.14.05 ... Abbruch, bewehrter Beton**
Abbruch von bewehrtem Beton aller Art (z.B. Platten,
Mauern, Fundamente, usw.) außerhalb Kanal- und
Leitungsgäben.
Einzurechnen sind Abbruch, Zerkleinerung, Laden, Abfuhr
und Deponiegebühr.
Abrechnung nach Gewicht, mit Nachweis Wiegeschein.
Menge: 5,000 t

### Titel 03 WASSERVERS. TIEF-/STRASSENBAU (SWT-Wasser)

#### Untertitel 03.01 HINWEISTEXT: Beauftragung und Abrechnung

*Hinweis*
Beauftragung:
Die Leistungen zur Erneuerung der Wasserleitungen und
der damit verbundenen weiteren Bauarbeiten werden durch
die Stadtwerke Tuttlingen mit eigenem Auftrag für die
Abt. WASSER separat vergeben.

Abrechnung:
Die Abrechnung erfolgt ebenfalls separat mit dem o.g.
Auftraggeber. Die Abrechnungsunterlagen sind zugleich
beim Ingenieurbüro Reckmann GmbH einzureichen.

#### Untertitel 03.02 ERDARBEITEN

*Hinweis*
Der Auftragnehmer hat die Güte
seiner Arbeit entsprechend den
Vorschriften laufend selbst oder auf
Verlangen der Bauleitung und auf
seine Kosten nachzuweisen, dabei
sind die Werte für Straßen mit
starkem bis sehr starkem Verkehr
zugrunde zu legen.
Dem Auftragnehmer wird in der Regel
die Wahl des Verdichtungsvorgangs
überlassen. In bes. Fällen bedürfen
die zu wählenden
Verdichtungsverfahren jedoch der
Genehmigung durch den
Auftraggeber. Schüttungen aus
grobsteinigem Material oder
Felstrümmer sind grundsätzlich mit
schwersten Spezialgeräten zu
verdichten.
Abtrag, Auftrag, Einbau und Transport
des Bodens wird nach Kubikmetern
festen Materials entsprechend den
Querprofilen vergütet. Die Stärke des
vom Auftraggeber verlangten
Abtrages der Grasnarbe und des
Humusbodens bzw. Ausbruch der
Straßenbefestigung werden von der
Masse des Aushubes (Abtrages)
abgezogen, bei Auffüllungen (Auftrag)
zugerechnet.

**Ausführungsbeschreibung 0062 Abtragen und seitliches Lagern von Oberboden ...**
*Abtragen und seitliches Lagern von Oberboden ...*
Abtragen und seitliches Lagern von Oberboden. Der
Oberboden ist einschl. der Grasnarbe unter den
Auffüllungen und über den Einschnitten abzutragen,
seitlich außerhalb des Schüttbereichs der Dämme zu
lagern und bis zur Wiederverwendung zu pflegen. Bei
bindigem Untergrund darf der Oberboden nur unmittelbar
vor der eigentlichen Erdbewegung abgetragen werden. Der
Unternehmer hat verlorenen Humus auf eigene Kosten
wieder zu beschaffen.
Aufmaß nach erforderlichem Abtrag.

**03.02.01 ... Oberbodenabtrag, Abtragsstärke i. M. 25 cm**
für Kleinflächen
für Gartenanlagen, usw.
Menge: 100,000 m²

**Ausführungsbeschreibung 0063 Andecken von Oberboden ...**
*Andecken von Oberboden ...*
Andecken von Oberboden. Der nach vorstehender Position
seitlich gelagerte Oberboden ist nach Bedarf zu laden,
zu transportieren, planmäßig anzudecken und einzuebnen.
Die Andeckung muß frei von Steinen, Wurzeln und dgl.
sein und profilgerecht abgezogen werden.
Böschungsflächen sind vor Aufbringen des Oberbodens
durch Anlegen von schrägen Rillen mit einer Tiefe von
10 bis 15 cm und einem Abstand von 50 cm
aufzurauhen.
Auf Böschungsflächen ist der Oberboden anzudrücken. Die
Böschungsränder und Bankette sind an das Gelände
anzupassen und auszurunden. Die dazu nötigen kleinen
berichtigenden Erdarbeiten werden nicht besonders
vergütet.

**03.02.02 ... Andeckung, im Mittel 25 cm stark**
für Kleinflächen
für Gartenanlagen, usw.
Menge: 100,000 m²

**03.02.03 Einsäen von Grassamen**
Die angedeckten oder andere vom AG angegebenen Flächen
fachgerecht mit Grassamen einsäen. Die Flächen sind von
Unkraut zu befreien, zu fräsen, fein zu planieren und
mit 50 g/qm Grassamenmischung einzusäen. Die angesäten
Flächen sind festzupritschen oder zu walzen, bis zur
endgültigen Begrünung zu unterhalten und nötigenfalls
nachzusäen.
Menge: 100,000 m²

**03.02.04 Fräsen**
Der wiederaufgebrachte Oberboden auf ebenen wie
geneigten Flächen ist zur Einsaat zu fräsen und fein zu
planieren. Sämtliche Flächen sind vom Grundstückseigentümer bzw. Pächter abnehmen zu lassen.
Menge: 100,000 m²

**Ausführungsbeschreibung 0064 Liefern und Andecken von Oberboden ...**
*Liefern und Andecken von Oberboden ...*
Liefern und Andecken von Oberboden frei
Verwendungsstelle.
Aufmaß: in der Abdeckung

**03.02.05 ... Oberboden liefern und andecken**
Oberboden liefern und andecken, i.M. 25 cm stark auf
ebenen Flächen
entlang der Randeinfassung und
für Grünflächen aller Art
auch in Kleinflächen
Menge: 10,000 m³

**Ausführungsbeschreibung 0065 Kopfloch Notversorgung...**
*Kopfloch Notversorgung...*
Die vorh. Wasserleitung DN 40 bis einschl. DN 150 ist
zum Setzen von neuen Streckenschiebern bzw für den
Anschluss einer Notversorgung auf einer Länge von ca.
2,0 m freizulegen.

miteinzurechnen ist:
Absperrung und Beschilderung
Freilegen der Hauptleitung aller Materialien einschl.
Handaushub
Freilegen der Schieber mit Gestänge
Suchen der vorh. Leitung, Verbau bzw. Abböschung nach
Wahl des AN, seitliches Lagern bzw Laden und Abfuhr
oder Wiederaufnehmen und unter Verdichtung einbauen.
Einsanden der freigelegten Leitung mit 0/4- Material
Sämtliche Erschwernisse sind einzurechnen

gesondert vergütet werden:
Kabelquerungen, Belagsaufbruch,
Belagswiederherstellung, Einfassungen setzen und die
ggf. erfordl. Kopflochverfüllung mit Wandkies 0/X.

Tiefe bezogen auf die Sohle der Hauptleitung

**03.02.06 ... Kopfloch Notversorgung, Tiefe bis 2,00m**
Kopfloch Notversorgung, Tiefe bis einschl. 2,00m
Menge: 6,000 St

**Ausführungsbeschreibung 0066 Kopfloch Hausanschluss...**
*Kopfloch Hausanschluss...*
Der vorh. Hausanschlss bis einschl.
DN 50 ist zum Neuanschluss auf einer
Länge von ca. 2,0 m freizulegen.
Kopfloch auf Privatfläche hinter
Gartenmaueren, Hecken,
Einfassungen

miteinzurechnen ist:
Absperrung und Beschilderung
Freilegen der Leitung aller Materialien
einschl. Handaushub und
Sucharbeiten
Freilegen des Schiebers mit Gestänge
Verbau bzw. Abböschung nach Wahl
des AN, seitliches Lagern bzw Laden
und Abfuhr oder Wiederaufnehmen
und unter Verdichtung einbauen.
Einsanden der freigelegten Leitung
mit 0/4- Material
Sämtliche Erschwernisse sind
einzurechnen

gesondert vergütet werden:
Kabelquerungen, Belagsaufbruch bzw
Humusabtrag,
Belagswiederherstellung,
Einfassungen setzen und die ggf.
erforderliche Kopflochverfüllung mit
Wandkies 0/X.

Tiefe bezogen auf die Sohle der vorh.
Hausanschlussleitung

**03.02.07 ... Kopfloch Hausanschluss, Tiefe bis 2,00m**
Kopfloch Hausanschluss, Tiefe bis
einschl. 2,00m
Menge: 5,000 St

**03.02.08 ... Zulage für Mehrtiefe**
Zulage für vorst. Positionen
für Tiefe über 2,00m hinaus
Abgerechnet wird in 0,25 m Tiefenstufen
Menge: 1,000 lfm

**03.02.09 Suchgraben herstellen**
Herstellung von Suchschlitzen zum
Freilegen vorhandener Leitungen vor
Grabenaushub aller Art.
Boden für Suchgraben ausheben, zur
Wiederverwendung seitlich lagern und
nach Beendigung der Suche wieder
einbauen und verdichten.
Einschließlich Absturzsicherung.
Vorschriften der
Versorgungsunternehmen beachten.
Einschließlich Handaushub mit
teilweiser maschineller Unterstützung.
Transport der benötigten Maschinen
ist einzurechnen.
In allen Tiefenlagen und
Bodenklassen.
Straßenaufbruch wird gesondert
vergütet.
Verbau entsprechend statischen und
konstruktiven Erfordernissen
herstellen, vorhalten und von der
Baustelle entfernen.
Abgerechnet wird mit senkrechten
Wänden.
Nur auf Anweisung der Bauleitung.
Menge: 5,000 m³

**03.02.10 Trassenband des AG verlegen**
Fachgerechtes Verlegen von Trassenband des AG über der
WV Hauptleitung und Hausanschlussleitung.
Lage: Verlegung auf OK Leitungszone
Menge: 250,000 lfm

**Ausführungsbeschreibung 0067 Grabenaushub BK 3-5, seitl. lagern ...**
*Grabenaushub BK 3-5, seitl. lagern ...*
Grabenaushub für Rohrleitungen einschließlich Baugruben
für Schächte und Armaturen.
Boden profilgerecht lösen und ausheben für
Leitungsgraben, ab Straßen-/Geländeoberfläche,
einschließlich Baugruben für Schächte und Armaturen,
gemäß DIN 18300 bzw. 4124, sowie ZTV.
Straßenaufbruch wird gesondert als Zulage zur
Aushubposition vergütet.
Aushub der Bodenklassen 3-5 nach DIN18300 bzw. gemäß
der Homogenbereiche im Baugrundgutachten.
Die ggf. erforderlichen separaten Lösungsvorgänge mit
Separieren des Aushubmaterials nach verschiedenen
Höhenstufen und Bereichen entsprechend dem Anstehenden
Untergrund sind einzurechnen.
Aushubmaterial laden und fördern und auf
Bereitstellungsfläche des AN als regelmäßig geformte
Miete aufschütten und zwischenlagern, einschließlich
ggf. erforderliche Entschädigungen für Lagerplätze.
Aushub laden und aus Zwischenlager des AN
transportieren, einschließlich der Mehraufwendungen zum
Schutz der Aushubmieten. Die Wiederaufnahme des
Aushubmaterials aus dem Zwischenlager mit Transport zum
Einbauort ist ebenfalls einzurechnen.
Wasserhaltung bis zu einer Pumpenleistung von 10m3
Fördermenge mal 5m Förderhöhe je Stunde und Haltung
ausführen.
Ggf. erforderlicher Verbau entsprechend statischen und
konstruktiven Erfordernissen herstellen, vorhalten und
von der Baustelle entfernen.
Abrechnung: Rohrleitung durchgemessen, mit senkrechten
Grabenwänden, ohne Mehrbreiten für Schächte, Armaturen,
usw.

**03.02.11 ... Wasserleitung, Einzelgraben bis 2,50 m Tiefe, Hauptleitung**
Grabenaushub für sämtliche Hauptleitungen aller
Durchmesser und Materialien.
Ausführung als Einzelgraben,
mit senkrechten Grabenwänden verbaut.
Grabentiefe: über 1,75m bis 2,50m.
Einschl. Verbau nach Wahl des AN.
Grabenbreite verbaut: 0,80m + Verbau 2x 15cm = 1,10m.
Abgerechnet wird die Grabenbreite verbaut mit 1,10m.
Menge: 830,000 m³

**03.02.12 ... Wasserleitung, Einzelgraben bis 1,75 m Tiefe, Hausanschluss**
Grabenaushub für sämtliche Hausanschlussleitungen aller
Durchmesser und Materialien.
Ausführung als verbauter Einzelgraben, innerhalb der
öffentlichen Fläche und im Privatgrundstück,
mit senkrechten Grabenwänden verbaut.
Grabentiefe: bis einschl. 1,75m.
Einschl. Verbau nach Wahl des AN.
Grabenbreite verbaut: 0,70m + Verbau 2x 15cm = 1,00m.
Abgerechnet wird die Grabenbreite verbaut mit 1,00m.
Menge: 420,000 m³

**Ausführungsbeschreibung 0068 Zulage zum Grabenaushub ...**
*Zulage zum Grabenaushub ...*
Zulage zum Grabenaushub aller Art,
in allen Tiefen

**03.02.13 ... BK 2 (Fließende Bodenarten)**
*** Bedarfsposition mit GB
Zulage: Bodenklasse BK2  (Fließende
Bodenarten)
Menge: 2,000 m³

**03.02.14 ... BK 6+7 (Fels)**
*** Bedarfsposition mit GB
Leicht lösbarer Fels BK6
Schwer lösbarer Fels BK7
und vergleichbare Bodenarten
Menge: 300,000 m³

**03.02.15 ... Handaushub, Saugbagger**
Handaushub bei teilweiser maschineller Unterstützung
nur auf besondere Anweisung der Bauleitung.
Enthalten sind sämtliche Aufwendungen für den Aushub
von Hand, mit Saugbagger, o.ä.
Die Position gilt nicht in Verbindung mit den
Positionen zur Querung, Längssicherung, Schürfschlitz
und wenn in weiteren Positionen enthalten.
Menge: 5,000 m³

**03.02.16 ... Freilegen Hauswand**
Zulage: Erschwertes Arbeiten beim
Freilegen der vorhandenen Hauswand
bei teilweiser maschineller
Unterstützung in allen Tiefenlagen,
einschl. Handaushub und
Sucharbeiten.
Freilegung der Hauswand für
Wanddurchbruch bzw. Kernbohrung,
einschl. Freilegen einer Isolierung.
Menge: 25,000 St

**03.02.17 ... Freilegen Hauptleitung**
Zulage: Erschwertes Arbeiten beim
Freilegen der vorhandenen
Hauptleitung bei teilweiser
maschineller Unterstützung in allen
Tiefenlagen, einschl. Handaushub und
Sucharbeiten.
Hauptleitung / Rohr aller Materialien
bis einschließlich DN300.
Vergütung nur bei Anschluss an das
bestehende Ortsnetz.
Menge: 12,000 St

**03.02.18 ... Freilegen Schacht**
Zulage: Erschwertes Arbeiten beim
Freilegen von vorhandenen
Schächten aller Art, Abmessungen
und Materialien, bei teilweiser
maschineller Unterstützung, in allen
Tiefenlagen, einschl. Handaushub und
Sucharbeiten.
Menge: 2,000 St

**03.02.19 ... Freilegen Hausanschlussleitung**
Zulage: Erschwertes Arbeiten beim
Freilegen der vorhandenen
Hausanschlussleitung bei teilweiser
maschineller Unterstützung in allen
Tiefenlagen, einschl. Handaushub und
Sucharbeiten.
Hausanschlussleitung aller Materialien
bis einschließlich DN50.
Vergütung nur bei Anschluss an eine
bestehende Hausanschlussleitung.
Menge: 4,000 St

**Ausführungsbeschreibung 0069 Zulage: Querungen (Zuschlag zu den Aushubpositionen) ..**
*Zulage: Querungen (Zuschlag zu den Aushubpositionen) ...*
Querungen als Zuschlag zu den
Aushubpositionen für sämtliche
Erschwernisse bei den Erdarbeiten
und der Rohrverlegung
(Lagefeststellung, Sucharbeit,
Handschacht, Freilegung, Sicherung,
Wiederherstellung der Lagerung und
Wiedereinbettung, Abnehmen und
Wiederaufbringen der
Schutzabdeckungen (einschließlich
Lieferung von Fehlmaterial),
Sicherungsmaßnahmen,
Erschwernisse bei der
Baugrubenverkleidung mit Ausnahme
der Stahlspundwände) bei der
Unterkreuzung von nachfol- genden
Leitungen und Kabel im Kanalgraben.

Der Aushub außerhalb des
Sicherheitsbereiches der Querungen
(50 cm umlaufend) wird nach Pos.
Grabenaushub (siehe oben)
abgerechnet. Im Falle der
Beschädigung der Kabel und
Leitungen haftet der Auftragnehmer,
und er hat die
Wiederinstandsetzungen selbst
vorzunehmen bzw. auf seine
Rechnung vornehmen zu lassen. Für
nicht zu erhaltende Leitungen erfolgt
keine Vergütung.

Die Zuschläge gelten für geböschte
und verbaute Gräben bzw.
Baugruben. Sämtliche Kabel,
Leitungen, Kanäle etc. sind so
einzumessen und in Skizzen
festzuhalten, daß sie durch die
Bauleitung wiederherstellbar sind.
Werden die Einmessungen nicht
vorgenommen, entfällt die Vergütung
der Position.

Dicht beieinanderliegende Kabel oder
Leitungen mit gegenseitigem Abstand
kleiner 25cm und der Gesamtbreite
bis einschl. 40cm gelten als eine
Leitung.

Einschl. Materiallieferung für
Wiedereinsanden der gequerten
Leitung bzw. Rohrauflagerung und
Rohrummantelung, sowie
Trassenband.
Einschl. Lieferung und Einbau von
erf. Fehlmaterial erf. Formstücke
(Überschiebmuffen etc.) und
Verbindungsrohre aller Art

**03.02.20 ... Unterquerungen von Kabeln aller Art**
Unterquerung von Kabeln aller Art und
Durchmesser.
Kabel sind in Betrieb.
Menge: 60,000 St

**03.02.21 ... Unterquerungen von Rohrleitungen**
Unterquerung von Rohrleitungen der
Abwasserentsorgung, Leerrohre
belegt mit Kabeln und Leitungen
sowie sonstige Rohrleitungen aller Art
und Materialien,
bis einschließlich DN200.
Anlagen sind in Betrieb.
Menge: 5,000 St

**03.02.22 ... Unterquerungen von Wasserleitungen, bis DN200**
Unterquerung von Wasserleitungen aller Art und
Materialien.
Wasserhauptleitung bis einschließlich DN200
Menge: 5,000 St

**03.02.23 ... Unterquerungen von Wasserleitungen, HA**
Unterquerung von Wasserleitungen aller Art und
Materialien.
Hausanschlussleitung bis einschließlich DN 50
Menge: 3,000 St

**03.02.24 ... Unterquerungen von Gasleitungen, bis DN150**
Unterquerung von Gasleitungen aller Art und
Materialien.
Gashauptleitung bis einschließlich DN150
Menge: 20,000 St

**03.02.25 ... Unterquerungen von Gasleitungen, HA**
Unterquerung von Gasleitungen aller
Art und Materialien.
Hausanschlussleitung bis
einschließlich DN 50
Menge: 15,000 St

**03.02.26 ... Unterquerungen von Wärmeleitungen, HA**
Unterquerung von Wärmeleitungen aller Art und
Materialien.
Hausanschlussleitung bis einschließlich DN40
Außendurchmesser bis einschl. 200mm
Menge: 2,000 St

**03.02.27 ... Unterquerungen von Wärmeleitungen, Hauptleitung**
Unterquerung von Wärmeleitungen aller Art und
Materialien.
Wärmehauptleitung als Doppelrohrleitung aus Stahl 2x
ST100, Außendurchmesser bis einschl. 500mm.
Menge: 5,000 St

**03.02.28 ... Längskabel aller Art**
Zulage für parallel zum Graben
liegende Leitungen.
Kabelformsteine mit mehreren Zügen
oder dicht beisammen liegende Kabel
mit gegenseitigem Abstand kleiner
25cm und der Gesamtbreite bis
einschl. 40cm gelten als eine Leitung.
Menge: 80,000 m

**03.02.29 ... Längsleitungen, parallel laufende Leitungen**
Sicherung von parallel / längs im Leitungsgraben
verlaufenden Leitungen aller Art und Durchmesser,
bis einschließlich DN150
Menge: 25,000 m

**03.02.30 Zulage: Unterquerung von Hecken**
Unterqueren von Hecken als Zulage
zum Grabenaushub
Hecken aller Art (Liguster, Buche,
Thuja etc.). Höhe bis 2,50 m. Länge
der Unterquerung bis 1,0 m.
Hindernis unterqueren und nach dem
Verlegen der
Leitung wieder setzungsfrei verfüllen
und verdichten.
Menge: 12,000 St

**03.02.31 Zulage: Unterquerung von Mauern und Zäunen**
Unterqueren von Mauern und Zäunen als Zulage zum
Grabenaushub.
Mauern und Zäune aller Arten, Materialien, mit oder
ohne Fundament. Höhe bis 2,00 m.
Länge der Unterquerung bis 1,0 m.
Hindernis unterqueren und nach dem Verlegen der
Leitung wieder setzungsfrei verfüllen und verdichten.
Menge: 10,000 St

**Ausführungsbeschreibung 0070 Umlegung vorhandener Leitungen ...**
*Umlegung vorhandener Leitungen ...*
Umlegen von vorh. Leitungen oder
Kabel aller Art. Freilegen der
Leitungen bzw. Kabel im Graben und
bis zu 1,00 m umlegen.
Gesondert vergütet werden
erforderliche Erdarbeiten
(Grabenmehrbreite), Einsanden,
Abdecken mit Trassenband, einschl.
Verdichten und Herrichten der
Verlegesohle.

**03.02.32 ... Umlegungen, Kabel aller Art**
*** Bedarfsposition mit GB
Menge: 20,000 m

**Ausführungsbeschreibung 0071 Erschwerniszuschlag für Abbruch ...**
*Erschwerniszuschlag für Abbruch ...*
Erschwerniszuschlag für Abbruch als
Zulage zu den Aushubpositionen,
einschl. Erschwerniszuschlag für
Abtransport von Bruchstücken über
0,1 cbm; von Mauern, Schächten,
Rohren u.ä.

**03.02.33 ... WL-Schacht abbrechen + verfüllen**
Zulage: WL-Schacht teilweise
abbrechen, zerkleinern, aufnehmen,
abfahren und entsorgen bzw einer
geordneten Verwertung zuführen.
Abbruch bis min. 1,50m unter GOK
auf Leitungsfreiheit, einschließlich
Schachtabdeckung.
WL-Schächte aller Materialien, z.B.
aus Mauerwerk, Beton, oder
Stahlbeton.
Die für den Teilabbruch erforderlichen
zusätzlichen Erdarbeiten, auch
Handaushub, sind einzurechnen.
Anschlussleitung zur Entwässerung
fachgerecht trennen und verschließen.
Verfüllung des Restschachts und
Grube mit Kies-Sand 0/45,
einschließlich Materiallieferung,
Einbau und Verdichtung.
WV-Schacht aller Art, Abmessungen
und Materialien. Sohltiefe bis 1,50 -
2,50 m
Menge: 8,000 St

**03.02.34 ... Ausbau von Leitungen aus Guss oder Stahl, HL bis DN200**
Zulage für den Ausbau von Rohrleitungen aus Guss oder
Stahl. Alte oder außer Betrieb gehende Rohrleitungen
der Wasser -oder Gasversorgung, einschließlich
sämtlicher Einbauteile (Armaturen, Schieberkappen und
-gestänge, usw.) im Zuge des Grabenaushubs aufnehmen,
in Eigentum des AN übernehemen und von der Baustelle
entfernen.
Hauptleitungen Wasserversorgung bis einschl. DN200
Menge: 400,000 m

**03.02.35 ... Ausbau von Leitungen aus Guss oder Stahl, HA bis DN50**
Zulage für den Ausbau von
Rohrleitungen aus Guss oder Stahl.
Alte oder außer Betrieb gehende
Rohrleitungen der Wasser -oder
Gasversorgung, einschließlich
sämtlicher Einbauteile (Armaturen,
Schieberkappen und -gestänge, usw.)
im Zuge des Grabenaushubs
aufnehmen, in Eigentum des AN
übernehemen und von der Baustelle
entfernen.
Hausanschlussleitungen
Wasserversorg. bis einschl. DN50
Menge: 250,000 m

**03.02.36 ... Mauerwerksabbruch**
*** Bedarfsposition mit GB
Mauerwerk abbrechen, zerkleinern
und entsorgen. Deponiegebühr ist
einzurechnen. Unter dieser Position
werden auch abzubrechnede Wände,
Decken, Sohlen, Fundamente,
Sohlen, usw. abgerechnet. Zulage
zum Leitungsgraben.
Menge: 5,000 m³

**03.02.37 ... Abbrechen von unbewehrtem Beton**
*** Bedarfsposition mit GB
Beton unbewehrt abbrechen,
zerkleinern und entsorgen.
Deponiegebühr ist einzurechnen.
Unter dieser Position werden auch
abzubrechnede Wände, Decken,
Sohlen, Fundamente, Betonsohlen,
Betonummantelungen, usw.
abgerechnet. Zulage zum
Leitungsgraben.
Menge: 5,000 m³

**03.02.38 ... Abbrechen von bewehrtem Beton**
*** Bedarfsposition mit GB
Beton bewehrt abbrechen, zerkleinern
und entsorgen. Deponiegebühr ist
einzurechnen. Unter dieser Position
werden auch abzubrechnede Wände,
Decken, Sohlen, Fundamente,
Betonsohlen, Betonummantelungen,
usw. abgerechnet. Zulage zum
Leitungsgraben.
Menge: 3,000 m³

**Ausführungsbeschreibung 0072 Grabenverfüllung ...**
*Grabenverfüllung ...*
Wiederverfüllen sämtlicher geböschter
bzw. verbauter Gräben und
Kopflöcher der o. g.
Grabenaushubpositionen unter
lagenweiser Verdichtung. Für
Leitungsgräben und zugehörige
Schächte gem. DIN 18300 bzw. 4124,
sowie ZTV, in allen Grabentiefen und
-breiten.
Verfülltiefe wird gemessen von UK
Planum bzw. UK Oberbodenabtrag bis
innere Rohrsohle (Fließsohle) zuzügl.
Wandstärke und Rohrbettung nach
DIN EN 1610. Mehraufwand im
Bereich von Schächten und Einbauten
wird nicht vergütet.

Abrechnung erfolgt nach Aufmaß.

Bei Verfüllung mit Fremdmaterial ist
die Lieferung mit einzukalkulieren, bei
Materiallieferung zur Verfüllung sind
die Massen durch Lieferscheine zu
belegen.
Umrechnungsfaktoren s. ZTV;
Ausführung gem. DIN EN 1610.

Hinweis zu Materialaufbereitung:
Materialaufbereitung wird als
Sondervorschlag zum Hauptangebot
bei Nachweis der entsprechenden
Möglichkeiten zur Aufbereitung und
unter der Voraussetzung, daß
   * alle 20m ohne besondere
Vergütung
  Verdichtungsnachweise geführt
werden und
   * die Gewährleistung sich für die
  Grabenverfüllung auf 5 Jahre
verlängert,
zugelassen.

**03.02.39 ... Leitungszone WV HL+HA, Sand 0/4**
Herstellen der Rohrbettung, Seitenverfüllung und
Abdeckung mit Natursand 0/4.
Rohrbettung: Stärke 20cm,
Deckung über Rohrscheitel: Stärke 20cm.
Abgerechnet wird nach Einbauprofilen.
Einbau in Leitungsgräben für WV-Hauptleitungen und
Hausanschlüsse.
Menge: 350,000 m³

**03.02.40 ... Hauptverfüllung HL+HA: wiederverw. Aushubmaterial**
Die Wiederaufnahme des Aushubmaterials aus dem
Zwischenlager des AN, das Laden und der Transport zum
Einbauort ist in dieser Position einzurechnen.
Einschließlich eventuell erforderlicher Umfuhr
innerhalb der gesamten Baustelle.
Einbau in Leitungsgräben für WV-Hauptleitungen und
Hausanschlüsse.
Menge: 50,000 m³

**03.02.41 ... Hautverfüllung HL+HA: Wandkies 0/X, Betonrecycling 0/56**
Erdmaterial für Grabenhauptverfüllung in Kanal- und
Leitungsgraben sowie Schachtbaugruben liefern und zur
Hauptverfüllung im Bereich oberhalb der Leitungszone
und unterhalb der Frostschutzschicht einbauen und
verdichten. Die Herstellung des Planums +/- 3cm ist
einzurechnen.
Material: Wandkies 0/X oder gleichwertiges Material aus
reinem Betonrecycling bis 0/56.
Vor Verwendung von RC-Material ist ein Nachweis zur
Güteüberwachung in Form eines Prüfzeugnisses zur
Fremdüberwachung eines unabhängigen Istituts
vorzulegen.
Einbau in Leitungsgräben für WV-Hauptleitungen und
Hausanschlüsse
Menge: 490,000 m³

**03.02.42 ... Verfüllung mit Sickerkies 16/32**
*** Bedarfsposition mit GB
Sickerkies 16/32
Menge: 3,000 m³

**03.02.43 ... Hautverfüllung mit Flüssigboden, Teilabschnitte**
Kanal- und Leitungsgräben nach Herstellung der
Rohrleitungen bzw. Einbauten mit geeignetem
Flüssigboden verfüllen.
Flüssigboden liefern, zur Einbaustelle transportieren
und fachgerecht einbringen.
Der Flüssigboden muss für die Verfüllung von Kanal- und
Leitungsgräben sowie zur Bettung und seitlichen
Einbettung der vorhandenen bzw. neu verlegten
Rohrleitungen geeignet sein. Die Verträglichkeit mit
den eingesetzten Rohrwerkstoffen ist sicherzustellen.
Die Maßnahmen zur Sicherung der eingebauten Kanalrohre
aus Kunststoff gegen Auftrieb ist einzurechnen.

Grabenverfüllung mit Flüssigboden in mehreren kurzen
Teilabschnitten von Kanal- und Leitungsgräben.
Menge: 20,000 m³

**03.02.44 ... Beton C12/15 X0**
*** Bedarfsposition mit GB
Beton C12/15 X0 zur Untermauerung
als Rohrauflager zur
Sohlverbesserung für Fundamente,
Verspannungen und einbetonieren
von Rohrleitungen.
Abrechnung nach Aufmaß.
Lieferscheinnachweis ist zu erbringen.
Menge: 2,000 m³

**03.02.45 Abfuhr von Aushub auf AN-Deponie**
Das Material geht in Eigentum des AN
über.
Abfuhr aller Bodenklassen auf
Deponien nach Wahl des AN.
Einschließlich Laden von Baustelle
oder Bereitstellungsfläche des AN,
Transport, Abladen.
Alle hierbei entstehenden Kosten und
Gebühren sind in diese Position
einzukalkulieren.
Menge: 1200,000 m³

**Ausführungsbeschreibung 0073 Grabenlose Verlegung: Bodenverdrängungsverf., n. steuer**
*Grabenlose Verlegung: Bodenverdrängungsverf., n. steuerbar ...*
Durchpressung im
Bodenverdrängungsverfahren mit
Bodenverdrängungshammer bzw.
Erdraketen herstellen, einschließlich
sofortigem Einbau der Verrohrung.
Durchpressung im 2-Takt-Verfahren
in Baugrund der Bodenklassifizierung
nach DIN18300 3 bis 5 und nach DIN
18319 LNE/LNW 1+2, LBM 2+3.
Durchpressung mit Soforteinzug des
Medienrohres, einschließlich
sämtlicher erforderlicher
Nebenarbeiten.
Die Kontolle von Lage und Verlauf vor
und während der Durchpressung ist
ebenfalls einzurechnen.
Einschließlich Herstellung von Start-
und Zielgruben, mit Aushub, seitlicher
Lagerung, und Wiederverfüllung,
sowie Abfuhr von
Verdrängungsmaterial. Handaushub
ist in diese Position einzurechnen.
Die Lieferung des Medienrohres ist
nicht enthalten und wird im Falle einer
Lieferung durch den AN separat
vergütet.
Verfahren: TRACTO-TECHNIK
GRUNDOMAT, oder gleichwertig.

**03.02.46 ... Verlegung Schutzrohr PVC-U 75x2,2mm, Einbau grabenlos**
Grabenlose Erdverlegung von Rohren
aus Kunststoff. Materialliefung mit
separater Position.
Rohrmaterial: PVC-U, PE100 RC mit
äußerem Schutzmantel, oder PE-HD.
Schutzrohre für Rohreinzug. Belegung
WV-Hausanschluss PE100 RC
40x3,7mm.
Rohrabmessungen Schutzrohr:
75x2,2mm, Di= 64mm
Menge: 50,000 m

**Ausführungsbeschreibung 0074 Grabenlose Verlegung: Schutzrohre liefern ...**
*Grabenlose Verlegung: Schutzrohre liefern ...*
Schutzrohre aus Kunststoff für
grabenlose Verlegung liefern. Einbau
im Bodenverdrängungsverfahren mit
separater Position.
Schutzrohre aus PVC-U, außen glatt,
nach DIN8061, DIN8062. Farbe BLAU
für Wasserleitungen.
Schutzrohre für Rohreinzug. Belegung
WV-Hausanschluss.
Einschließlich Endfittinge bzw.
Endkappen zum Abdichten der
eingezogenen Rohrleitung gegen das
Schutzrohr, sowie zum Schutz der
unbelegten Rohre vor Schmutz,
Feuchtigkeit und Ungeziefer.
Hersteller / Fabrikat: REHAU
RAUJET, oder gleichwertig

**03.02.47 ... Schutzrohr PVC-U 75x2,2mm liefern**
Schutzrohr für grabenlose Verlegung
liefern.
Rohrabmessungen Schutzrohr:
75x2,2mm, Di= 64mm
für Rohreinzug: WV-HA PE100 RC
40x3,7mm.
Menge: 50,000 m

**Ausführungsbeschreibung 0075 Kabelschutzrohre liefern + verlegen, offene Bauweise ..**
*Kabelschutzrohre liefern + verlegen, offene Bauweise ...*
Kabelschutzrohre aus PVC-U nach
DIN16873 und DIN 8061/8062 (nur
Maße) mit angeformter Klebemuffe
liefern und verlegen. Verlegung im
offenen Graben.
Einschließlich erforderliche Endfittinge
bzw. Endkappen zum Abdichten der
verlegten Kabel gegen die einzelnen
Rohre sowie zum Schutz der
unbelegten Rohre vor Schmutz,
Feuchtigkeit und Ungeziefer.

Hersteller / Fabrikat: REHAU
Kabelschutz- und Schutzrohre aus
PVC, oder gleichwertig.

**03.02.48 ... Kabelschutzrohr DN/OD 75mm, liefern + verlegen**
*** Bedarfsposition mit GB
Liefern und Verlegen von
Kabelschutzrohren aus PVC-U.
DN/OD 75mm, SN8.

Hersteller / Fabrikat:
(vom Bieter einzutragen)
Menge: 10,000 m

#### Untertitel 03.03 SCHÄCHTE, ABDECKUNGEN, STRASSENKAPPEN

**Ausführungsbeschreibung 0076 Straßenkappen Schieber und Unterflurhydrant des AG...**
*Straßenkappen Schieber und Unterflurhydrant des AG...*
Bauseits gestellte Straßenkappen
(Wasser) und zugehörige
Unterlagsplatte transportieren und
versetzen.
Straßenkappen werden von der SWT
gestellt. Straßenkappen und
Unterlagspaltten vom Werksgelände
der SWT (Bei der Brühlmühle 1)
abholen und zur Baustelle
transportieren.
Straßenkappe und erforderliche
Unterlagsplatte setzen und
entsprechend Bauablauf Zug um Zug
bis auf planmässige Höhe setzen.
Der Abstand zwischen
Schiebergestänge und Oberfläche
bzw. Deckel muss zwischen 20 und
25cm betragen.

Straßenkappen Wasser für
Unterflurhydranten, Schieber,
Hausanschlussschieber, usw.

**03.03.01 ... Straßenkappen für Schieber mit Tragplatte setzen**
*** Grundposition ZZ 001.0
Gußeiserne Straßenkappen des AG
einschließlich Tragplatte aus Beton
setzen.
Schieberkappe höhenverstellbar,
einschließlich zugehöriger Tragplatte.
Hersteller: Hawle
Straßenkappe für Absperrschieber
und DAV
Menge: 50,000 St

**03.03.02 ... Hydrantenkappe mit Tragplatte setzen**
*** Grundposition ZZ 001.0
Gußeiserne Straßenkappen des AG
einschließlich Tragplatte aus Beton
setzen.
Hydrantenkappe höhenverstellbar,
einschließlich zugehöriger Tragplatte.
Hersteller: Hawle
Menge: 7,000 St

#### Untertitel 03.04 BETON- UND STAHLBETONARBEITEN

*Hinweis*
Angeordnete oder statisch
erforderliche Stahleinlagen werden
gesondert vergütet.
Im Preis sind alle Schalungsformen,
Aussparungen, bei Bedarf
Einbetonieren von Anschlußrohren,
Formstücken und dergleichen,
Arbeitsbühnen und Gerüste enthalten.
Auf sorgfältige und den Normen
entsprechend lange Nachbehandlung
des Betons wird verwiesen. Im
Übrigen gelten die einschlägigen
DIN-Vorschriften in der jeweils
gültigen Fassung.
Verdichten des Betons ist
grundsätzlich mit
Vibrationsrüttelgeräten (Rüttelplatte,
Rüttelflasche und dergleichen)
auszuführen.

Bei Betonarbeiten im
Trinkwasserbereich ist in Bezug auf
die verwendeten Zemente und
Schalöle unbedingt das
DVGW-Arbeitsblatt W 270 zu
beachten. Der AN hat spätestens vor
Ausführung der Leistungen ein
  "Prüfzeugnis über die Vermehrung
von
  Mikroorganismen auf Materialien
für den
  Trinkwasserbereich entsprechend
des
  DVGW-Arbeitsblattes W 270"
zu erbringen.

**Ausführungsbeschreibung 0077 Widerlager - Rohrgraben ...**
*Widerlager - Rohrgraben ...*
Widerlager - Rohrgraben. Liefern von
Beton C12/15 X0 und Einbauen in die
Rohrgräben als Widerlager für
Krümmer, Reduzierungen, Abzweige,
Entlüftungshauben und andere
Schubsicherungen nach Angabe der
Rohrverlegefirma bzw. der Bauleitung,
einschl. der Erdarbeiten.
Die Widerlager sind nach dem DVGW
Arbeitsblatt GW 310 folgendermaßen
herzustellen:
Ummantelung der Rohre mit einer
Styropor-Platte, Stärke ca. 5 mm, die
Rohre sind im Muffenbereich von
Beton freizuhalten. Abstützung des
Widerlagers gegen senkrechte,
gewachsene Grabenwand.
Einschl. Lieferung aller Materialien,
auch der erf. Steckeisen. Die
Widerlager entfallen, wenn die Schubsicherung durch schubgesicherte
Muffen erfolgt.

**03.04.01 ... Widerlager: Materialbedarf je Widerlager bis 0,1 cbm**
Menge: 3,000 St

**03.04.02 ... Widerlager: Materialbedarf von 0,1 cbm bis 0,3 cbm**
Menge: 2,000 St

**Ausführungsbeschreibung 0078 Wanddurchbruch herstellen, Leitungen...**
*Wanddurchbruch herstellen, Leitungen...*
Wanddurchbruch zur Herstellen der Hauseinführung für
Gas- u. Wasserleitungen herstellen, durch Kernbohrung
o.ä. nach Wahl des AN.
Einzurechnen sind die An- und Abfahrt, Auf- und Abbau
sowie Betrieb sämtlicher notwendiger Geräte und
Wasseranschlüsse, Schutzabdeckung angrenzender Bauteile
und die Entsorgen des anfallenden Aufbruchguts bzw.
Bohrkerns.
Wandstärke 30-60 cm, Material: Stahlbeton, Beton,
Mauerwerk.
Die Position gilt für die Verlegung der
Hausanschlussleitung in offener und geschlossener
Bauweise.

**03.04.03 ...Wanddurchbruch KB für Futterrohr DN100, D bis 30cm**
Wanddurchbruch bzw. Kernbohrung für Futterrohr DN100
für Wände aller Materialien
Stärke bis 30 cm
Menge: 12,000 St

**03.04.04 ...Wanddurchbruch KB für Futterrohr DN100, D bis 60cm**
Wanddurchbruch bzw. Kernbohrung für Futterrohr DN100
für Wände aller Materialien
Stärke bis 60 cm
Menge: 5,000 St

**Ausführungsbeschreibung 0079 Mauerdurchführungen des AG einbauen ...**
*Mauerdurchführungen des AG einbauen ...*
Hauseinführung des AG zum nachträglichen Einbau in
vorhandenen oder neu hergestellten Wanddurchbruch
einbauen, einschließlich Mauervergussarbeiten. Der
Durchbruch wird in separater Position vergütet.
Die Positionen gelten für die Verlegung der
Hausanschlussleitung in offener und geschlossener
Bauweise.

**03.04.05 ... Mauerdurchf. Dichtungseinsatz in KB einbauen**
Dichtungseinsatz des AG in bestehende oder neu
hergestellte Kernbohrung einbauen. Material stellt der
AG. Dichtungseinsatz als geteilte oder nicht geteilte
Dichtung in jeglicher Ausführung. Einbau in
Kernbohrungen DN80 bis DN100, einschl. Lieferung +
Ausführung der Kernbohrungsversiegelung. Je
Wanddurchführung sind zwei Dichtungen einzubauen.
Außendurchmesser Medienleitung: DA40 bis einschl. DA63.
Wandstärke 30-60 cm, Material: Stahlbeton oder Beton.
Abgerechnet wird nach Stück Wanddurchführung komplett
mit zwei Dichtungen.
Menge: 18,000 St

**03.04.06 ... Mauerdurchf. Futterrohr + Dichtungen einbauen**
Mauerdurchführung mit Dichtungen des AG für WV-
Hausanschlussleitungen aus Kunststoff PE100 RC
Dimension 40x3,7 bis 63x5,8mm einbauen.
Mauerdurchführung als Futterrohr DN100 für alle
Wandstärken, mit zwei Ringraumdichtungen.
Je Wanddurchführung sind zwei Dichtungen einzubauen.
Mauerverguss mit schwindfreiem Quellmörtel, einschl.
aller hierfür erforderlichen Nebenarbeiten und
Materialien. Lieferung Quellmörtel. PCI-Verguss-Fix für
Vergussmörtel o.glw.
Nach entfernen der Schalung ist die Vergussstelle im
Erdeich mit einer bitum. Dickbeschichtung abzudichten.
Verguss mit PU-Montageschaum ist nicht zulässig.
Wandstärke 30-60 cm, Material: Stahlbeton, Beton,
Mauerwerk.
Menge: 5,000 St

**03.04.07 ... Mauerdurchf. mediumführend einbauen**
Mediumführende Mauerdurchführung aus Stahl des AG für
WV- Hausanschlussleitungen aus Kunststoff PE100 RC
Dimension 40x3,7 bis 63x5,8mm einbauen.
Hersteller / Fabrikat: Hawle, Mediumführende
Mauerdurchführung in gerader Ausführung (Best. Nr.
697-00) oder Winkelausführung (987-00), o. glw.
Medium: Trinkwasser. Max. Betriebsdruck 16 bar
Rohraußendurchmesser: d 40 bis d 63 mm
Innengewinde: 2", Länge: bis 500 mm

Mauerverguss mit schwindfreiem Quellmörtel,
Expansionsharz (Tangit), oder glw. einschl. aller
hierfür erforderlichen Nebenarbeiten und Materialien,
einschließlich Lieferung. Verguss mit PU-Montageschaum
ist nicht zulässig.
Die Vergussstelle ist im Erdeich mit einer bitum.
Dickbeschichtung abzudichten.

Wandstärke 30-60 cm, Material: Stahlbeton, Beton,
Mauerwerk.
Menge: 5,000 St

#### Untertitel 03.05 FUGENVERGUSSARBEITEN

**03.05.01 Anschluss als Fuge: Fugenband Gehweg**
Anschluss an eine bestehende oder
neu hergestellte Asphaltdeckschicht
herstellen, nach ZTV Fug-StB,
ZTV-Asphalt-StB. Einschließlich
Lieferung sämtlicher erforderlicher
Materialien.
Art: Anschluss an Asphaltdeckschicht
als Fuge mit anschmelzbarem oder
selbstklebendem Bitumenfugenband
mit Voranstrichmittel. Längs- und
Querfuge.
Höhe Fugenband: entsprechend
Stärke Asphaltdeckschicht.
Breite Fugenband: 1cm.
Hersteller / Typ: DENSO, TOK-Band
A / SK, oder gleichwertig.
Menge: 100,000 m

**03.05.02 Anschluss als Fuge: Fugenmasse Fahrbahn**
Anschluss an eine bestehende oder
neu hergestellte Asphaltdeckschicht
herstellen, nach ZTV Fug-StB, DIN
EN 14188-1, ZTV-Asphalt-StB.
Einschließlich Lieferung sämtlicher
erforderlicher Materialien.
Art: Anschluss an Asphaltdeckschicht
als Fuge mit Fugenmasse, mit
Voranstrichmittel und Unterfüllstoff.
Längs- und Querfuge.
Herstellung Fugenspalt nachträglich
durch Schneiden bzw. Fräsen,
einschließlich ausräumen.
Fugenspalttiefe: bis 5cm
Fugenspaltbreite: bis 2cm
Fugenmaterial: bitumenhaltige
polymermodifizierte
Heißvergussmasse Typ N2,
einschließl. zugehörigem
Voranstrichmittel.
Die sichtbare Fugenoberfläche ist
unmittelbar nach Einbau der
Fugenmasse mit Bitumenbrechsand
abzustreuen.
Hersteller / Typ: DENSO, Reinau-N2
Plus+, oder gleichwertig.
Menge: 300,000 m

#### Untertitel 03.06 STRASSEN- UND WEGEBAU

*Hinweis*
Nachfolgende Positionen in diesem
Titel gelten ausschließlich für
Aufgrabungen

**Ausführungsbeschreibung 0080 Frostschutz- und Kiestragschicht ...**
*Frostschutz- und Kiestragschicht ...*
Liefern von Kiessand geeigneter
Körnung gem. ZTVE-StB (auf Wunsch
ist die Eignung des Materials
nachzuweisen) für die Trag- und
Frostschutzschicht, profilmäßiger
Einbau in Lagen und Verdichtung.
Gesamtstärke in der Regel 0,10 bis
0,50 m nach Angabe.
Abrechnung der verdichteten Masse
nach Querprofilen oder Aufmaß.
zusätzlich Nachweis nach
Lieferscheinen

**03.06.01 ... FSS + KTS Körnung 0/32**
Frostschutz- und Kiestragschicht 0/32
Lieferung und Einbau
Für Fahrbahn und Gehweg
FSS 0/32 10cm auf FSS 0/45
Menge: 80,000 m³

**03.06.02 ... FSS + KTS Körnung 0/45**
Frostschutz- und Kiestragschicht 0/45
Lieferung und Einbau
Für Fahrbahn und Gehweg
Stärke bis 40cm
Menge: 260,000 m³

**03.06.03 ... Zulage für Moräneschotter**
Zulage: gebrochenes Material als
Zulage
Umrechnungsfaktor 2,25 verdichtet
Menge: 340,000 m³

**Ausführungsbeschreibung 0081 Bituminöse Trag- und Deckschichten - Aufgrabungen ...**
*Bituminöse Trag- und Deckschichten - Aufgrabungen ...*
Trag- und Deckschichten aus Asphaltmischgut nach ZTV
T-StB und ZTV Asphalt-StB liefern und profilgerecht
einbauen.
Einbau in Verkehrsflächen der Belastungsklassen Bk0,3
und Bk1,8.
Schichtenfolge und Schichtdicke nach Regelquerschnitt.
Einbau in Flächen von Aufgrabungen aller Art,
maschinell und von Hand.
Die Mehraufwendungen für den Handeinbau und mehrlagigem
Einbau sind einzurechnen.

**03.06.04 ... Asphalttragsch AC32 TN (50/70 // 50/80 VL) 8cm**
Asphalttragschicht in Verkehrsflächen für Geh- und
Radwege, Nebenflächen, Hofflächen.
Einbau in Kanal- und Leitungsgräben, Streifen 50cm
hinter Bordsteinen, sowie sonstige Restreifen,
als Schicht in gleichmäßiger Dicke auf neu
hergestellter Unterlage.
Asphaltmischgut: AC 32 T N.
Resultierendes Bindemittel: 50/70 // 50/80 VL.
Einbaudicke: 8cm.
Querschnitt: Einseitige Querneigung
Aufgrabungen in Geh- und Radwegen, Nebenflächen,
Hofflächen.
Menge: 50,000 m²

**03.06.05 ... Asphaltdecksch AC 8 DN (50/70 // 50/80 VL) 3cm**
Asphaltdeckschicht in Verkehrsflächen für Geh- und
Radwege, Nebenflächen, Hofflächen.
Einbau in Kanal- und Leitungsgräben, Streifen 50cm
hinter Bordsteinen, sowie sonstige Restreifen,
als Schicht in gleichmäßiger Dicke auf neu
hergestellter Unterlage.
Asphaltmischgut: AC 8 D N.
Resultierendes Bindemittel: 50/70 // 50/80 VL
Einbaudicke: 3cm.
Aufgrabungen in Geh- und Radwegen, Nebenflächen,
Hofflächen.
Menge: 50,000 m²

**03.06.06 ... Asphalttragsch AC32 TN (50/70 // 50/80 VL) 10cm**
Asphalttragschicht in Verkehrsflächen der
Belastungsklassen Bk0,3 bis Bk1,8.
Fahrbahn mit Fahrbahnnebenflächen,
Einbau in Kanal- und Leitungsgräben sowie Restreifen,
als Schicht in gleichmäßiger Dicke auf neu
hergestellter Unterlage.
Asphaltmischgut: AC 32 T N.
Resultierendes Bindemittel: 50/70 // 50/80 VL.
Einbaudicke: 10cm.
Aufgrabungen in Fahrbahn mit Fahrbahnnebenflächen.
Menge: 800,000 m²

**03.06.07 ... Asphaltdecksch AC 8 DN (50/70 // 50/80 VL) 4cm**
Asphaltdeckschicht in Verkehrsflächen der
Belastungsklassen Bk0,3 bis Bk1,8.
Fahrbahn mit Fahrbahnnebenflächen.
Einbau in Kanal- und Leitungsgräben sowie Restreifen,
als Schicht in gleichmäßiger Dicke auf neu
hergestellter Unterlage.
Asphaltmischgut: AC 8 D N.
Resultierendes Bindemittel: 50/70 // 50/80 VL
Einbaudicke: 4cm.
Aufgrabungen in Fahrbahn mit Fahrbahnnebenflächen.
Menge: 800,000 m²

**Ausführungsbeschreibung 0082 Reinigen ...**
*Reinigen ...*
Reinigen vorhandener bituminöser
Fahrbahn- oder Gehwegflächen - der
im Preisverzeichnis angegebenen Art
- von Sand, Staub und Schmutz,
Freilegen alter bituminöser Decken
(lose Deckenteile sind zu entfernen),
Schlaglöcher so aushauen, daß
lotrechte Ränder entstehen. Das
Kehrgut ist auf Lagerplätze des
Auftragnehmers abzufahren.

**03.06.08 ... Reinigung von Asphaltflächen**
Reinigen von Asphaltflächen mit
Wasserhochdruck.
Asphaltflächen vor Asphalteinbau:
Fahrbahn, Gehwege, Höfe
Menge: 850,000 m²

**Ausführungsbeschreibung 0083 Vorsprühen von Asphaltflächen ...**
*Vorsprühen von Asphaltflächen ...*
Ansprühen von vorhandenen Belägen
und Schnittkanten mit Haftkleber
(0,3-0,5 kg/qm). Einschließlich
Lieferung aller erforderlichen
Materialien.

**03.06.09 ... Haftkleber**
Ansprühen von vorhandenen Belägen
und Schnittkanten mit Haftkleber,
einschließlich Lieferung sämtlicher
Materialien.
Bindemittel = Bitumen-Emulsion U 60
K.
Lieferung und Einbau.
Bindemittelmenge 0,2 kg/m2.
Asphaltflächen vor Asphalteinbau:
Fahrbahn, Gehwege, Höfe.
Menge: 850,000 m²

**Ausführungsbeschreibung 0084 Kanten schneiden...**
*Kanten schneiden...*
Zum Anschluß neuer Deckenteile an bestehende Beläge
alten Belag sauber und fluchtgerecht - je nach
Erfordernis - abkanten bzw. abschneiden.
Abrechnung: Erstschnitt zuzüglich Nachschnitt separat.

**03.06.10 ... Asphaltschnitt: Beläge bis 15cm Stärke**
Asphaltschnitt, Stärke bis 15 cm
Menge: 800,000 lfm

**Ausführungsbeschreibung 0085 Aufbruch bituminöser Schichten...**
*Aufbruch bituminöser Schichten...*
Aufbrechen bzw Fräsen von bituminösen Schichten
einschl. event geringen Teeranteilen (PAK kleiner 25
mg/kg)
innerhalb der Baustrecke aus allen Profilen.
Geschwindigkeit der Fräse so, dass keine
Schollenbildung entsteht

einschl. Erschwerniss für Fräsen entlang Einfassungen
und Einbauten aller Art

**03.06.11 ... Aufbruch bit. Schichten bis 15cm Stärke**
Asphaltaufbruch in Flächen der Kanal- und
Leitungsgräben, sowie Restreifen.
Stärke bis 15 cm
Menge: 850,000 m²

**Ausführungsbeschreibung 0086 Abfuhr von bituminösen Belägen ...**
*Abfuhr von bituminösen Belägen ...*
Abfuhr von bituminösen Belägen auf Deponien nach Wahl
des AN. Alle hierbei entstehenden Kosten und Gebühren
sind in dieser Position abgegolten.

**03.06.12 ... Abfuhr bit. Schichten bis 15cm Stärke**
Abfuhr Asphaltaufbruch.
Stärke bis 15 cm
Menge: 850,000 m²

#### Untertitel 03.07 RANDEINFASSUNG- PFLASTERUNG

*Hinweis*
Die bestehenden Pflasterflächen,
Pflasterrinnen,  Pflasterstreifen und
Borde sind jeweils entsprechend dem
Ursprungszustand nach bestehnem
Verlegemuster wieder herzustellen.
Sämtliche Mehraufwendungen hierfür
(z.B. Aufnahme der bestehenden
Verlegemuster, Markierungsarbeiten,
usw.) sind einzurechnen und werden
nicht separat vergütet. Dieser Hinweis
gilt auch für die Positionen zur
Herstellung von Hausanschlüssen.

**03.07.01 Betonbordsteine aufnehmen 15/30 u.15/25**
Bordsteine aufnehmen. Bordsteine
aus Beton, ca. 15/30 und 15/25 cm,
als Tief- oder Hochbord in Beton oder
Mörtel versetzt. Unterbeton, ca.
15-20cm dick, aufbrechen.
Wiederverwendbare Bordsteine
innerhalb der Baustelle fördern,
säubern und sortiert lagern. Nicht
wiederverwendbare Bordsteine und
übriges Aufbruchgut in Eigentum des
AN übernehmen, von der Baustelle
entfernen und einer
Wiederverwertung zuführen.
Menge: 25,000 m

**03.07.02 Betonbordsteine versetzen seitl. gelagert, 15/30 u.15/25**
Bordsteine versetzen auf ein
durchgehendes Fundament aus Beton
C20/25 X0; 20 cm dick. Im Abstand
von 15m sind durchgehende
Dehnfugen vorzusehen. Erf.
Erdarbeiten sind einzurechnen; das
überschüssige Erdmaterial ist
abzufahren.
Seitl. gelagerte Bordsteine, zum
Wiedereinbau aufnehmen, säubern
sowie  evtl. längs transportieren
innerhalb der Baustelle ist
einzurechnen. Beim Ausbau
beschädigte Steine sind durch den AN
zu ersetzen.
Betonbordsteine, ca. 15/30 und 15/25
cm, als Tief- oder Hochbord.
Menge: 10,000 m

**03.07.03 Bordsteine aus Beton liefern und versetzen, 15/30**
Bordsteine aus Beton liefern und
versetzen. Bordsteine DIN 483H
15x30 (150/300 mm). Steine mit
engen Fugen versetzen.
Rückenstütze aus Beton C20/25 bis
10cm unter OF Bordstein, 15 cm breit,
Unterbeton C 20/25, 20 cm dick,
herstellen. Im Abstand von 15m sind
durchgehende Dehnfugen
vorzusehen. Erforderliche Erdarbeiten
ausführen.
Menge: 15,000 m

**03.07.04 Rinnenplatten aufnehmen Bet. 30/15/8**
Rinnenplatten aufnehmen. Rinnenplatten aus Beton, ca.
30/15/8 cm, in Beton oder Mörtel versetzt. Unterbeton
und Rückenstütze ca. 15-20cm dick, aufbrechen.
Wiederverwendbare Rinnenplatten innerhalb der Baustelle
fördern, säubern und sortiert lagern. Nicht
wiederverwendbare Rinnenplatten und übriges Aufbruchgut
in Eigentum des AN übernehmen, von der Baustelle
entfernen und einer Wiederverwertung zuführen.
Menge: 10,000 m

**03.07.05 Rinnenplatten aus Beton liefern + versetzen Bet.30/15/8**
Rinnenplatten aus Beton liefern und setzen.
Rinneplatten DIN EN 1339.
Abmessungen 30/15/8 cm.
Steine mit engen Fugen versetzen. Fundament aus Beton
C20/25 20cm dick in Schalung herstellen.
Fundamente und Rückenstütze sind zu verdichten,
Unterbeton C20/25, 20 cm dick, herstellen.
Erforderliche Erdarbeiten ausführen.
Menge: 10,000 m

**03.07.06 Betonbordsteine aufnehmen 8/20 u. 8/30**
Bordsteine aufnehmen. Bordsteine aus Beton, ca. 8/20
und 8/30 cm, als Tief- oder Hochbord in Beton oder
Mörtel versetzt. Unterbeton, ca. 15-20cm dick,
aufbrechen.
Wiederverwendbare Bordsteine innerhalb der Baustelle
fördern, säubern und sortiert lagern. Nicht
wiederverwendbare Bordsteine und übriges Aufbruchgut in
Eigentum des AN übernehmen, von der Baustelle entfernen
und einer Wiederverwertung zuführen.
Menge: 20,000 m

**03.07.07 Betonbordsteine versetzen seitl. gelagert, 8/20 und 8/30**
Bordsteine versetzen auf ein durchgehendes Fundament
aus Beton C20/25 X0; 20 cm dick. Im Abstand von 15m
sind durchgehende Dehnfugen vorzusehen. Erf.
Erdarbeiten sind einzurechnen; das überschüssige
Erdmaterial ist abzufahren.
Seitl. gelagerte Bordsteine, zum Wiedereinbau
aufnehmen, säubern sowie  evtl. längs transportieren
innerhalb der Baustelle ist einzurechnen. Beim Ausbau
beschädigte Steine sind durch den AN zu ersetzen.
Betonbordsteine, ca. 8/20 und 8/30 cm, Tiefbordstein.
Menge: 10,000 m

**03.07.08 Bordsteine aus Beton liefern + versetzen, 8/20 + 8/30**
Liefern von Tiefbordsteinen, Einfassungssteinen, auch
Rasenbordsteinen und Rabatten, o.ä..
Steine flucht-und höhengerecht Versetzen auf
Betonfundament (beidseitig abgeschalt) mind. 20/30 mit
durchgehender Rückenstütze aus Beton
C 20/25, einschl. Erdarbeiten und Betonlieferung.
Pressfugen sind zu vermeiden.
Einfahrtswiegen werden übermessen.
Menge: 10,000 m

**03.07.09 Einzeiler aufnehmen, säubern, lagern Natursteinpflaster 15/17**
Pflasterstreifen als Randeinfassung,
Rinnen o.ä. aufnehmen als Zulage zu
den Aushubpositionen.
Wiederverwendbare Steine innerhalb
der Baustelle fördern, säubern und
sortiert lagern.
Nicht wiederverwendbare Steine und
übriges Aufbruchgut in Eigentum des
AN übernehmen, von der Baustelle
entfernen und einer
Wiederverwertung zuführen.
Fahrbahnbegleitender Einzeiler vor
Bordsteinen aus Natursteinen.
Pflasterreihen ca. 1-reihig.
Steinformat: Großpflasterstein 15/17.
Auflager bzw. Bettung aus Beton oder
Mörtel, Fugenfüllung ungebunden
oder gebunden.
Menge: 10,000 m

**03.07.10 Einzeiler wieder herstellen Natursteinpflaster 15/17**
Pflasterstreifen als Randeinfassung,
Rinnen o.ä. wieder entsprechend dem
Urprungszustand herstellen,
einschließlich Laden und
Längstransport vom Zwischenlager
des AN zur Einbaustelle.
Die erford. Erdarbeiten und der
Aussparungen für bzw. der
Anpassungen an Straßenabläufe sind
einzurechnen. Überschüssiges
Erdmaterial ist abzufahren.
Fahrbahnbegleitender Einzeiler aus
Natursteinen vor Bordstein.
Steinformat: Großpflasterstein 15/17.
Fundament und einseitige
Rückenstütze aus Beton C20/25 DIN
EN206-1 und DIN1045-2, Dicke 20
cm, Breite der Rückenstütze 15 cm,
Pflasterfugen einfegen mit
Fugenmörtel MGIII,
einschl. der erford. Rand- und
Abschlusssteine. Ggf. erforderliche
Ersatzlieferungen von Pflastermaterial
sind einzurechnen.
Menge: 10,000 m

#### Untertitel 03.08 ENTSORGUNG UND VERWERTUNG

*Hinweis*
Nachfolgende Positionen dieses Untertitels gelten als
Zulage zu den Positionen für den Wiedereinbau und die
Abfuhr von Bodenmaterial im Titel Erdarbeiten bzw. von
Asphaltaufbruch im Titel Straßen- und Wegebau.
Die Zulagepositionen beinhalten die Entsorgung und
Verwertung, einschließlich Beprobung und Untersuchung,
Transport und Deponiegebühren nach vorliegender
Unterlage des AG (Baugrundgutachten bzw.
Schadstoffuntersuchung).

*Hinweis*
Der Auftraggeber kann generell keine Flächen zur
Zwischenlagerung bereits stellen. Die Beschaffung von
Bereitstellungsflächen außerhalb der Baustelle, deren
Unterhalt und Wiederherstellung, Entschädigungen,
Mieten und Pachten, usw. sind Sache des AN.
Die Zwischenlagerung von Aushubmaterial auf
Bereitstellungsflächen des AN, einschließlich erneute
Aufnahme bzw. Laden wird nicht separat vergütet und ist
in den jeweiligen Aushubpositionen enthalten.

**Ausführungsbeschreibung 0087 Zulage: Entsorgung und Verwertung, Asphalt...**
*Zulage: Entsorgung und Verwertung, Asphalt...*
Zulage zu den Positionen für die Abfuhr von
Asphaltaufbruch.
Entsorgung und Verwertung, einschließlich Beprobung und
Untersuchung, Laden aus Zwischenlager, Transport mit
dafür zugelassenen Fahrzeugen, Deponiegebühren.
Einschließlich aller hierfür erforderlichen Unterlagen,
Antragstellungen, Erlaubnisse, Gebühren,
Entsorgungsnachweise, usw.
Abrechnung nach Frachtbrief und Wiegescheinen.
Das Material ist sofort abzufahren. Etwaige
Zwischenlagerung wird nicht vergütet.

**03.08.01 ... Deponie: Asphalt teerhaltig, PAK | B,C / DK I**
Asphalt teerhaltig, PAK
Einstufung RuVA-StB 01: Verwertungsklassen B, C
Einstufung DepV: DK I
Menge: 145,000 t

**03.08.02 Haufwerkbeprobung von Asphalt**
Beprobung und chemische Untersuchungen zur
Abfalldeklaration in erforderlicher Anzahl und Menge,
sowie in deren erforderlichem Umfang, einschließlich
aller hierfür erforderlichen Leistungen (z.B.
Probennahme und -aufbereitung, Laboruntersuchungen,
Ergebnisbericht, usw.).
Menge: 1,000 St

**Ausführungsbeschreibung 0088 Zulage: Entsorgung und Verwertung, Boden**
*Zulage: Entsorgung und Verwertung, Boden*
Zulage zu den Positionen für die Abfuhr von
Bodenmaterial.
Entsorgung und Verwertung, einschließlich Laden aus
Zwischenlager, Transport mit dafür zugelassenen
Fahrzeugen, Deponiegebühren. Einschließlich aller
hierfür erforderlichen Unterlagen, Antragstellungen,
Erlaubnisse, Gebühren, Entsorgungsnachweise, usw.
Abrechnung nach Frachtbrief und Wiegescheinen.

**03.08.03 ... Deponie: Erdaushub, BM-F3 (EBV)**
Boden bzw. Bodengemisch, Erdaushub, Abbruchabfälle,
Boden, Steine und Baggergut, aller Baugrundschichten /
-horizonte; schadstoffbelastet.
Auffüllung, Boden gemäß Schadstoffuntersuchung im
Baugrundgutachten:
Zuordnung BM-F3 (EBV)
Menge: 250,000 t

**03.08.04 ... Deponie: Erdaushub, >BM-F3 (EBV), DK I (DepV)**
Boden bzw. Bodengemisch, Erdaushub, Abbruchabfälle,
Boden, Steine und Baggergut, aller Baugrundschichten /
-horizonte; schadstoffbelastet.
Auffüllung, Boden gemäß Schadstoffuntersuchung im
Baugrundgutachten:
Zuordnung >BM-F3 (EBV) bzw. DK I (DepV)
Menge: 170,000 t

**03.08.05 ... Deponie: Erdaushub, >BM-F3 (EBV), DK II (DepV)**
Boden bzw. Bodengemisch, Erdaushub, Abbruchabfälle,
Boden, Steine und Baggergut, aller Baugrundschichten /
-horizonte; schadstoffbelastet.
Auffüllung, Boden gemäß Schadstoffuntersuchung im
Baugrundgutachten.
Zuordnung >BM-F3 (EBV) bzw. DK II (DepV)
Menge: 530,000 t

**03.08.06 Beprobung und chem. Untersuchung von Boden**
Chemische Untersuchungen von Bodenmaterial in
erforderlicher Anzahl und Menge, sowie in deren
erforderlichem Umfang, einschließlich aller hierfür
erforderlichen Leistungen (z.B. Probennahme und
-aufbereitung, Laboruntersuchungen, Ergebnisbericht,
usw.).
Untersuchungen nach EBV, VwV, LAGA bzw.
Deponieverordnung im Feststoff und Haufwerk auf
Baustelle oder Bereitstellungsfläche bzw. Zwischenlager
des AN, vor Wiedereinbau oder Abfuhr.
Menge: 5,000 St

#### Untertitel 03.09 SONSTIGE ARBEITEN

*Hinweis*
Ausbauen und Wiedereinbauen von
Leiteinrichtungen/Sonstigem etc.
Ausbauen von Randeinfassungen,
Leit-, Markierungs- und
Geländersteinen von
Verkehrszeichen, Licht- und sonstigen
Masten sowie von Einrichtungen der
Ent- und Versorgung,
Schachtabdeckungen, Zaunanlagen
und dgl. Bei vorgeschriebener
seitlicher Lagerung sowie bei Abfuhr
auf Lagerplätze des AG brauchbaren
Materials ist einzukalkulieren, Bruch -
soweit nicht einbaubar - ist
abzufahren.

**Ausführungsbeschreibung 0089 Leiteinrichtungen, Aus- und Wiedereinbau...**
*Leiteinrichtungen, Aus- und Wiedereinbau...*
Ausbauen und Wiedereinbauen von
nachfolgenden
Leiteinrichtungen/Sonstigem aller Art
Seitlich lagern, säubern und unter
Zulieferung von Fehlmaterial
fachgerecht wieder versetzen
einschl. der Erd- und
Transportarbeiten, der Lieferung der
hierzu erforderlichen
Einbaumaterialien
einschl. erforderlichen Schneiden,
Anpassen
Der Ausbau der
wiederzuverwendenden Teile erfolgt
nach örtlicher Angabe durch die
Bauleitung

**03.09.01 ... Aus- und Wiedereinbau: Betonpflasterdecke auf Sand/Splitt**
Aus- und Wiedereinbau: Betonpflastersteindecke aller
Verlegemuster, Abmessungen, Formate und Formen.
Betonpflastersteindecke einschließlich der
erforderlichen Schnitte. Einschl. Lieferung und Einbau
von geeignetem Material für die Pflasterbettung und
Verfugung, sowie Zulieferung von Fehlmaterial.
Menge: 200,000 m²

**03.09.02 ... Aus- und Wiedereinbau: Natursteinpflaster auf Sand/Splitt - 9/11**
Aus- und Wiedereinbau: Natursteinpflaster auf
Sand/Splitt
aller Art
Format bis ca. 9/11
Menge: 10,000 m²

**03.09.03 ... Aus- und Wiedereinbau: Plattenbelag auf Sand/Splitt**
Aus- und Wiedereinbau: Plattenbelag auf Sand/Splitt
aller Art, Formate und Materialien
einschl. Zulieferung Fehlmaterial
einschl. schneiden
Menge: 10,000 m²

**03.09.04 ... Aus- und Wiedereinbau: Rasengittersteine auf Sand/Splitt**
Aus- und Wiedereinbau: Rasengittersteine auf
Sand/Splitt, aller Formate
einschl. Zulieferung Material, Humus
einschl. schneiden
Menge: 5,000 m²

**03.09.05 ... Aus- und Wiedereinbau: Pflasterzeile- einzeilig**
Aus- und Wiedereinbau: Pflasterzeile- einzeilig
Format bis 15/17 aller Materialien
einschließlich Unterbeton und Rückenstütze
Menge: 10,000 m

**03.09.06 ... Aus- und Wiedereinbau: Einfassungssteine 5/20 bis 8/30**
Aus- und Wiedereinbau: Einfassungssteine 5/20 bis 8/30,
aller Art und Material, einschließlich Unterbeton und
Rückenstütze
Menge: 20,000 m

**03.09.07 ... Aus- und Wiedereinbau: Steinbeet/-streifen**
Aus- und Wiedereinbau:
Steinbeet aus Schotter, Wacken, Kies oder Splitt, aller
Materialien und Körnungen, gebrochen oder rund.
Aus- und Wiedereinbau in Kleinflächen bis 5m² auch in
Streifen (z.B. Traufstreifen) entlang Gebäude, Mauern
und Zäunen
Einschließlich Zulieferung von Fehlmaterial.
Menge: 25,000 m²

**03.09.08 ... Aus- und Wiedereinbau: Rasensoden**
Aus- und Wiedereinbau: Rasensoden abstechen und
seitlich lagern. Dicke 5 bis 7 cm. Rasen vor dem
Abheben mähen. Soden seitlich lagern ggf.
zwischenlagern, innerhalb der Baustelle fördern, bei
Bedarf wässern.
Seitlich gelagerte bzw. zwischengelagerte Rasensoden
andecken / wieder versetzen, nicht angewachsene Soden
ersetzen.
Menge: 25,000 m²

**03.09.09 ... Aus- und Wiedereinbau: Pflanzen, Stauden u. Sträucher aufnehmen**
Aus- und Wiedereinbau: Einzelne Pflanzen, Stauden u.
Sträucher aufnehmen, einschlagen, seitlich bis zum
Wiederversetzen im Schatten lagern, bei Bedarf wässern.
Seitlich gelagerte Pflanzen wieder versetzen, bei
Bedarf wässern.
Pflanzenhöhe bis 2,0 m.
Menge: 5,000 St

**03.09.10 ... Aus- und Wiedereinbau: Holzzaun**
Aus- und Wiedereinbau: Zaun aus- und wieder einbauen,
einschl. der hierfür erforderlichen Erdarbeiten.
Zaun aufnehmen, für die Wiederherstellung seitlich
lagern, einschließlich Zaunpfosten. Fundament
abbrechen.
Zaunpfosten wieder versetzen und einbetonieren.
Holzzaun montieren, einschließlich Lieferung von
Befestigungs- und Fehlmaterial.
Holzzaun jeder Art (z.B. Jägerzaun, Lattenzaun,
Senkrechtzaun, o.ä.). Höhe bis 2,0 m
Menge: 5,000 m

**Ausführungsbeschreibung 0090 Leiteinrichtungen ausbauen, Abfuhr auf AN- Deponie ...**
*Leiteinrichtungen ausbauen, Abfuhr auf AN- Deponie ...*
Ausbauen und Abfahren von
nachfolgenden
Leiteinrichtungen/Sonstigem aller Art
auf AN-Deponie
einschl. der erf. Arbeiten und
Nebenarbeiten

**03.09.11 ... Ausbau: Schachtabdeckungen**
Ausbau Schachtabdeckungen aller Art
Menge: 8,000 St

**03.09.12 ... Ausbau: Schieberkappen**
Ausbau Schieberkappen aller Art
einschließlich Tragplatte
in Fahrbahn, Nebenflächen und
privaten Höfen
Menge: 40,000 St

**03.09.13 ... Ausbau: Hydrantenkappen**
Ausbau Hydrantenkappen aller Art
einschließlich Tragplatte
in Fahrbahn und Nebenflächen
Menge: 7,000 St

**03.09.14 ... Ausbau: Schiebergestänge**
Ausbau Schiebergestänge
aller Art und Tiefen
Menge: 40,000 St

### Titel 04 WASSERVERS. ROHRLEITUNGSBAU (SWT-Wasser)

#### Untertitel 04.01 HINWEISTEXT: Allgemeines

*Hinweis*
Beauftragung:
Die Leistungen zur Erneuerung der Wasserleitungen und
der damit verbundenen weiteren Bauarbeiten werden durch
die Stadtwerke Tuttlingen mit eigenem Auftrag für die
Abt. WASSER separat vergeben.

Abrechnung:
Die Abrechnung erfolgt ebenfalls separat mit dem o.g.
Auftraggeber. Die Abrechnungsunterlagen sind zugleich
beim Ingenieurbüro Reckmann GmbH einzureichen.

*Hinweis*
Sämtliche Installationsmaterialien für die
Wasserversorgung werden durch den AG auf dem Bauhof
bzw. beim Lager der Stadtwerke Tuttlingen bereit
gestellt. Sie sind rechtzeitig beim AG anzumelden und
abzurufen. Sämtliche Mehrkosten, Stillstandszeiten und
Verzögerungen durch verspätet ausgelöste
Materialbestellungen gehen voll zu Lasten des
Auftragnehmers und werden nicht vergütet.

Die Materialien sind vom Werksgelände der SWT
abzuholen, zur Baustelle zu transportieren und dort
zwischenzulagern. Einschließlich Rücklieferung
möglicher überzähliger Materialien zum Bauhof.
Adresse: Bei der Brühlmühle 1, 78532 Tuttlingen

Sämtliche Mehraufwendungen hierfür sind in die
Positionen einzurechnen.

#### Untertitel 04.02 ROHRE - KUNSTSTOFF

*Hinweis*
Die Bestandsvermessung / Einmessung der neu verlegten
Haupt- und Hausanschlussleitungen der Wasserversorgung
einschließlich aller Armaturen erfolgt grundsätzlich
durch die SWT und immer am offenen Graben.

Unabhängig davon sind die neu verlegten Haupt- und
Hausanschlussleitungen der Wasserversorgung durch den
AN in einer Aufmaßskizze lagemäßig zu erfassen.
Die Aufmaßskizzen, die von der Bauleitung jederzeit
wiederherstellbar sein müssen, sind in einen Lageplan
mit allen erforderlichen Maßen und Bezeichnungen
genauestens einzutragen.
Das Längenmaß wird in der Achslinie der Rohrleitung
gerechnet, Rohrverbindungen, Formstücke und Armaturen
werden übermessen.

**Ausführungsbeschreibung 0091 Druckrohre des AG, PE 100- RC, SDR 11, verlegen...**
*Druckrohre des AG, PE 100- RC, SDR 11, verlegen...*
Druckrohre für Trinkwasser aus PE 100-RC SDR 11 für
sandbettfreie oder grabenlose Verlegung.
Das Rohrmaterial wird vom AG gestellt. Rohre von
Bereitstellungsort des AG abholen, transportieren,
zwischenlagern, entlang Rohrgraben auslegen und
verteilen und in Rohrgraben verlegen. Tiefe i.d.R. bis
2,00m.
Trinkwasserrohre mit Schutzeigenschaften gemäß DVGW
Arbeitsblatt GW 335 A2, nach DIN EN 12201 und unter
Beachtung des DIN CERTCO Zertifizierungsprogramms ZP
14.23.39. Die verwendeten Materialien und die daraus
gefertigten Rohre erfüllen die Eigenschaften eines PE
100-RC (Resistance to Crack) Werkstoffes, gemäß PAS
1075.
Hersteller / Fabrikat: Fa. WAVIN TS DOQ
Trinkwasserrohre, oder gleichwertig.

Es ist nur Verlegepersonal einzusetzen, das nach den
DVGW-Merkblättern GW 326 und GW 330 ausgebildet ist.
Die Verlegetemperatur ist zu beachten, bei Verlegung
unter 0°C werden die dazu benötigten besonderen
Maßnahmen nicht gesondert vergütet. Die
Verlegevorschriften des Rohrherstellers sind zu
beachten.

Die erforderlichen Baustellenschnitte sind einzurechnen
Die Ausführungen der verschiedenen Verbindungen kann im
Rohrgraben oder außerhalb des Grabens erfolgen.

Einschließlich Elektromuffenschweißung.

**04.02.01 ... Druckrohr des AG, DA 250x22,7mm verlegen**
Trinkwasserrohr PE100-RC SDR11, PN16
Dimension: 250x22,7 mm, Di= 204,6mm
Menge: 15,000 m

**04.02.02 ... Druckrohr des AG, DA 180x16,4mm verlegen**
Trinkwasserrohr PE100-RC SDR11, PN16
Dimension: 180x16,4 mm, Di= 147,2mm
Menge: 150,000 m

**04.02.03 ... Druckrohr des AG, DA 125x11,4mm verlegen**
Trinkwasserrohr PE100-RC SDR11, PN16
Dimension: 125x11,4 mm, Di= 102,2mm
Menge: 15,000 m

**04.02.04 ... Druckrohr des AG, DA 110x10,0mm verlegen**
Trinkwasserrohr PE100-RC SDR11, PN16
Dimension: 110x10,0 mm, Di= 90mm
Menge: 220,000 m

**Ausführungsbeschreibung 0092 Zulage: Schweißverbindungen, elektro, PN16 ...**
*Zulage: Schweißverbindungen, elektro, PN16 ...*
Zulage für Schweißverbindungen, PN 16
für das nachträgliche Verbinden der Rohre und
Formstücke, nach DVS 2207 mittels Elektroschweißung
(Heizelementstumpfschweißung), einschl. Stellung aller
erforderlichen Geräte samt Energie.
Das Material wird vom AG gestellt und ist vom
Bereitstellungsort des AG abholen.
Das zu schweißende Rohrende aus Ringbünde ist zu
richten, die Verbindungsflächen sind zu reinigen.
Auf Verlangen hat der AN Ultraschallprüfungen der
Schweißnähte zu erbringen.

Die Position gilt ausschließlich zusätzliche
Schweißverbindungen.
Die Heizelementstumpfschweißungen einzelner Rohre auf
der Rohrstrecke und bei den Formstücken sind in den
jeweiligen Positionen enthalten und werden nicht mit
dieser Position abgerechnet.
Ausführung nur auf Anweisung der Bauleitung.

**04.02.05 ... Zulage: Schweißverbind. DA 250x22,7mm**
*** Bedarfsposition mit GB
Zulage: Heizelementstumpfschweißung
Dimension: 250x22,7 mm
Menge: 1,000 St

**04.02.06 ... Zulage: Schweißverbind. DA 180x16,4mm**
*** Bedarfsposition mit GB
Zulage: Heizelementstumpfschweißung
Dimension: 180x16,4 mm
Menge: 5,000 St

**04.02.07 ... Zulage: Schweißverbind. DA 125x11,4mm**
*** Bedarfsposition mit GB
Zulage:
Heizelementstumpfschweißung
Dimension: 125x11,4 mm
Menge: 1,000 St

**04.02.08 ... Zulage: Schweißverbind. DA 110x10,0mm**
*** Bedarfsposition mit GB
Zulage: Heizelementstumpfschweißung
Dimension: 110x10,0 mm
Menge: 10,000 St

#### Untertitel 04.03 FORMSTÜCKE - KUNSTSTOFF

*Hinweis*
Die Einheitspreise enthalten neben der Abholung bei den
Stadtwerken die Montage einschl. aller Dichtungs- und
Verbindungsmittel, Schrauben aus nichtrostendem Stahl.
Einschließlich Rücklieferung überzähliger Formstücke.
Krümmer aller Grade sind reichlich vorzuhalten.
Verlegen in erstelltem Wasserleitungsgraben, für alle
Grabentiefen auf hergerichteten Sandauflagern bzw. in
Ortbeton- und Fertigteilschächten.
Rohrverbindungen, Formstücke und Armaturen werden
übermessen.
Für Verlegung im Rohrgraben, Bauwerksgraben und
Schächten bzw. Hochbehälter,

**Ausführungsbeschreibung 0093 Formstücke des AG, PE100-RC, SDR11, verlegen...**
*Formstücke des AG, PE100-RC, SDR11, verlegen...*
Zulage zu den Positionen der Rohrleitung: Formstücke
des AG passend zu den Rohren PE 100- RC, SDR 11
einbauen, einschl. der erforderlichen
Schweißverbindungen.
Das Material wird vom AG gestellt und ist vom
Bereitstellungsort des AG abholen.

**04.03.01 ... Formstück 250x22,7mm, Bogen 11° bis 30°, einbauen**
PE 100- RC, SDR 11
Formstück 250x22,7mm, Bogen 11° bis 30°.
Liefern und einbauen, einschl. Elektromuffenschweißung.
Menge: 6,000 St

**04.03.02 ... Formstück 250x22,7mm, Bogen 45° bis 60°, einbauen**
PE 100- RC, SDR 11
Formstück 250x22,7mm, Bogen 45° bis 60°.
Liefern und einbauen, einschl. Elektromuffenschweißung.
Menge: 4,000 St

**04.03.03 ... Formstück 180x16,4mm, Bogen 11° bis 30°, einbauen**
PE 100- RC, SDR 11
Formstück 160x16,4mm, Bogen 11° bis 30°.
Liefern und einbauen, einschl. Elektromuffenschweißung.
Menge: 10,000 St

**04.03.04 ... Formstück 180x16,4mm, Bogen 45° bis 60°, einbauen**
PE 100- RC, SDR 11
Formstück 160x16,4mm, Bogen 45° bis 60°.
Liefern und einbauen, einschl. Elektromuffenschweißung.
Menge: 3,000 St

**04.03.05 ... Formstück 125x11,4mm, Bogen 11° bis 30°, einbauen**
PE 100- RC, SDR 11
Formstück 125x11,4mm, Bogen 11° bis 30°.
Liefern und einbauen, einschl. Elektromuffenschweißung.
Menge: 8,000 St

**04.03.06 ... Formstück 125x11,4mm, Bogen 45° bis 60°, einbauen**
PE 100- RC, SDR 11
Formstück 125x11,4mm, Bogen 45° bis 60°.
Liefern und einbauen, einschl. Elektromuffenschweißung.
Menge: 3,000 St

**04.03.07 ... Formstück 110x10,0mm, Bogen 11° bis 30°, einbauen**
PE 100-RC, SDR 11
Formstück 110x10,0mm, Bogen 11° bis 30°.
Liefern und einbauen, einschl. Elektromuffenschweißung.
Menge: 10,000 St

**04.03.08 ... Formstück 110x10,0mm, Bogen 45° bis 60°, einbauen**
PE 100-RC, SDR 11
Formstück 110x10,0mm, Bogen 45° bis 60°.
Liefern und einbauen, einschl. Elektromuffenschweißung.
Menge: 5,000 St

**04.03.09 ... Formstück 250x22,7mm, T-Stück, einbauen**
PE 100- RC, SDR 11
Formstück 250x22,7mm, T-Sück 90°
Liefern und einbauen, einschl. Elektromuffenschweißung.
Menge: 2,000 St

**04.03.10 ... Formstück 180x16.4mm, T-Stück, einbauen**
PE 100- RC, SDR 11
Formstück 180x16.4mm, T-Sück 90°.
Liefern und einbauen, einschl. Elektromuffenschweißung.
Menge: 5,000 St

**04.03.11 ... Formstück 125x11.4mm, T-Stück, einbauen**
PE 100- RC, SDR 11
Formstück 125x11.4mm, T-Sück 90°.
Liefern und einbauen, einschl. Elektromuffenschweißung.
Menge: 2,000 St

**04.03.12 ... Formstück 110x10.0mm, T-Stück, einbauen**
PE 100- RC, SDR 11
Formstück 125x11.4mm, T-Sück 90°.
Liefern und einbauen, einschl. Elektromuffenschweißung.
Menge: 2,000 St

**04.03.13 ... Formstück 250x22,7mm, Reduz. auf 180x16,4mm, einbauen**
PE 100- RC, SDR 11
Formstück 250x22,7 mm, Reduzierung auf 180x16,4 mm.
Liefern und einbauen, einschl. Elektromuffenschweißung.
Menge: 1,000 St

**04.03.14 ... Formstück 180x16,4mm, Reduz. auf 125x11,4mm, einbauen**
PE 100- RC, SDR 11
Formstück 180x16,4 mm, Reduzierung auf 125x11,4 mm.
Liefern und einbauen, einschl. Elektromuffenschweißung.
Menge: 2,000 St

**04.03.15 ... Formstück 180x16,4mm, Reduz. auf 90x8,2mm, einbauen**
PE 100- RC, SDR 11
Formstück 180x16,4 mm, Reduzierung auf 90x8,2 mm.
Liefern und einbauen, einschl. Elektromuffenschweißung.
(Zweck: UHy).
Menge: 2,000 St

**04.03.16 ... Formstück 125x11,4mm, Reduz. auf 90x8.2mm, einbauen**
PE 100- RC, SDR 11
Formstück 125x11,4 mm, Reduzierung auf 90x8,2 mm.
Liefern und einbauen, einschl. Elektromuffenschweißung.
(Zweck: UHy)
Menge: 2,000 St

**04.03.17 ... Formstück 110x10,0mm, Reduz. auf 90x8.2mm, einbauen**
PE 100- RC, SDR 11
Formstück 110x10,0 mm, Reduzierung auf 90x8,2 mm.
Liefern und einbauen, einschl. Elektromuffenschweißung.
(Zweck: UHy)
Menge: 2,000 St

**04.03.18 ... Formstück d 90mm, Fußbogen 90°, einbauen**
PE 100-RC, SDR 11
Formstück d 90mm, Fußbogen 90°
Liefern und einbauen, einschl. Elektromuffenschweißung.
(Zweck: UHy)
Menge: 6,000 St

#### Untertitel 04.04 FORMSTÜCKE - GUSS

*Hinweis*
Die Einheitspreise enthalten die Lieferung und Montage
einschl. aller Dichtungs- und Verbindungsmittel,
Schrauben aus nichtrostendem Stahl.
Verlegen in erstelltem Wasserleitungsgraben, für alle
Grabentiefen auf hergerichteten Sandauflagern bzw. in
Ortbeton- und Fertigteilschächten.
Rohrverbindungen, Formstücke und Armaturen werden
übermessen.
Für Verlegung im Rohrgraben, Bauwerksgraben und
Schächten bzw. Hochbehälter.

**Ausführungsbeschreibung 0094 Einbau+Montage v. Formstücken GGG des AG, PN16 ...**
*Einbau+Montage v. Formstücken GGG des AG, PN16 ...*
Einbau und Montage von Formstücken des AG
aller Art, einschl. aller Dichtungs- und Verbindungsmittel, Schrauben aus nichtrostendem Stahl und einschl.
Stützhülsen bzw. -buchsen aus nichtrostendem Stahl.
Material: GJS-400, Korrosionsschutz durch
Epoxidharz-Pulverbeschichtung innen und außen gemäß
Gütesicherung RAL-GZ 662 der Gütegemeinschaft Schwerer
Korrosionsschutz - GSK unter Berücksichtigung der DIN
3476 (P) und DIN 30677-2 (Schichtdicke: min. 250 µm,
Porenfreiheit bei 3 kV, Haftung innen und außen min. 12
N/mm² nach Heißwasserlagerung, Nachweis der
Trinkwassertauglichkeit, Fremdüberwachung durch
neutrales Prüfinstitut)
Medium: Trinkwasser, Abwasser
PN10/16

Das Material wird vom AG gestellt und ist vom
Bereitstellungsort des AG abholen. Einbau in erstelltem
Wasserleitungsgraben, für alle Grabentiefen auf
hergerichteten Sandauflagern bzw. in Ortbeton- und
Fertigteilschächten.
Rohrverbindungen, Formstücke und Armaturen werden
übermessen.
Für Verlegung im Rohrgraben, Bauwerksgraben und
Schächten bzw. Hochbehälter.

**Ausführungsbeschreibung 0095 Übergangskupplung (Multi Joint) des AG, einbauen ...**
*Übergangskupplung (Multi Joint) des AG, einbauen ...*
Rohr- bzw. Übergangskupplung des AG einbauen. Das
Material wird vom AG gestellt und ist vom
Bereitstellungsort des AG abholen.
Rohr- bzw. Übergangskupplung aus duktilem Gusseisen
GGG, zur Verbindung unterschiedlicher
Rohrmaterialien/Rohrarten und unterschiedlicher
Durchmesser einschließlich sämtlichem erforderlichen
Zubehör (z.B. Dichtung, Dichtring, Befestigungsmaterial, Stützhülsen bzw. -buchsen, usw.)
Ausführung: Reduzierkupplung, längskraftschlüssig
Medienrohr: Wasser, Gas, Abwasser
Betriebsdruck: bis 16 bar
Oberflächenschutz innen und außen,
Kunststoff-Beschichtung, Farbton rot

Hersteller / Fabrikat:
Georg Fischer +GF+ / Multi-Joint 3007 Plus
Kupplung, oder gleichwertig

**04.04.01 ... Rohrkupplung, DN100**
Rohr-/Übergangskupplung für Rohre
Nennweite: DN 100
Spannbereich 1: 104-132 mm. Spannbereich 3: 104-132 mm
Menge: 3,000 St

**04.04.02 ... Rohrkupplung, DN150**
Rohr-/Übergangskupplung für Rohre
Nennweite: DN 150
Spannbereich 1: 154-192 mm. Spannbereich 3: 154-192 mm
Menge: 1,000 St

**04.04.03 ... Rohrkupplung, DN200**
Rohr-/Übergangskupplung für Rohre
Nennweite: DN 225
Spannbereich 1: 230-268 mm. Spannbereich 3: 230-268 mm
Menge: 3,000 St

**Ausführungsbeschreibung 0096 Reduzierkupplung (Multi Joint) des AG, einbauen ...**
*Reduzierkupplung (Multi Joint) des AG, einbauen ...*
Übergangskupplung des AG einbauen. Das Material wird
vom AG gestellt und ist vom Bereitstellungsort des AG
abholen.
Rohrkupplung als Reduzierkupplung aus duktilem
Gusseisen GGG, zur Verbindung unterschiedlicher
Rohrmaterialien/Rohrarten und unterschiedlicher
Durchmesser einschließlich sämtlichem erforderlichen
Zubehör (z.B. Dichtung, Dichtring, Befestigungsmaterial, Stützhülsen bzw. -buchsen, usw.)
Ausführung: Reduzierkupplung, längskraftschlüssig
Medienrohr: Wasser, Gas, Abwasser
Betriebsdruck: bis 16 bar
Oberflächenschutz innen und außen,
Kunststoff-Beschichtung, Farbton rot

Hersteller / Fabrikat:
Georg Fischer +GF+ / Multi-Joint 3107 Plus
Kupplung reduziert, oder gleichwertig

**04.04.04 ... Reduzierkupplung, DN100/150, einbauen**
Reduzierkupplung für Rohre
Nennweitenbereich: DN 125 bis DN150
Spannbereich 1: 132-155 mm. Spannbereich 3: 154-192 mm
Verbindung, z.B.: PE100 180x16,4mm / GGG DN125
(Zweck: Umschluss auf Bestand GGG125)
Menge: 2,000 St

#### Untertitel 04.05 ABSPERRAUTOMATEN

**Ausführungsbeschreibung 0097 Absperrschieber Hawle E3, PN16, Einschweißsch., einbaue**
*Absperrschieber Hawle E3, PN16, Einschweißsch., einbauen ...*
Absperrschieber für Trinkwasser des AG einbauen.
Das Material wird vom AG gestellt und ist vom
Bereitstellungsort des AG abholen.
Einbau in Rohrgräben oder Schächten.
Absperrschieber als Einschweißschieber in den beiden
möglichen Ausführungen:
mit beidseitigen PE-Rohrstutzen, oder
mit beidseitigen Steckmuffen und werkseitig montierten
PE-Rohrstutzen (Typ D)
jeweils einschließlich integrierter Stützhülse.
PE-Enden: PE 100, Rohrwanddicke nach DIN 8074.
Medium: Trinkwasser
Max. Betriebsdruck: 16 bar

Hersteller/Fabrikat:
HAWLE PE-Einschweiß-Schieber Typ E3 (405-00, 453-00),
o. glw.

**04.05.01 ... Absperrschieber DN100, einbauen**
Absperrschieber einbauen.
Für Kunststoffrohr PE100 RC 125x11,4mm.
PE-Einschweiß-Schieber DN100.
PE-Rohrstutzen: d 125 mm, SDR 11
Menge: 5,000 St

**04.05.02 ... Absperrschieber DN150, einbauen**
Absperrschieber des AG einbauen.
Für Kunststoffrohr PE100 RC 180x16,4mm.
PE-Einschweiß-Schieber DN150.
PE-Rohrstutzen: d 180 mm, SDR 11
Menge: 5,000 St

**04.05.03 ... Absperrschieber DN200, einbauen**
Absperrschieber des AG einbauen.
Für Kunststoffrohr PE100 RC 250x22,7mm.
PE-Einschweiß-Schieber DN200.
PE-Rohrstutzen: d 250 mm, SDR 11
Menge: 3,000 St

**Ausführungsbeschreibung 0098 HA-Druckanbohrventile einbauen...**
*HA-Druckanbohrventile einbauen...*
Druckanbohrventil (DAV) des AG aus PE 100-RC,
formgespritzt, mit DVGW-Zulassungen für
Wasseranwendungen, integrierter Stanzer zum Anbohren
der Hauptleitung unter Druck bis 16 bar. Armatur mit
eingebetteter Heizwendel. Das Material wird vom AG
gestellt und ist vom Bereitstellungsort des AG abholen.

Hersteller / Fabrikat: FRIALEN-Druckanbohrventil mit
extra langem Abgangsstutzen,
oder gleichwertig

**04.05.04 ... DAV PE100-RC, DA110 / 40 bis 63mm**
DAV PE100-RC, DA110
Hauptrohr: DA 110 mm
Abgang: DA 40 bis 63 mm
Menge: 25,000 St

**04.05.05 ... DAV PE100-RC, DA125 / 40 bis 63mm**
DAV PE100-RC, DA125
Hauptrohr: DA 125 mm
Abgang: DA 40 bis 63 mm
Menge: 2,000 St

**04.05.06 ... DAV PE100-RC, DA180 / 40 bis 63mm**
DAV PE100-RC, DA180
Hauptrohr: DA 180 mm
Abgang: DA 40 bis 63 mm
Menge: 10,000 St

**Ausführungsbeschreibung 0099 Teleskop-Einbaugarnitur einbauen...**
*Teleskop-Einbaugarnitur einbauen...*
Teleskop-Einbaugarnituren des AG einbauen. Das Material
wird vom AG gestellt und ist vom Bereitstellungsort des
AG abholen.
Teleskop-Einbaugarnituren, stufenlos verstellbar, für
sämtliche Absperrautomaten aller Art mit Vierkantrohr
aus feuerverzinktem Stahl, Hülsrohr aus PE.
Einbau mit Garniturkopf in der Straßenkappe 20 bis 25
cm unter GOK (aufgrund Platzierung Geräuschlogger)!

**04.05.07 ... Teleskop-Einbaugarnitur für Schieber DN100 bis 200**
Teleskop-Einbaugarnitur des AG einbauen.
Teleskop-Einbaugarnitur für sämtliche Absperrautomaten
aller Art und Dimensionen,
verstellbar bis 1,80m Rohrdeckung.
Hauptrohr: PE100 RC 125x11,4 bis einschl. 250*22.7 mm
Menge: 13,000 St

**04.05.08 ... Teleskop-Einbaugarnitur für DAV + HA-Schieber**
Teleskop-Einbaugarnitur des AG einbauen.
Teleskop-Einbaugarnitur für DAV + HA-Schieber,
aller Dimensiomnen
verstellbar bis 1,50m Rohrdeckung.
Menge: 37,000 St

#### Untertitel 04.06 SONSTIGE ARMATUREN

**Ausführungsbeschreibung 0100 Unterflurhydrant des AG, montieren ...**
*Unterflurhydrant des AG, montieren ...*
Unterflurhydrant für Feuerlöschzwecke des AG einbauen
und montieren. Das Material wird vom AG gestellt und
ist vom Bereitstellungsort des AG abholen.
Ausführung mit selbsttätiger Entwässerung
einschließlich Sickerelement aus PP.

**04.06.01 ... Unterflurhydrant DN80 des AG**
Unterflurhydrant DN80 des AG einbauen und
montierenMaterial stellt der Auftraggeber.
Freistrom-Unterflurhydrant mit getrenntem Betätigungs-
und Mediumrohr, CE-Kennzeichnung nach EN 14339,
Entleerung nach DIN EN 1074-6, Spindelvierkant /
Klauenkupplung nach DVGW GW 386, Klauendeckel aus
Kunststoff federbelastet für ein leichteres Öffnen und
Schließen oder mit Guss-Steck-Deckel. Mit Faltenbalg-
Schmutzdichtung an der Klauenkupplung. Festigkeit gegen
Betätigungskräfte: MOT-Wert: 105 Nm, mST-Wert: 210 Nm
nach EN 1074-6, Absperrung durch Teflon beschichtete
Steckscheibe aus kaltgewalztem nichtrostendem Stahl
nach DIN EN 10088-1 mit Zugfestigkeit > 1600 N/mm², mit
Festanschlag in Auf- und Zu-Stellung, Steckscheibe in
geöffnetem Zustand vollständig außerhalb des Durchflussmediums, dadurch vollkommen freier Durchgang,
Mindestdurchfluss: 153 m³/h bei 1 bar Differenzdruck,
Schließvorgang: rechtsdrehend ca. 15 Umdrehungen, um
Druckschläge im Leitungsnetz zu vermeiden.
Langer Entleerungsstutzen zur Anbringung eines
Sickerschlauches oder einer Saugentleerung bei Einbau
im Grundwasserbereich.

Material: Gussbauteile aus GJS-400. Korrosionsschutz
durch Epoxidharz-Pulverbeschichtung innen und außen
gemäß Gütesicherung RAL-GZ 662 der Gütegemeinschaft
Schwerer Korrosionsschutz - GSK unter Berücksichtigung
der DIN 3476 (P) und DIN 30677-2 (Schichtdicke: min.
250 ìm, Porenfreiheit bei 3 kV, Haftung innen und außen
min. 12 N/mm² nach Heißwasserlagerung, Nachweis der
Trink- wassertauglichkeit, Fremdüberwachung durch
neutrales Prüfinstitut). Mediumrohr aus V4A.
Spindel, Steckscheibe, Steckscheibenantrieb: V4A
Schutzrohr: Polypropylen.
Dichtungen: EPDM gemäß KTW-BWGL für Wasser
Medium: Trinkwasser. Max. Betriebsdruck: 16 bar
Nennweite: DN 80. Typ: 490 F
Anschluss: Flansch EN 1092-2 mit aufgeklebter Dichtung
Rohrdeckung: 1,50 m
Mit Guss-Steck-Deckel

Hersteller / Fabrikat:
Fa. Hawle / Freistrom-Unterflurhydrant aus nichtrostendem Stahl mit Sollbruchstelle (Best. Nr. 490-00),
oder gleichwertig
Menge: 6,000 St

#### Untertitel 04.07 HAUSANSCHLÜSSE

*Hinweis*
Die Leistung beinhaltet die
lagemäßige Erfassung der vom AN
neu verlegten Haupt- und
Hausanschlussleitungen der
Wasserversorgung.
Die Einmessungen, die von der
Bauleitung jederzeit wiederherstellbar
sein müssen, sind in einen Lageplan
mit allen erforderlichen Maßen und
Bezeichnungen genauestens
einzutragen. Entfallen die
Einmessungen werden sie auf Kosten
des AN von der Bauleitung
vorgenommen.
Das Längenmaß wird in der Achslinie
der Rohrleitung gerechnet,
Rohrverbindungen, Formstücke und
Armaturen werden übermessen.

**Ausführungsbeschreibung 0101 Druckrohre PE 100- RC, SDR 11, verlegen...**
*Druckrohre PE 100- RC, SDR 11, verlegen...*
Druckrohre für Trinkwasser aus PE 100-RC SDR 11 für
sandbettfreie oder grabenlose Verlegung.
Das Rohrmaterial wird vom AG gestellt. Rohre von
Bereitstellungsort des AG abholen, transportieren,
zwischenlagern, entlang Rohrgraben auslegen und
verteilen und in Rohrgraben verlegen. Tiefe i.d.R. bis
2,00m.

Trinkwasserrohre mit Schutzeigenschaften gemäß DVGW
Arbeitsblatt GW 335 A2, nach DIN EN 12201 und unter
Beachtung des DIN CERTCO Zertifizierungsprogramms ZP
14.23.39. Die verwendeten Materialien und die daraus
gefertigten Rohre erfüllen die Eigenschaften eines PE
100-RC (Resistance to Crack) Werkstoffes, gemäß PAS
1075.
Hersteller / Fabrikat: Fa. WAVIN SafeTech RC
Trinkwasserrohre, oder gleichwertig.

Es ist nur Verlegepersonal einzusetzen, das nach den
DVGW-Merkblättern GW 326 und GW 330 ausgebildet ist.
Die Verlegetemperatur ist zu beachten, bei Verlegung
unter 0°C werden die dazu benötigten besonderen
Maßnahmen nicht gesondert vergütet. Die
Verlegevorschriften des Rohrherstellers sind zu
beachten.
Die erforderlichen Baustellenschnitte sind einzurechnen
Die Ausführungen der verschiedenen Verbindungen kann im
Rohrgraben oder außerhalb des Grabens erfolgen.
Einschließlich Heizelementstumpfschweißung.

**04.07.01 ... Druckrohr DA 40x3,7mm verlegen**
Trinkwasserrohr PE100-RC SDR11,
PN16
Dimension: 40x3,7 mm
Di= 32,6mm
Menge: 330,000 m

**Ausführungsbeschreibung 0102 Klemmfittinge / Reparaturkupplung, verschraubt ...**
*Klemmfittinge / Reparaturkupplung, verschraubt ...*
Klemmfitting des AG einbauen. Das Material wird vom AG
gestellt und ist vom Bereitstellungsort des AG abholen.
Klemmfitting bzw. Reparaturkupplung für Rohre PE100 RC.
Plasson Klemmfitting Serie 18 o.ä.
einschl. Anschlussverschraubung

**04.07.02 ... Klemmfitting, Reparaturkupplung 40x3,7mm, einbauen**
*** Bedarfsposition mit GB
Klemmfittig, Reparaturkupplung
PE100-RC SDR11, PN16
DA 40x3,7mm
Menge: 1,000 St

**Ausführungsbeschreibung 0103 Verschlusskappe, verschraubt ...**
*Verschlusskappe, verschraubt ...*
Verschlusskappe des AG einbauen, verzinkt
Plasson Endkappe o.ä.
einschl. Anschlussverschraubung
für PE- Druckrohre bis Reihe 6.
Das Material wird vom AG gestellt und ist vom
Bereitstellungsort des AG abholen.

**04.07.03 ... Verschlussk. 40x3,7mm, einbauen**
*** Bedarfsposition mit GB
Verschlusskappe
PE100-RC SDR11, PN16
DA 40x3,7mm
Menge: 1,000 St

**Ausführungsbeschreibung 0104 Installationen im Gebäude herstellen ...**
*Installationen im Gebäude herstellen ...*
Installationen im Gebäude bis vor den den
Wasserzähleranschlussbügel herstellen. Das Material
wird vom AG gestellt und ist vom Bereitstellungsort des
AG abholen.
Ankommende Hausanschlussleitungen aus PE100 RC
40x3,7mm und 63x5,8mm.
Installationen: Schweißfitting, (Winkel-) Anschlussverschraubungen, Schrägsitzfreistromventil,
Winkelsteckfitting, Stopfen, usw.

**04.07.04 ... Installationen herstellen: DA 40x3,7mm**
Installationen im Gebäude herstellen.
Hausanschluss DA 40x3,7mm.
Menge: 30,000 St

#### Untertitel 04.08 SONSTIGES

**Ausführungsbeschreibung 0105 Notversorgung für Hausanschlüsse, ...**
*Notversorgung für Hausanschlüsse, ...*
Notversorgung zur Aufrechterhaltung der
Wasserversorgung während der gesamten Bauzeit
herstellen, betreiben und später wieder abbauen.
Notversorgung durch vorübergehende Überbrückung mit PE-
Schläuchen oder Rohren nach Wahl des AN. Einschließlich
aller notwendigen Absperrarmaturen, Formstücken und
Fittings nach Wahl des AN.

Einschl. Materialvorhaltung und Rücknahme, Trennen der
alten Leitung aller DN und Materialien, Anschluss mit
den erforderlichen Formstücken sowie alle Aufwendungen
mit Ausnahme der anfallenden Erdarbeiten.
Die Leitungen sind im Winter gegen Frost zu sichern. In
Straßen, Wegen, Höfen, Gehwege müssen die Leitungen zum
Überfahren verlegt sein.
Die Umschlußarbeiten sind nur in Verbindung mit dem
örtlichen Wassermeister vorzunehmen.
Die Herstellung der Wassernotversorgung erfolgt in
mehreren Abschnitten. Der abschnittweise Aufbau,
Betrieb und Abbau ist einzurechnen.

**04.08.01 ... Notversorgung: Hauptleitung Notversorg.**
Hauptleitung für Wassernotversorgung.
Verbindungsschläuche in Längsverlegung neben Straße /
Gehweg. Best. Wasserhauptleitung: bis einschl. DN150
Menge: 800,000 lfm

**04.08.02 ... Notversorgung: Hausanschlüsse Notversorg.**
Verbindungsschläuche DN40 für Hausanschlüsse,
einschließlich ggf. erf. Kugelhahn.
Menge: 350,000 lfm

**04.08.03 ... Zulage: Anschlüsse, Hauptleitung bis DN150**
Zulage für Anschlüsse an die Hauptleitung bis einschl.
DN150, in den WV- Schächten, an Überflurhydranten oder
im Graben/Kopfloch, nach Wahl des AN und in Abstimmung
mit dem Wassermeister.
Einschl. sämtlicher Abzweige, Kupplungen,
Reduzierungen, Übergangsstücke, Absperrarmaturen, etc.
Menge: 10,000 St

**04.08.04 ... Zulage: Anschl., HA-Abzweig NV-Hauptleitung**
Zulage: Abzweige an der Notversorgungshauptleitung für
Hausanschlussleitungen DN40, einschl. sämtlicher
Abzweige, Kupplungen, Reduzierungen, Übergangsstücke,
Absperrarmaturen, etc.
Menge: 35,000 St

**04.08.05 ... Zulage: Anschlüsse an best. HA-Leitung**
Zulage für Anschlüsse an die vorh. Hausanschlussleitung
aller Materialien und Durchmesser einschl. sämtlicher
Abzweige, Kupplungen, Reduzierungen, Übergangsstücke
etc.
Anschluss nach Wahl des AN, unter Absprache mit dem
Anlieger und Wassermeister.
Anschluss außerhalb oder innerhalb Haus (im Keller, an
Gartenhähne etc).
Menge: 35,000 St

*Hinweis*
Die Einbindungen an die bestehenden Wasserleitungen
erfolgen erst nach schriftlicher Vorlage der
Ergebnisprotokolle für die microbiologische
Untersuchung und der Druckprüfung, sowie der
ausdrücklichen Freigabe durch den AG.

**Ausführungsbeschreibung 0106 Anschluss an vorh. Hauptleitungen ...**
*Anschluss an vorh. Hauptleitungen ...*
Anschluss an eine vorh. Hauptwasserleitung aller
Materialien als Zulage zu den einzubauenden Rohren,
Armaturen oder Formstücken.
Einschl. Trennen und Vorbereiten der Leitung mit allen
erforderlichen Nebenleistungen, sowie Ausbau und Abfuhr
der Rohre.
Die erforderlichen Erdarbeiten und der Einbau der vom
AG gestellten Formstücke werden gesondert vergütet.
Die Aufwendung für das Absperren der Hauptleitung, die
anschließende Spülung und event. Entkeimung sind
einzurechnen.
Diese Position wird nicht bei der Montage einer
Anbohrarmatur vergütet.
An Hauptleitungen der Nenndurchmesser:

**04.08.06 ... Anschluss an Hauptleitung DN100**
Anschluss an vorh. Hauptleitungen
Nennweite bis einschl. DN100
Menge: 3,000 St

**04.08.07 ... Anschluss an Hauptleitung DN150**
Anschluss an vorh. Hauptleitungen
Nennweite größer DN100 bis einschl. DN150
Menge: 2,000 St

**04.08.08 ... Anschluss an Hauptleitung DN200**
Anschluss an vorh. Hauptleitungen
Nennweite größer DN150 bis einschl. DN200
Menge: 3,000 St

**Ausführungsbeschreibung 0107 Anschluss an vorh. Hausanschlussleitung ...**
*Anschluss an vorh. Hausanschlussleitung ...*
Anschluss der neu verlegten PE- Leitung an vorh. HA-
Leitung aller Materialien und Durchmesser mit folgenden
Leistungen:
Trennen und Vorbereiten der alten Leitung, Abfuhr der
unbrauchbaren Materialien auf AN-Deponie,
Die erforderlichen Erdarbeiten werden gesondert
vergütet.
Anschluss einschl. Montage aller erforderlichen
Formstücke (Klemmschellen, E-Stück, Verschraubung,
Kupplungen, Reduzierungen, Übergangsstücken von Guss
auf PE o.ä. etc.). Die Istallationsmaterialien werden
vom AG gestellt und sind durch den AN einzubauen.
Durchmesser der neu verlegten Leitung:

**04.08.09 ... Anschluss HA PE100 RC bis 63x5,8mm**
Anschluss Hauanschlussleitung
PE100 RC bis einschl 63x5,8mm
Menge: 5,000 St

**Ausführungsbeschreibung 0108 Spülung und Entkeimung ...**
*Spülung und Entkeimung ...*
Spülung über die neu verlegten Leitungen aller
Materialien und der schadlosen Abführung des Wassers.
Stellung aller erforderlichen Armaturen, Standrohre,
Schlauchverbindungen etc.
Fachgerechte Durchführung der Entkeimung in der Weise,
dass eine einwandfreie Entkeimung bis zur Übergabe bzw.
Inbetriebnahme gesichert ist. Die DIN 2000 ist dabei zu
beachten.
Bei Verwendung von Chlor-Konzentration mindestens
30 g/cbm Wasser, Einwirkdauer 12 Stunden.
Schadlose Beseitigung des gechlorten Wassers (z.B.
durch Verdünnung und langsames Ablassen), für die
Spülung ist ein Mehrfaches des Leitungsinhaltes zu
verwenden.
Stellung sämtlicher erforderlicher Armaturen,
Schlauchverbindungen etc.

Abschnitt über die neu verlegten Leitungen,
einschließlich der Abschnitte vorhandener Leitungen zur
Einspeisung und Abführung. Event. Durchführung in
mehreren Einzelabschnitten. Abgerechnet werden nur die
neu verlegten Leitungsabschnitte.

**04.08.10 ... Spülung + Entkeimung, bis einschl. DN100**
Spülung und Entkeimung.
Hauptleitungen bis einschließlich DN100.
Alle Bauabschnitte
Menge: 220,000 m

**04.08.11 ... Spülung + Entkeimung, bis einschl DN150**
Spülung und Entkeimung.
Hauptleitungen über DN100 bis einschließlich DN150.
Menge: 150,000 m

**Ausführungsbeschreibung 0109 Druckprüfung u. Sichtprüfung ...**
*Druckprüfung u. Sichtprüfung ...*
Durchführung der Vor-, Haupt- und
Gesamtdruckprüfung des Innendrucks
der neu verlegten Leitungen aller
Materialienam offenen Graben.
Prüfdruck, Prüfdauer und zulässiger
Druckabfall am Prüfzeitende gemäß
DIN 4279 bzw. nach Angabe der
Bauleitung.
Mit einzurechnen ist das eventuelle
Ausbauen von bereits eingebauten
Formstücken zum Anschluss des
Manometers und der Pumpe bzw. zur
Überbrückung des Be- und
Entlüfungsventils, des
Druckminderventils etc., sowie das
druckfeste Verschließen der
Rohrleitungsenden sowie deren
Verspannung.
Anschluss eines Druck-
Trommelschreibers mit
Druckschreiber.

Die Prüfungen sind am offenen
Graben auszuführen. Im Rahmen der
Druckprüfung ist die Rohrleitung durch
Sichtprüfung zu kontrollieren.
Das Wasser ist nach der
Druckprüfung schadlos zu beseitigen.

beschleunigtes Normalverfahren
nach DVGW Arbeitsblatt W400-2

**04.08.12 ... Druckprüfung bis DN50 - Hausanschlüsse**
Druckprüfung Leitungen bis einschl.
DN50
Hausanschlussleitungen
Menge: 330,000 m

**04.08.13 ... Druckprüfung Ltg. bis einschl. DN100**
Druckprüfung Leitungen bis einschl. DN100
Wasserhauptleitungen
Alle Bauabschnitte
Menge: 220,000 m

**04.08.14 ... Druckprüfung Ltg. bis einschl. DN150**
Druckprüfung Leitungen über DN100 bis einschl. DN150
Wasserhauptleitungen
Menge: 180,000 m

**04.08.15 Microbiologische Untersuchung ...**
Wasserversorgung
Trinkwasseranalyse Probe durch AN.
Wasseranalyse zur
Wasserverwendung für
Trinkwasserversorgung erstellen nach
DIN 38411-1 bzw. DIN 38402-14 und
TrinkwV.
Prüfung auf Parameter der Gruppe A
einschließlich Pseudomonas
aeruginosa.
Probenahme durch geschulten und
zertifizierten Probenehmer des AN mit
Probenahmehahn an Zu- und Auslauf
in öffentlicher Trinkwasserversorgung.
Menge: 4,000 St

### Titel 05 KABELVERLEGUNGEN (SWT-Strom)

#### Untertitel 05.01 HINWEISTEXT: Beauftragung und Abrechnung

*Hinweis*
Einzelbaumaßnahme: Schubertstraße
Kabelverlegung für die Stromversorgung im Bauabschnitt
Schubertstraße. Rückbau der Dacheinspeisungen
(Dachständer) später mit separater Maßnahme.

Umfang der Baumaßnahme:
Verlegung zweier Versorgungskabel in der Fahrbahn,
entlang dem nördlichen Fahrbahnrand (Bordstein), neben
dem MW-Kanal.
Herstellung der Hausanschlüsse bis in die Gebäude.

Beauftragung:
Die Leistungen zur Erneuerung der Kabel für die
Stromversorgung und die Straßenbeleuchtung
und der damit verbundenen weiteren Bauarbeiten werden
durch die Stadtwerke Tuttlingen Abt. STROM mit eigenem
Auftrag separat vergeben.

Abrechnung:
Die Abrechnung erfolgt ebenfalls separat mit dem o.g.
Auftraggeber. Die Abrechnungsunterlagen sind zugleich
beim Ingenieurbüro Reckmann GmbH einzureichen.

*Hinweis*
Sämtliche Installationsmaterialien für die
Stromversorgung werden durch den AG auf dem Bauhof bzw.
beim Lager der Stadtwerke Tuttlingen bereit gestellt.
Einzelne Materialien werden von der SWT auf die
Baustelle geliefert. Diese Lieferungen durch die SWT
werden jeweils in der betreffenden Position angegeben.
Die notwendigen Materialien sind rechtzeitig beim AG
anzumelden und abzurufen. Sämtliche Mehrkosten,
Stillstandszeiten und Verzögerungen durch verspätet
ausgelöste Materialbestellungen gehen voll zu Lasten
des Auftragnehmers und werden nicht vergütet.

Die Materialien sind vom Werksgelände der SWT
abzuholen, zur Baustelle zu transportieren und dort
zwischenzulagern. Einschließlich Rücklieferung
möglicher überzähliger Materialien zum Bauhof.
Adresse: Bei der Brühlmühle 1, 78532 Tuttlingen

Sämtliche Mehraufwendungen hierfür sind in die
Positionen einzurechnen.

#### Untertitel 05.02 ERDARBEITEN+KABELVERLEGUNGEN

**Ausführungsbeschreibung 0110 Kabelgraben...**
*Kabelgraben...*
Aushub von Kabelgräben
Tiefe 80 cm unter fertiger Gehweg- bzw. Fahrbahnhöhe
bzw Geländehöhe.
Einschl Abfuhr des verdrängten Materials und einschl.
Kiesverfüllung mit 0/X.
Kabelgraben für Stromkabel aller Art und Leerrohre bzw.
Leerrohrverbände.
Die Position gilt ausschließlich für die Erdkabel und
Leerrohre im Auftrag der Stadtwerke Tuttlingen.
Mitverlegungen von oder mit anderen Versorgungsträgern
werden nicht berücksichtigt.
Aushub der Bodenklassen 3-5 nach DIN18300 bzw. gemäß
der Homogenbereiche im Baugrundgutachten.

**05.02.01 ... Kabelgraben Grabenbreite 40cm**
Kabelgraben als Einzelgraben.
Grabentiefe: GT= 80cm. Grabenbreite: GB= 40cm
Belegung: bis zu 3x Erdkabel oder 1x LR DN125.
Kabelgraben für die Herstellung der Hausanschlüsse.
Menge: 150,000 lfm

**05.02.02 ... Kabelgraben Grabenbreite 50cm**
Kabelgraben als Einzelgraben.
Grabentiefe: GT= 80cm. Grabenbreite: GB= 50cm.
Belegung: 2x LR125 oder bis zu 4x Kabel.
Kabelgraben für die Verlegung der
Hauptversorgungskabel.
Menge: 250,000 lfm

**Ausführungsbeschreibung 0111 Zulage zum Kabelgraben ...**
*Zulage zum Kabelgraben ...*

**05.02.03 ... Suchschlitze**
Aushub von Suchschlitzen zum Freilegen vorh. Leitungen
vor Grabenaushub aller Art.
In allen Tiefenlagen und Bodenklassen. In Handaushub
mit maschineller Unterstützung für erforderliche
Suchschlitze entlang der gesamten Trasse.
Transport der benötigten Maschinen ist einzurechnen.
Einschl. Absperrung der Baugrube bzw. Wiederfüllung mit
Aushub.
Nur auf Anweisung der Bauleitung.
Menge: 5,000 m³

**05.02.04 ... Handaushub**
bei teilweiser maschineller Unterstützung nur auf
besondere Anweisung der Bauleitung.
Menge: 5,000 m³

**05.02.05 ... Unterquerungen von Kabeln aller Art**
liegen 2 Leitungen im Achsmaß mehr als 50 cm
auseinander, so werden 2 Querungen vergütet.
Menge: 10,000 St

**05.02.06 ... Freilegen Schaltschrank**
Menge: 1,000 St

**05.02.07 ... Zulage: Längskabel aller Art**
Menge: 50,000 m

**05.02.08 ... Freilegen Kabel**
Freilegen Kabel
Menge: 5,000 St

**05.02.09 ... Freilegen Mastfundament**
Freilegen Mastfundament, für weitere Nutzung
(nicht bei Abbruch)
Menge: 2,000 St

**Ausführungsbeschreibung 0112 Sand für Erdkabel, Kabelleerohr...**
*Sand für Erdkabel, Kabelleerohr...*
Leitungszone für Stromkabel aller Art und Leerrohre
bzw. Leerrohrverbände.
Lieferung und Einbau von Sand (Körnung 0/2 mm).
Auflager/Bettung 10cm und Abdeckung 10cm.
Die Position gilt ausschließlich für die Erdkabel und
Leerrohre im Auftrag der Stadtwerke Tuttlingen.
Mitverlegungen von oder mit anderen Versorgungsträgern
werden nicht berücksichtigt.

**05.02.10 ... Sandeinbettung Grabenbreite 40cm**
Leitungszone: Kabelgraben als Einzelgraben.
Grabentiefe: GT= 80cm. Grabenbreite: GB= 40cm
Belegung: bis zu 3x Erdkabel oder 1x LR DN125.
Kabelgraben für die Herstellung der Hausanschlüsse.
Menge: 150,000 lfm

**05.02.11 ... Sandeinbettung Grabenbreite 50cm**
Leitungszone: Kabelgraben als Einzelgraben.
Grabentiefe: GT= 80cm. Grabenbreite: GB= 50cm.
Belegung: 2x LR125 oder bis zu 4x Kabel.
Kabelgraben für die Verlegung der
Hauptversorgungskabel.
Menge: 250,000 lfm

**05.02.12 Trassenband des AG, verlegen**
Trassenband des AG verlegen, über den Kabeltrassen.
Lage: Verlegung auf OK Leitungszone.
Das Trassenband wird vom AG gestellt.
Menge: 710,000 lfm

**Ausführungsbeschreibung 0113 Erdkabel des AG verlegen ...**
*Erdkabel des AG verlegen ...*
Vom AG bauseits gelieferte Erdkabel aller Art im
Kabelgraben verlegen.
Das Kabelmaterial wird vom AG gestellt und auf die
Baustelle geliefert.
Aufbocken der Kabeltrommeln und Verlegen von Erdkabeln
entsprechend den Verlegerichtlinien der VU.
Abgerechnet wird nur die Länge der erdverlegten
Kabelabschnitte, ohne freiliegende Reserveschlaufen.

**05.02.13 ... Kabelverlegung: Stromkabel 1KV**
Kabelverlegung: Stromkabel 1KV
Stromversorgungsnetz SWT
Menge: 710,000 m

**Ausführungsbeschreibung 0114 Leiteinrichtungen ausbauen, Abfuhr auf AN- Deponie ...**
*Leiteinrichtungen ausbauen, Abfuhr auf AN- Deponie ...*
Ausbauen und Abfahren von nachfolgenden
Leiteinrichtungen/Sonstigem aller Art auf AN-Deponie
einschl. der erf. Arbeiten und Nebenarbeiten

**05.02.14 ... Abfuhr: Kabel aufnehmen + entfernen**
Kabel aufnehmen und entfernen. Erdarbeiten
werden nicht gesondert berechnet.
Kabeldurchmesser über 3O bis 5O mm.
Kabel teilweise in Schutzrohr liegend.
Kabel in Eigentum des AN übernehmen und entsorgen.
Menge: 25,000 lfm

*Hinweis*
HINWEISTEXT: Kabelschutzrohre, offene Verlegung
Leerohre des AG im offenen Graben verlegen, einschl.
aller Arbeiten, Nebenarbeiten, Materialien und
Formstücke, wie z.B. Verbindungsstücke, Endkappen usw.
Leerrohre für Straßenquerungen innerorts, usw.
Das Rohrmaterial wird vom AG bereitgestellt, jedoch
nicht geliefert.
Der Kabeleinzug wird durch die SWT ausgeführt.

**Ausführungsbeschreibung 0115 Kabelschutzrohre nach DIN 16875, offene Verlegung...**
*Kabelschutzrohre nach DIN 16875, offene Verlegung...*
Kabelschutzrohre des AG aus PVC-U nach DIN 16875 und
DIN 8062 (nur Maße) mit angeformter Steckmuffe
verlegen. Verlegung in offenem Graben.
Einschließlich erforderliche Endfittinge bzw. Endkappen
zum Abdichten der verlegten Kabel gegen die einzelnen
Rohre sowie zum Schutz der unbelegten Rohre vor
Schmutz, Feuchtigkeit und Ungeziefer.
Hersteller / Fabrikat: REHAU Kabelschutz- und
Schutzrohre aus PVC, oder gleichwertig.
Das Material wird vom AG gestellt und ist vom
Bereitstellungsort des AG abholen.

**05.02.15 ... Kabelschutzrohr des AG DN125, verlegen**
Verlegen von Kabelschutzrohren aus PVC-U.
DN125, Rohr-Reihe 4.
Das Rohrmaterial wird vom AG gestellt.
Menge: 50,000 m

*Hinweis*

**Ausführungsbeschreibung 0116 Grabenlose Verlegung: Bodenverdrängungsverf., n. steuer**
*Grabenlose Verlegung: Bodenverdrängungsverf., n. steuerbar ...*
Durchpressung im Bodenverdrängungsverfahren mit
Bodenverdrängungshammer bzw. Erdraketen herstellen,
einschließlich sofortigem Einbau der Verrohrung.
Durchpressung im 2-Takt-Verfahren in Baugrund der
Bodenklassifizierung nach DIN18300 3 bis 5 und nach DIN
18319 LNE/LNW 1+2, LBM 2+3.
Durchpressung mit Soforteinzug des Medienrohres,
einschließlich sämtlicher erforderlicher Nebenarbeiten.
Die Kontolle von Lage und Verlauf vor und während der
Durchpressung ist ebenfalls einzurechnen.
Einschließlich Herstellung von Start- und Zielgruben,
mit Aushub, seitlicher Lagerung, und Wiederverfüllung,
sowie Abfuhr von Verdrängungsmaterial. Handaushub ist
in diese Position einzurechnen.
Die Lieferung des Medienrohres ist nicht enthalten und
wird im Falle einer Lieferung durch den AN separat
vergütet.
Verfahren: TRACTO-TECHNIK GRUNDOMAT, oder gleichwertig.

**05.02.16 ... Verlegung Schutzrohr PVC-U 75x2,2mm, Einbau grabenlos**
Grabenlose Erdverlegung von Rohren aus Kunststoff.
Materialliefung mit separater Position.
Rohrmaterial: PVC-U, PE100 RC mit äußerem Schutzmantel,
oder PE-HD.
Schutzrohre für Rohreinzug. Belegung: Kabel
Stromhausanschluss
Rohrabmessungen Schutzrohr: 75x2,2mm, Di= 64mm
Menge: 100,000 m

**Ausführungsbeschreibung 0117 Grabenlose Verlegung: Schutzrohre liefern ...**
*Grabenlose Verlegung: Schutzrohre liefern ...*
Schutzrohre aus Kunststoff für grabenlose Verlegung
liefern. Einbau im Bodenverdrängungsverfahren mit
separater Position.
Schutzrohre aus PVC-U, außen glatt, nach DIN8061,
DIN8062. Farbe SCHWARZ.
Schutzrohre für Rohreinzug. Belegung mit Kabel
Stromhausanschluss.
Einschließlich Endfittinge bzw. Endkappen zum Abdichten
der eingezogenen Rohrleitung gegen das Schutzrohr,
sowie zum Schutz der unbelegten Rohre vor Schmutz,
Feuchtigkeit und Ungeziefer.
Hersteller / Fabrikat: REHAU RAUJET, oder gleichwertig

**05.02.17 ... Schutzrohr PVC-U 75x2,2mm liefern**
Schutzrohr für grabenlose Verlegung liefern.
Rohrabmessungen Schutzrohr: 75x2,2mm, Di= 64mm
für Rohreinzug: WV-HA PE100 RC 40x3,7mm.
Menge: 100,000 m

**05.02.18 Hausanschluss: Hauseinführung des AG einbauen**
Herstellen einer Hauseinführung für ein
Stromhausanschlusskabel in vorhandene Bohrung. mit
Innendurchmesser Di= 47mm. Das Material wird vom AG
gestellt und ist vom Bereitstellungsort des AG abholen.
Diese Position umfasst ansonsten alle Nebenarbeiten.
Ausführung und Verlegung nach Technischer Information
des Herstellers.
Menge: 23,000 St

**05.02.19 Hausanschluss: Kernbohrung Di 47mm für Hauseinführung**
Herstellen einer Kernlochbohrung für Hausanschluss,
Durchmesser 47mm für die Aufnahme einer Hauseinführung.
Einschließlich aller Materialien und Nebenarbeiten.
Nach erfolgter Installation des Durchführungsbauteils
ist der Wandbereich in den Abmessungen 40 x 40 cm zu
verputzen und vollflächig (den Verputz überlappend!)
mittels isolierendem Anstich oder Abklebung mit
Schweißbahnen nach DIN 18195 gas- und wasserdicht zu
isolieren.
Alle Verschmutzungen im Gebäude oder auf dem Grundstück
sind nach Abschluss der Bauarbeiten unverzüglich zu
beseitigen.
Menge: 23,000 St

#### Untertitel 05.03 STRASSEN- UND WEGEBAU

*Hinweis*
Nachfolgende Positionen in diesem Titel gelten
ausschließlich für Aufgrabungen

**Ausführungsbeschreibung 0118 Frostschutz- und Kiestragschicht ...**
*Frostschutz- und Kiestragschicht ...*
Liefern von Kiessand geeigneter Körnung gem. ZTVE-StB
(auf Wunsch ist die Eignung des Materials nachzuweisen)
für die Trag- und Frostschutzschicht, profilmäßiger
Einbau in Lagen und Verdichtung.
Gesamtstärke in der Regel 0,10 bis 0,50 m nach Angabe.
Abrechnung der verdichteten Masse nach Querprofilen
oder Aufmaß.
zusätzlich Nachweis nach Lieferscheinen

**05.03.01 ... FSS + KTS Körnung 0/32**
Frostschutz- und Kiestragschicht 0/32
Lieferung und Einbau
Für Fahrbahn und Gehweg
FSS 0/32 10cm auf FSS 0/45
Menge: 40,000 m³

**05.03.02 ... FSS + KTS Körnung 0/45**
Frostschutz- und Kiestragschicht 0/45
Lieferung und Einbau
Für Fahrbahn und Gehweg
Stärke bis 40cm
Menge: 120,000 m³

**05.03.03 ... Zulage für Moräneschotter**
Zulage: gebrochenes Material als Zulage
Umrechnungsfaktor 2,25 verdichtet
Menge: 160,000 m³

**Ausführungsbeschreibung 0119 Bituminöse Trag- und Deckschichten - Aufgrabungen ...**
*Bituminöse Trag- und Deckschichten - Aufgrabungen ...*
Trag- und Deckschichten aus Asphaltmischgut nach ZTV
T-StB und ZTV Asphalt-StB liefern und profilgerecht
einbauen.
Einbau in Verkehrsflächen der Belastungsklassen Bk0,3
und Bk1,8.
Schichtenfolge und Schichtdicke nach Regelquerschnitt.
Einbau in Flächen von Aufgrabungen aller Art,
maschinell und von Hand.
Die Mehraufwendungen für den Handeinbau und mehrlagigem
Einbau sind einzurechnen.

**05.03.04 ... Asphalttragsch AC32 TN (50/70 // 50/80 VL) 8cm**
Asphalttragschicht in Verkehrsflächen für Geh- und
Radwege, Nebenflächen, Hofflächen.
Einbau in Kanal- und Leitungsgräben, Streifen 50cm
hinter Bordsteinen, sowie sonstige Restreifen,
als Schicht in gleichmäßiger Dicke auf neu
hergestellter Unterlage.
Asphaltmischgut: AC 32 T N.
Resultierendes Bindemittel: 50/70 // 50/80 VL.
Einbaudicke: 8cm.
Querschnitt: Einseitige Querneigung
Aufgrabungen in Geh- und Radwegen, Nebenflächen,
Hofflächen.
Menge: 70,000 m²

**05.03.05 ... Asphaltdecksch AC 8 DN (50/70 // 50/80 VL) 3cm**
Asphaltdeckschicht in Verkehrsflächen für Geh- und
Radwege, Nebenflächen, Hofflächen.
Einbau in Kanal- und Leitungsgräben, Streifen 50cm
hinter Bordsteinen, sowie sonstige Restreifen,
als Schicht in gleichmäßiger Dicke auf neu
hergestellter Unterlage.
Asphaltmischgut: AC 8 D N.
Resultierendes Bindemittel: 50/70 // 50/80 VL
Einbaudicke: 3cm.
Aufgrabungen in Geh- und Radwegen, Nebenflächen,
Hofflächen.
Menge: 70,000 m²

**05.03.06 ... Asphalttragsch AC32 TN (50/70 // 50/80 VL) 10cm**
Asphalttragschicht in Verkehrsflächen der
Belastungsklassen Bk0,3 bis Bk1,8.
Fahrbahn mit Fahrbahnnebenflächen,
Einbau in Kanal- und Leitungsgräben sowie Restreifen,
als Schicht in gleichmäßiger Dicke auf neu
hergestellter Unterlage.
Asphaltmischgut: AC 32 T N.
Resultierendes Bindemittel: 50/70 // 50/80 VL.
Einbaudicke: 10cm.
Aufgrabungen in Fahrbahn mit Fahrbahnnebenflächen.
Menge: 250,000 m²

**05.03.07 ... Asphaltdecksch AC 8 DN (50/70 // 50/80 VL) 4cm**
Asphaltdeckschicht in Verkehrsflächen der
Belastungsklassen Bk0,3 bis Bk1,8.
Fahrbahn mit Fahrbahnnebenflächen.
Einbau in Kanal- und Leitungsgräben sowie Restreifen,
als Schicht in gleichmäßiger Dicke auf neu
hergestellter Unterlage.
Asphaltmischgut: AC 8 D N.
Resultierendes Bindemittel: 50/70 // 50/80 VL
Einbaudicke: 4cm.
Aufgrabungen in Fahrbahn mit Fahrbahnnebenflächen.
Menge: 250,000 m²

**Ausführungsbeschreibung 0120 Reinigen ...**
*Reinigen ...*
Reinigen vorhandener bituminöser Fahrbahn- oder
Gehwegflächen - der im Preisverzeichnis angegebenen Art
- von Sand, Staub und Schmutz, Freilegen alter
bituminöser Decken (lose Deckenteile sind zu
entfernen), Schlaglöcher so aushauen, daß lotrechte
Ränder entstehen. Das Kehrgut ist auf Lagerplätze des
Auftragnehmers abzufahren.

**05.03.08 ... Reinigung von Asphaltflächen**
Reinigen von Asphaltflächen mit Wasserhochdruck.
Asphaltflächen vor Asphalteinbau: Fahrbahn, Gehwege,
Höfe
Menge: 320,000 m²

**Ausführungsbeschreibung 0121 Vorsprühen von Asphaltflächen ...**
*Vorsprühen von Asphaltflächen ...*
Ansprühen von vorhandenen Belägen und Schnittkanten mit
Haftkleber (0,3-0,5 kg/qm). Einschließlich Lieferung
aller erforderlichen Materialien.

**05.03.09 ... Haftkleber**
Ansprühen von vorhandenen Belägen und Schnittkanten mit
Haftkleber, einschließlich Lieferung sämtlicher
Materialien.
Bindemittel = Bitumen-Emulsion U 60 K.
Lieferung und Einbau.
Bindemittelmenge 0,2 kg/m2.
Asphaltflächen vor Asphalteinbau: Fahrbahn, Gehwege,
Höfe.
Menge: 320,000 m²

**Ausführungsbeschreibung 0122 Kanten schneiden...**
*Kanten schneiden...*
Zum Anschluß neuer Deckenteile an bestehende Beläge
alten Belag sauber und fluchtgerecht - je nach
Erfordernis - abkanten bzw. abschneiden.
Abrechnung: Erstschnitt zuzüglich Nachschnitt separat.

**05.03.10 ... Asphaltschnitt: Beläge bis 15cm Stärke**
Asphaltschnitt, Stärke bis 15 cm
Menge: 800,000 lfm

**Ausführungsbeschreibung 0123 Aufbruch bituminöser Schichten...**
*Aufbruch bituminöser Schichten...*
Aufbrechen bzw Fräsen von bituminösen Schichten
einschl. event geringen Teeranteilen (PAK kleiner 25
mg/kg)
innerhalb der Baustrecke aus allen Profilen.
Geschwindigkeit der Fräse so, dass keine
Schollenbildung entsteht

einschl. Erschwerniss für Fräsen entlang Einfassungen
und Einbauten aller Art

**05.03.11 ... Aufbruch bit. Schichten bis 15cm Stärke**
Asphaltaufbruch in Flächen der Kanal- und
Leitungsgräben, sowie Restreifen.
Stärke bis 15 cm
Menge: 320,000 m²

**Ausführungsbeschreibung 0124 Abfuhr von bituminösen Belägen ...**
*Abfuhr von bituminösen Belägen ...*
Abfuhr von bituminösen Belägen auf Deponien nach Wahl
des AN. Alle hierbei entstehenden Kosten und Gebühren
sind in dieser Position abgegolten.

**05.03.12 ... Abfuhr bit. Schichten bis 15cm Stärke**
Abfuhr Asphaltaufbruch.
Stärke bis 15 cm
Menge: 320,000 m²

#### Untertitel 05.04 RANDEINFASSUNG- PFLASTERUNG

*Hinweis*
Die bestehenden Pflasterflächen, Pflasterrinnen,
Pflasterstreifen und Borde sind jeweils entsprechend
dem Ursprungszustand nach bestehnem Verlegemuster
wieder herzustellen. Sämtliche Mehraufwendungen hierfür
(z.B. Aufnahme der bestehenden Verlegemuster,
Markierungsarbeiten, usw.) sind einzurechnen und werden
nicht separat vergütet. Dieser Hinweis gilt auch für
die Positionen zur Herstellung von Hausanschlüssen.

**05.04.01 Zweizeiler aufnehmen, säubern, lagern Natursteinpflaster 15/17**
Pflasterstreifen als Randeinfassung, Rinnen o.ä.
aufnehmen als Zulage zu den Aushubpositionen.
Wiederverwendbare Steine innerhalb der Baustelle
fördern, säubern und sortiert lagern.
Nicht wiederverwendbare Steine und übriges Aufbruchgut
in Eigentum des AN übernehmen, von der Baustelle
entfernen und einer Wiederverwertung zuführen.
Fahrbahnbegleitender Zweizeiler vor Bordsteinen aus
Natursteinen. Pflasterreihen ca. 2-reihig.
Steinformat: Großpflasterstein 15/17.
Auflager bzw. Bettung aus Beton oder Mörtel,
Fugenfüllung ungebunden oder gebunden.
Menge: 180,000 m

**05.04.02 Zweizeiler wieder herstellen Natursteinpflaster 15/17**
Pflasterstreifen als Randeinfassung, Rinnen o.ä. wieder
entsprechend dem Urprungszustand herstellen,
einschließlich Laden und Längstransport vom
Zwischenlager des AN zur Einbaustelle.
Die erford. Erdarbeiten und der Aussparungen für bzw.
der Anpassungen an Straßenabläufe sind einzurechnen.
Überschüssiges Erdmaterial ist abzufahren.
Fahrbahnbegleitender Zweizeiler aus Natursteinen vor
Bordstein.
Steinformat: Großpflasterstein 15/17.
Fundament und einseitige Rückenstütze aus Beton C20/25
DIN EN206-1 und DIN1045-2, Dicke 20 cm, Breite der
Rückenstütze 15 cm,
Pflasterfugen einfegen mit Fugenmörtel MGIII,
einschl. der erford. Rand- und Abschlusssteine. Ggf.
erforderliche Ersatzlieferungen von Pflastermaterial
sind einzurechnen.
Menge: 180,000 m

**05.04.03 Betonbordsteine aufnehmen 15/30 u.15/25**
Bordsteine aufnehmen. Bordsteine aus Beton, ca. 15/30
und 15/25 cm, als Tief- oder Hochbord in Beton oder
Mörtel versetzt. Unterbeton, ca. 15-20cm dick,
aufbrechen.
Wiederverwendbare Bordsteine innerhalb der Baustelle
fördern, säubern und sortiert lagern. Nicht
wiederverwendbare Bordsteine und übriges Aufbruchgut in
Eigentum des AN übernehmen, von der Baustelle entfernen
und einer Wiederverwertung zuführen.
Menge: 30,000 m

**05.04.04 Betonbordsteine versetzen seitl. gelagert, 15/30 u.15/25**
Bordsteine versetzen auf ein durchgehendes Fundament
aus Beton C20/25 X0; 20 cm dick. Im Abstand von 15m
sind durchgehende Dehnfugen vorzusehen. Erf.
Erdarbeiten sind einzurechnen; das überschüssige
Erdmaterial ist abzufahren.
Seitl. gelagerte Bordsteine, zum Wiedereinbau
aufnehmen, säubern sowie  evtl. längs transportieren
innerhalb der Baustelle ist einzurechnen. Beim Ausbau
beschädigte Steine sind durch den AN zu ersetzen.
Betonbordsteine, ca. 15/30 und 15/25 cm, als Tief- oder
Hochbord.
Menge: 15,000 m

**05.04.05 Bordsteine aus Beton liefern und versetzen, 15/30**
Bordsteine aus Beton liefern und versetzen. Bordsteine
DIN 483H 15x30 (150/300 mm). Steine mit engen Fugen
versetzen. Rückenstütze aus Beton C20/25 bis 10cm unter
OF Bordstein, 15 cm breit, Unterbeton C 20/25, 20 cm
dick, herstellen. Im Abstand von 15m sind durchgehende
Dehnfugen vorzusehen. Erforderliche Erdarbeiten
ausführen.
Menge: 15,000 m

**05.04.06 Rinnenplatten aufnehmen Bet. 30/15/8**
Rinnenplatten aufnehmen. Rinnenplatten aus Beton, ca.
30/15/8 cm, in Beton oder Mörtel versetzt. Unterbeton
und Rückenstütze ca. 15-20cm dick, aufbrechen.
Wiederverwendbare Rinnenplatten innerhalb der Baustelle
fördern, säubern und sortiert lagern. Nicht
wiederverwendbare Rinnenplatten und übriges Aufbruchgut
in Eigentum des AN übernehmen, von der Baustelle
entfernen und einer Wiederverwertung zuführen.
Menge: 10,000 m

**05.04.07 Rinnenplatten aus Beton liefern + versetzen Bet.30/15/8**
Rinnenplatten aus Beton liefern und setzen.
Rinneplatten DIN EN 1339.
Abmessungen 30/15/8 cm.
Steine mit engen Fugen versetzen. Fundament aus Beton
C20/25 20cm dick in Schalung herstellen.
Fundamente und Rückenstütze sind zu verdichten,
Unterbeton C20/25, 20 cm dick, herstellen.
Erforderliche Erdarbeiten ausführen.
Menge: 10,000 m

**05.04.08 Betonbordsteine aufnehmen 8/20 u. 8/30**
Bordsteine aufnehmen. Bordsteine aus Beton, ca. 8/20
und 8/30 cm, als Tief- oder Hochbord in Beton oder
Mörtel versetzt. Unterbeton, ca. 15-20cm dick,
aufbrechen.
Wiederverwendbare Bordsteine innerhalb der Baustelle
fördern, säubern und sortiert lagern. Nicht
wiederverwendbare Bordsteine und übriges Aufbruchgut in
Eigentum des AN übernehmen, von der Baustelle entfernen
und einer Wiederverwertung zuführen.
Menge: 20,000 m

**05.04.09 Betonbordsteine versetzen seitl. gelagert, 8/20 und 8/30**
Bordsteine versetzen auf ein durchgehendes Fundament
aus Beton C20/25 X0; 20 cm dick. Im Abstand von 15m
sind durchgehende Dehnfugen vorzusehen. Erf.
Erdarbeiten sind einzurechnen; das überschüssige
Erdmaterial ist abzufahren.
Seitl. gelagerte Bordsteine, zum Wiedereinbau
aufnehmen, säubern sowie  evtl. längs transportieren
innerhalb der Baustelle ist einzurechnen. Beim Ausbau
beschädigte Steine sind durch den AN zu ersetzen.
Betonbordsteine, ca. 8/20 und 8/30 cm, Tiefbordstein.
Menge: 10,000 m

**05.04.10 Bordsteine aus Beton liefern + versetzen, 8/20 + 8/30**
Liefern von Tiefbordsteinen, Einfassungssteinen, auch
Rasenbordsteinen und Rabatten, o.ä..
Steine flucht-und höhengerecht Versetzen auf
Betonfundament (beidseitig abgeschalt) mind. 20/30 mit
durchgehender Rückenstütze aus Beton
C 20/25, einschl. Erdarbeiten und Betonlieferung.
Pressfugen sind zu vermeiden.
Einfahrtswiegen werden übermessen.
Menge: 10,000 m

#### Untertitel 05.06 FUGENVERGUSSARBEITEN

**05.06.01 Anschluss als Fuge: Fugenband, Gehweg**
Anschluss an eine bestehende oder neu hergestellte
Asphaltdeckschicht herstellen, nach ZTV Fug-StB,
ZTV-Asphalt-StB.
Art: Anschluss an Asphaltdeckschicht als Fuge mit
anschmelzbarem oder selbstklebendem Bitumenfugenband
mit Voranstrichmittel. Längs- und Querfuge.
Höhe Fugenband: entsprechend Stärke Asphaltdeckschicht.
Breite Fugenband: 1cm.
Einbau in Gehwegen und Höfen.
Hersteller / Typ: DENSO, TOK-Band A / SK, oder
gleichwertig.
Menge: 150,000 m

**05.06.02 Anschluss als Fuge: Fugenmasse, Fahrbahn**
Anschluss an eine bestehende oder neu hergestellte
Asphaltdeckschicht herstellen, nach ZTV Fug-StB, DIN EN
14188-1, ZTV-Asphalt-StB.
Art: Anschluss an Asphaltdeckschicht als Fuge mit
Fugenmasse, mit Voranstrichmittel und Unterfüllstoff.
Längs- und Querfuge.
Herstellung Fugenspalt nachträglich durch Schneiden
bzw. Fräsen, einschließlich ausräumen.
Fugenspalttiefe: bis 5cm
Fugenspaltbreite: bis 2cm
Fugenmaterial: bitumenhaltige polymermodifizierte
Heißvergussmasse Typ N2, einschließl. zugehörigem
Voranstrichmittel.
Die sichtbare Fugenoberfläche ist unmittelbar nach
Einbau der Fugenmasse mit Bitumenbrechsand abzustreuen.
Einbau in Fahrbahn
Hersteller / Typ: DENSO, Reinau-N2 Plus+, oder
gleichwertig.
Menge: 250,000 m

#### Untertitel 05.07 ENTSORGUNG UND VERWERTUNG

*Hinweis*
Nachfolgende Positionen dieses Untertitels gelten als
Zulage zu den Positionen für den Wiedereinbau und die
Abfuhr von Bodenmaterial im Titel Erdarbeiten bzw. von
Asphaltaufbruch im Titel Straßen- und Wegebau.
Die Zulagepositionen beinhalten die Entsorgung und
Verwertung, einschließlich Beprobung und Untersuchung,
Transport und Deponiegebühren nach vorliegender
Unterlage des AG (Baugrundgutachten bzw.
Schadstoffuntersuchung).

*Hinweis*
Der Auftraggeber kann generell keine Flächen zur
Zwischenlagerung bereits stellen. Die Beschaffung von
Bereitstellungsflächen außerhalb der Baustelle, deren
Unterhalt und Wiederherstellung, Entschädigungen,
Mieten und Pachten, usw. sind Sache des AN.
Die Zwischenlagerung von Aushubmaterial auf
Bereitstellungsflächen des AN, einschließlich erneute
Aufnahme bzw. Laden wird nicht separat vergütet und ist
in den jeweiligen Aushubpositionen enthalten.

**Ausführungsbeschreibung 0125 Zulage: Entsorgung und Verwertung, Asphalt...**
*Zulage: Entsorgung und Verwertung, Asphalt...*
Zulage zu den Positionen für die Abfuhr von
Asphaltaufbruch.
Entsorgung und Verwertung, einschließlich Beprobung und
Untersuchung, Laden aus Zwischenlager, Transport mit
dafür zugelassenen Fahrzeugen, Deponiegebühren.
Einschließlich aller hierfür erforderlichen Unterlagen,
Antragstellungen, Erlaubnisse, Gebühren,
Entsorgungsnachweise, usw.
Abrechnung nach Frachtbrief und Wiegescheinen.
Das Material ist sofort abzufahren. Etwaige
Zwischenlagerung wird nicht vergütet.

**05.07.01 ... Deponie: Asphalt teerhaltig, PAK | B,C / DK I**
Asphalt teerhaltig, PAK
Einstufung RuVA-StB 01: Verwertungsklassen B, C
Einstufung DepV: DK I
Menge: 85,000 t

**05.07.02 Haufwerkbeprobung von Asphalt**
Beprobung und chemische Untersuchungen zur
Abfalldeklaration in erforderlicher Anzahl und Menge,
sowie in deren erforderlichem Umfang, einschließlich
aller hierfür erforderlichen Leistungen (z.B.
Probennahme und -aufbereitung, Laboruntersuchungen,
Ergebnisbericht, usw.).
Menge: 1,000 St

**Ausführungsbeschreibung 0126 Zulage: Entsorgung und Verwertung, Boden**
*Zulage: Entsorgung und Verwertung, Boden*
Zulage zu den Positionen für die Abfuhr von
Bodenmaterial.
Entsorgung und Verwertung, einschließlich Laden aus
Zwischenlager, Transport mit dafür zugelassenen
Fahrzeugen, Deponiegebühren. Einschließlich aller
hierfür erforderlichen Unterlagen, Antragstellungen,
Erlaubnisse, Gebühren, Entsorgungsnachweise, usw.
Abrechnung nach Frachtbrief und Wiegescheinen.

**05.07.03 ... Deponie: Erdaushub, BM-F3 (EBV)**
Boden bzw. Bodengemisch, Erdaushub, Abbruchabfälle,
Boden, Steine und Baggergut, aller Baugrundschichten /
-horizonte; schadstoffbelastet.
Auffüllung, Boden gemäß Schadstoffuntersuchung im
Baugrundgutachten:
Zuordnung BM-F3 (EBV)
Menge: 100,000 t

**05.07.04 ... Deponie: Erdaushub, >BM-F3 (EBV), DK II (DepV)**
Boden bzw. Bodengemisch, Erdaushub, Abbruchabfälle,
Boden, Steine und Baggergut, aller Baugrundschichten /
-horizonte; schadstoffbelastet.
Auffüllung, Boden gemäß Schadstoffuntersuchung im
Baugrundgutachten.
Zuordnung >BM-F3 (EBV) bzw. DK II (DepV)
Menge: 210,000 t

**05.07.05 Beprobung und chem. Untersuchung von Boden**
Chemische Untersuchungen von Bodenmaterial in
erforderlicher Anzahl und Menge, sowie in deren
erforderlichem Umfang, einschließlich aller hierfür
erforderlichen Leistungen (z.B. Probennahme und
-aufbereitung, Laboruntersuchungen, Ergebnisbericht,
usw.).
Untersuchungen nach EBV, VwV, LAGA bzw.
Deponieverordnung im Feststoff und Haufwerk auf
Baustelle oder Bereitstellungsfläche bzw. Zwischenlager
des AN, vor Wiedereinbau oder Abfuhr.
Menge: 5,000 St

#### Untertitel 05.08 SONSTIGE ARBEITEN

*Hinweis*
Ausbauen und Wiedereinbauen von
Leiteinrichtungen/Sonstigem etc.
Ausbauen von Randeinfassungen, Leit-, Markierungs- und
Geländersteinen von Verkehrszeichen, Licht- und
sonstigen Masten sowie von Einrichtungen der Ent- und
Versorgung, Schachtabdeckungen, Zaunanlagen und dgl.
Bei vorgeschriebener seitlicher Lagerung sowie bei
Abfuhr auf Lagerplätze des AG brauchbaren Materials ist
einzukalkulieren, Bruch - soweit nicht einbaubar - ist
abzufahren.

**Ausführungsbeschreibung 0127 Leiteinrichtungen, Aus- und Wiedereinbau...**
*Leiteinrichtungen, Aus- und Wiedereinbau...*
Ausbauen und Wiedereinbauen von nachfolgenden
Leiteinrichtungen/Sonstigem aller Art
Seitlich lagern, säubern und unter Zulieferung von
Fehlmaterial fachgerecht wieder versetzen
einschl. der Erd- und Transportarbeiten, der Lieferung
der hierzu erforderlichen Einbaumaterialien
einschl. erforderlichen Schneiden, Anpassen
Der Ausbau der wiederzuverwendenden Teile erfolgt nach
örtlicher Angabe durch die Bauleitung

**05.08.01 ... Aus- und Wiedereinbau: Betonpflasterdecke auf Sand/Splitt**
Aus- und Wiedereinbau: Betonpflastersteindecke aller
Verlegemuster, Abmessungen, Formate und Formen.
Betonpflastersteindecke einschließlich der
erforderlichen Schnitte. Einschl. Lieferung und Einbau
von geeignetem Material für die Pflasterbettung und
Verfugung, sowie Zulieferung von Fehlmaterial.
Menge: 150,000 m²

**05.08.02 ... Aus- und Wiedereinbau: Natursteinpflaster auf Sand/Splitt - 9/11**
Aus- und Wiedereinbau: Natursteinpflaster auf
Sand/Splitt
aller Art
Format bis ca. 9/11
Menge: 200,000 m²

**05.08.03 ... Aus- und Wiedereinbau: Plattenbelag auf Sand/Splitt**
Aus- und Wiedereinbau: Plattenbelag auf Sand/Splitt
aller Art, Formate und Materialien
einschl. Zulieferung Fehlmaterial
einschl. schneiden
Menge: 10,000 m²

**05.08.04 ... Aus- und Wiedereinbau: Rasengittersteine auf Sand/Splitt**
Aus- und Wiedereinbau: Rasengittersteine auf
Sand/Splitt, aller Formate
einschl. Zulieferung Material, Humus
einschl. schneiden
Menge: 5,000 m²

**05.08.05 ... Aus- und Wiedereinbau: Pflasterzeile- einzeilig**
Aus- und Wiedereinbau: Pflasterzeile- einzeilig
Format bis 15/17 aller Materialien
einschließlich Unterbeton und Rückenstütze
Menge: 10,000 m

**05.08.06 ... Aus- und Wiedereinbau: Einfassungssteine 5/20 bis 8/30**
Aus- und Wiedereinbau: Einfassungssteine 5/20 bis 8/30,
aller Art und Material, einschließlich Unterbeton und
Rückenstütze
Menge: 20,000 m

**05.08.07 ... Aus- und Wiedereinbau: Steinbeet/-streifen**
Aus- und Wiedereinbau:
Steinbeet aus Schotter, Wacken, Kies oder Splitt, aller
Materialien und Körnungen, gebrochen oder rund.
Aus- und Wiedereinbau in Kleinflächen bis 5m² auch in
Streifen (z.B. Traufstreifen) entlang Gebäude, Mauern
und Zäunen
Einschließlich Zulieferung von Fehlmaterial.
Menge: 25,000 m²

**05.08.08 ... Aus- und Wiedereinbau: Rasensoden**
Aus- und Wiedereinbau: Rasensoden abstechen und
seitlich lagern. Dicke 5 bis 7 cm. Rasen vor dem
Abheben mähen. Soden seitlich lagern ggf.
zwischenlagern, innerhalb der Baustelle fördern, bei
Bedarf wässern.
Seitlich gelagerte bzw. zwischengelagerte Rasensoden
andecken / wieder versetzen, nicht angewachsene Soden
ersetzen.
Menge: 25,000 m²

**05.08.09 ... Aus- und Wiedereinbau: Pflanzen, Stauden u. Sträucher aufnehmen**
Aus- und Wiedereinbau: Einzelne Pflanzen, Stauden u.
Sträucher aufnehmen, einschlagen, seitlich bis zum
Wiederversetzen im Schatten lagern, bei Bedarf wässern.
Seitlich gelagerte Pflanzen wieder versetzen, bei
Bedarf wässern.
Pflanzenhöhe bis 2,0 m.
Menge: 5,000 St

**05.08.10 ... Aus- und Wiedereinbau: Holzzaun**
Aus- und Wiedereinbau: Zaun aus- und wieder einbauen,
einschl. der hierfür erforderlichen Erdarbeiten.
Zaun aufnehmen, für die Wiederherstellung seitlich
lagern, einschließlich Zaunpfosten. Fundament
abbrechen.
Zaunpfosten wieder versetzen und einbetonieren.
Holzzaun montieren, einschließlich Lieferung von
Befestigungs- und Fehlmaterial.
Holzzaun jeder Art (z.B. Jägerzaun, Lattenzaun,
Senkrechtzaun, o.ä.). Höhe bis 2,0 m
Menge: 5,000 m

USt %: 19,00
